# Grundhof Krug - Sanierung Gasthaus
Angebotsaufforderung (GAEB DA XML 3.2, DA83)
Währung: EUR
Vergabeart: Öffentliche Ausschreibung
Eröffnung: 06.02.2024 11:30:00
Ende der Zuschlagsfrist: 21.03.2024
Abgabeort: Großer Sitzungsraum Amt Langballig Süderende 1 24977 Langbal
Ausführungsbeginn: 04.03.2024
Ausführungsende: 06.12.2024
Auftraggeber: Gemeinde Grundhof,, Süderende 1,, 24977 Langballig
Erstellt mit: AVAPLAN, AVAPLAN win64bit 23.2.2.3201, 11.01.2024

## Elektroinstallation
Datum: 11.01.2024
EP-Anteile: Löhne; Stoffe; Geräte; Sonstige

### Abschnitt 1 Grundhof Krug - Elektroinstallation

*Hinweis*
Umbau- und die Sanierung des Grundhof Krug, Holnisser
Weg 1a, 24977 Grundhof

Bauherr ist die Gemeinde Grundhof, vertreten über das
Amt Langballig

Der Dorfkrug Grundhof soll ab März 2024 in allen Räumen
saniert und umgebaut werden. Der Saal bleibt davon im
Wesentlichen unberührt. Begleitet werden diese
Umbaumaßnahmen durch alle haustechnischen Gewerke.

Beim Bestandsgebäude handelt es sich um einen Gasthof
mit Gaststube, Küche und angrenzendem Saal in
Massivbauweise. Das Dachgeschoss oberhalb der
Gaststätte ist ausgebaut.
Das Gebäude besitzt ein Mansarddach, dessen Schräge mit
Betondachsteinen eingedeckt ist. Der Flachdachteil ist
mit Bitumen eingedeckt. Am Saal ist der Betondachstein
straßenseitig bis zum Boden heruntergezogen.
Auf der Südseite ist ein eingeschossiger Wintergarten
als Stahl-Glaskonstruktion angebaut. Das Gebäude ist
teilunterkellert.

Umfang der Arbeiten:
Im Erdgeschoss werden die Decken von Gastraum,
Wintergarten und Eingangsbereich unter Berücksichtigung
des Brandschutzes und der Akustik erneuert. Hinter der
bisherigen Garderobe wird ein Anbau im Massivbauweise
als Behinderten-WC ergänzt. Das Obergeschoss oberhalb
des Gastraumes wird entkernt und vollständig neu
ausgebaut. Die Dachflächenfenster werden erneuert und
neu aufgeteilt. Die Dachfläche wird saniert und die
Fenster werden ausgetauscht.
Im KG werden die alten Kühlzellen demontiert und neue
Nebenräume geschaffen.

Elektrotechnik:
Im Zuge der Sanierungsarbeiten am Grundhof Krug soll
die gesamte Elektrotechnik erneuert werden. Die gesamte
Elektrotechnik wird bauseitig demontiert und durch den
Auftragnehmer Elektro neu installiert. Die Arbeiten
beinhalten unter anderem eine neue
Niederspannungshauptverteilung, eine Beleuchtungsanlage
im Innen- und Außenbereich, eine
Sicherheitsbeleuchtungsanlage über
Einzelbatterieleuchten, eine Ladesäule, sowie eine
Photovoltaikanlage.

Heizungs- und Sanitärarbeiten:
Im Zuge der Sanierung und Umbaumaßnahme Grundhof Krug
wird die vorh. Wärmeversorgung von Ölkessel auf eine
Gas-Brennwertheizung mit ca. 70 kW Leistung geändert,
das Gebäude bekommt einen Erdgasanschluss der SH-Netz
AG.
Der 15% Anteil der Wärmeversorgung aus Erneuerbaren
Energien wird über eine Luft-Wasser-Wärmepumpe gedeckt.

Im KG und DG werden die Heizflächen und das Wärmenetz
komplett erneuert und im EG ist eine Teilsanierung
geplant.
Die vorh. Trinkwasserinstallation und zentrale WWB ist
abgängig und wird komplett erneuert, inkl. neuem
TW-Hausanschluss.
Die Warmwasserbereitung wird zukünftig dezentral
mittels Durchlauferhitzer erzeugt.
Im DG entstehen 5 neue Unterkunftszimmer mit
Pantryküche und eigenem Badezimmer und ein Personalraum
mit Personal-WC, jedes Bad wird mit einer Dusche, einer
Toilette und einem Waschtisch ausgestattet.
Im EG ist eine barrierefreie Toilette gemäß DIN 18040-1
geplant.

Lüftungsarbeiten:
Die innenliegende WC-Räume werden gemäß DIN 18017-3
entlüftet.
Die Gewerbeküche erhält eine Lüftungsanlage mit WRG mit
5750 m³/h, für die Außenluft und Fortluft werden
Lüftungstürme montiert.

Küchentechnische Anlage:
Die Gewerbeküche wird größtenteils erneuert, im KG wird
eine neue Tiefkühlzelle eingebaut.

Baustelleneinrichtung:
Flächen für Baustelleneinrichtungen sind im Vorwege mit
der Bauleitung abzustimmen. Die Sicherung dieser
Baustelleneinrichtungen obliegt dem Auftragnehmer.

Die Baustelleneinrichtung ist während der Bauzeit in
erforderlichem Umfang vorzuhalten und nach Beendigung
der Arbeiten zu räumen. Geländeflächen, auf denen sich
Baustelleneinrichtungen befunden haben, sind dem
früheren Zustand entsprechend wieder herzurichten. Der
Untergrund besteht überwiegend aus Kies

Baustrom und Bauwasser:
Ein Baustrom und Bauwasseranschluss ist bauseits
vorhanden, die Kosten hierfür werden umgelegt.

Umlagekosten:
Baustrom: 0,3 %
Bauwasser: 0,3 %
sanitäre Einrichtungen: 0,20 %
Baureinigung: 0,25 %
Bauwesenversicherung: 0,25 %

Ausführungszeitraum: 10. - 48. KW 2024

Eine Ortsbesichtigung wird dringend empfohlen.

Anlagen:
Lageplan im Maßstab 1:500

*Hinweis*
Ausführunsgbeschreibung

Im Zuge der Sanierungsarbeiten am Grundhof Krug soll
die gesamte Elektrotechnik erneuert werden. Die
Elektrotechnik wird bauseitig demontiert und durch den
Auftragnehmer Elektro neu installiert.

Der Leistungsumfang beläuft sich auf die Erneuerung des
Hausanschlusses, der Erneruerung der NSHV, sowie einer
Unterverteilung für den Saal und der Küche, inkl.
Energiemanagementsystem.

Die Beleuchtungsanlage im Innen- und Außenbereich wird
ebenfalls erneuert und teilweise dimmbar ausgeführt.

Für die Sicherheitsbeleuchtung kommen
Einzelbatterieleuchten zum Einsatz. Zusätzlich wird es
eine Hausalarmanlage geben. Die Detektion und
Alarmierung erfolgt in allen Räumen des Gebäudes.

Auf dem Dach wird eine Photovoltaikanlage mit einer
Größe von mind. 7,98 kWp geplant. Die Ausführung
erfolgt durchdringungsfrei und der Montageort des
Wechselrichters befindet sich auf der Rückseite des
Gebäudes an der Außenfassade.

Auf dem Parkplatz wird neben einer neuen
Außenbeleuchtung auch eine Ladestation mit einer
Leistung von bis zu 22 kW geplant. Die Betriebsführung
soll durch einen externen Dienstleister übernommen
werden, sodass in der weiteren Planung zu klären ist,
ob eine Anbindung an die hauseigene Verteilung
erforderlich ist.

Des Weiteren wird im Hausanschlussraum ein EDV-Schrank
vorgesehen. Neben diversen neuen Datenanschlüssen, wird
auch auch eine IP-Kamera-Vorrichtung für den
Außenbereich geben.

Die Gesamtfläche der einzelnen Geschosse beläuft sich
auf ca.:
Kellergeschoss: ca. 150 m²
Erdgeschoss: ca. 600 m²
Obergeschoss: ca. 250 m²

#### Titel 1.1 442 - Eigenstromversorgung / Sicherheitsbeleuchtung

*Hinweis*
Sicherheitsbeleuchtung

**1.1.1 Überwachungszentrale der Sicherheitsbeleuchtung (K-09)**
Vollautomatische, mikroprozessorgesteuerte
Prüfeinrichtung gem. DIN VDE V 0108-100-1, Teil 1, Abs.
6.4.3.10, zur Programmierung und Überwachung von max.
64 Einzelbatterieleuchten mit SV-Funktionskontrolle.

Programmier- und Überwachungsfunktionen:
wöchentlicher, automatischer Funktionstest aller
angeschlossenen Einzelbatterieleuchten
jährlicher Betriebsdauertest
kontinuierliche Ladeüberwachung

Die Ergebnisse aller durchgeführten Tests werden mit
Datum- und Uhrzeitangabe über real-time-clock auf einem
OLED-Grafik-Display im Klartext angezeigt, wie z. B.:
Zielortangabe jeder Leuchte
einwandfreie Funktion aller Leuchten bzw. analytische
Fehlermeldungen von:
Ladestörung
Lampe defekt
Übertragungsstörung
Ergebnis des letzten Betriebsdauertests in Minuten bis
zum Ansprechen des Tiefentladeschutzes jeder Leuchte
Registrierung aller Netzausfälle mit Störungserkennung

Folgende Funktionen sind serienmäßig enthalten:
OLED-Grafik-Display
Komfortable Drehknopfbedienung
alle Prüfergebnisse der letzten 2 Jahre werden
automatisch gespeichert und sind jederzeit abrufbar
Anschluss für Normtastatur zur vereinfachten
Systemprogrammierung
4 potentialfreie Meldekontakte (Betrieb, Batt.-
Betrieb, Störung und Optional)
Summer für akustische Störungsmeldung

Technische Daten:
Schutzart: IP20
Schutzklasse: I
Nennspannung: 230V AC ±10% 50/60 Hz
Zulässiger Temperaturbereich: -5.bis +30 °C
Abmessungen: (B/H/T): 186mm / 230mm / 38mm

Inkl. Einweisung, Programmierung und Inbetriebnahme
nach erfolgter Installation der gesamten Anlage durch
den Installateur mit allen notwendigen
Systemparametern.

Besprechung der Kundendaten
Programmierung der Kundendaten
Programmierung der Gerätegrundfunktionen
Anschalthilfe
Funktionstest der Zentrale inklusive Messprotokoll für
den Nachweis der geforderten Beleuchtungsstärken
Erstellen von Prüf- und Messprotokollen
Einweisung des Bedienerpersonals mit schriftlicher
Einweisungsbestätigung
Kurztextbeschreibung zur Bedienung
Übergabeprotokoll mit schriftlicher Bestätigung

angeb. Fabr
'.....................................'

angeb. Typ
'.......................................'

Liefern, montieren anschließen und betriebsfertig
parametrieren. Inkl. Klein- und Montagematerial.
Menge: 1,000 St

**1.1.2 Rettungszeichenleuchte =20, Scheibe 1-seitig -Decke-**
Universelle Einzelbatterie Rettungszeichenleuchte
Scheibenleuchten aus Aluminiumprofil und rahmenloser,
freihängender Acrylglasscheibe.

Selbstüberwachende LED Einzelbatterieleuchte inkl.
hochwertiger NiMH-Hochtemperaturzelle.

Technische Daten:
LED-Treiber mit integrierter Einzelleuchtenüberwachung
für Bereitschaftslicht (BL), Dauerlicht (DL) und
geschaltetem Dauerlicht (gDL)
Mit integrierter Ladetechnik und frei wählbarer
Nennbetriebsdauer von 1h, 1,5h, 2h, 3h oder 8h
mit Funktionskontrolle zum Anschluss an vorgenannte
zentrale Überwachungseinrichtung gem. DIN EN 50172, DIN
VDE 0100-718 und DIN VDE V 0108-100-1
Leuchte inklusiv Prüftaster für manuellen Funktions-
und Betriebsdauertest mit detaillierter LED Status- und
Ladekontrollanzeige
LED-Ausgang stufenlos dimmbar im Netzbetrieb.
Erkennungsweite: 22 m
Befestigungsart: Wand- oder Deckenmontage
Material: Aluminium
Eingangsklemmen: max. 2,5mm² eindrähtig
Leuchtmittel: 12 x 0,1W LED-Modul
Lichtfarbe: 6500 K
Lebensdauer: 50.000h
Dimmung: im Netzbetrieb logarithmisch in 10%-Schritten
Überwachungsart: Einzelleuchtenüberwachung mit
detaillierter Klartext- / Zielortangabe
Schutzart: IP40
Schutzklasse: I
Nennspannung: 230 V AC +/-10 % 50/60 Hz
Scheinleistung: 5,9 VA
Einschaltstrom: 11 A / 64 µs
Zulässiger Temperaturbereich:
M: -5.bis +35 °C
NM: 0.bis+40 °C

Rettungszeichenleuchte Betriebsdauer =3h passend zu
vorgenannter Überwachungszentrale.

Inkl. Resopal-Bezeichnungsschilder, gem. VDE 0108,
graviert, als Stromkreiskennzeichnung für Rettungs- und
Sicherheitsleuchten. Farbe: rot, weiße Schrift, d= 39mm
neben Klemmkästen und Sicherheitsleuchten dauerhaft
(nicht geklebt) anbringen, inkl. Klein- und
Befestigungsmaterial

angeb. Fabr:
'....................'

angeb. Typ:
'....................'

Liefern, montieren und betriebsfertig
anschliessen.
Menge: 11,000 St

**1.1.3 Zubehörset für Pendelmontage**
Seilabhängungsset für vorgenannte Typen

Liefern, montieren und betriebsfertig anschliessen.
Menge: 4,000 St

**1.1.4 Sicherheitsleuchte als Einzelbatterieleuchte in LED, symmetrisch**
Dezente LED- Sicherheitsleuchte mit sysmetrischer
Abstrahlung, optimiert zur Ausleuchtung von
Rettungswegen.

Leuchte zur Deckenanbaumontage mit pulverbeschichteter
Metallblende ohne sichtbare Schrauben. Werkzeuglose
Montage in Ø 68mm Deckenausschnitt.

Selbstüberwachende LED Einzelbatterieleuchte inkl.
hochwertiger NiMH-Hochtemperaturzelle.
Lieferung inkl. LED-Treiber im Installationsgehäuse für
Deckenein-und anbaumontage mit Zugentlastung zur
werkzeuglosen Montage.

Technische Daten:
LED-Treiber mit integrierter Einzelleuchtenüberwachung
für Bereitschaftslicht (BL), Dauerlicht (DL) und
geschaltetem Dauerlicht (gDL)
Mit integrierter Ladetechnik und frei wählbarer
Nennbetriebsdauer von 1h, 1,5h, 2h, 3h oder 8h
mit Funktionskontrolle zum Anschluss an vorgenannte
zentrale Überwachungseinrichtung gem. DIN EN 50172, DIN
VDE 0100-718 und DIN VDE V 0108-100-1
Leuchte inklusiv Prüftaster für manuellen Funktions-
und Betriebsdauertest mit detaillierter LED Status- und
Ladekontrollanzeige
Hohe Funktionssicherheit durch Einhaltung
internationaler Standards zur Sicherheit und
Arbeitsweise, elektromagnetische Verträglichkeit und
Störsicherheit
LED-Ausgang stufenlos dimmbar im Netzbetrieb
Befestigungsart: Deckeneinbaumontage
Material: Stahlblech pulverbeschichtet
Blendenform: rund
Abmessungen Ø: 85mm
Deckenausschnitt (Ø/ET): 68mm / 30mm
Eingangsklemmen: max. 2,5mm² eindrähtig
Leuchtmittel: 3 x 1W LED-Modul
Lichtfarbe: 6500K
Lebensdauer: 50.000h
Dimmung: im Netzbetrieb logarithmisch in 10%-Schritten
Überwachungsart: Einzelleuchtenüberwachung mit
detaillierter Klartext- / Zielortangabe
Schutzart: IP20
Schutzklasse: I
Nennspannung: 230 V AC +/-10 % 50/60 Hz
Scheinleistung: 7,5 VA
Einschaltstrom: 11 A / 64 µs
Zulässiger Temperaturbereich:
M: -5.bis +35 °C
NM: -5 bis +40 °C

Sicherheitsleuchte Betriebsdauer =3h passend zu
vorgenannter Überwachungszentrale.

Inkl. Resopal-Bezeichnungsschilder, gem. VDE 0108,
graviert, als Stromkreiskennzeichnung für Rettungs- und
Sicherheitsleuchten. Farbe: rot, weiße Schrift, d= 39mm
neben Klemmkästen und Sicherheitsleuchten dauerhaft
(nicht geklebt) anbringen, inkl. Klein- und
Befestigungsmaterial

angeb. Fabr:
'....................'

angeb. Typ:
'....................'

Liefern, montieren und betriebsfertig anschliessen.
Menge: 5,000 St

*Hinweis*
Die Leitungen werden in gemischter Verlegung
installiert, was in die Positionen mit einzurechnen
ist, wie z. B. Steigetrassen, a.P. in Rohr, u.P., in
Leichtbauwänden, oberhalb von Trockenbaudecken,
Kabel-, -trassen und -kanälen oder Kabelklammen.

**1.1.5 Starkstromleitungen NYM-J 3x 1,5 mm²**
Starkstromleitungen NYM-J 3x 1,5 mm²

Liefern und in Teillängen verlegen.
Menge: 80,000 m

**1.1.6 Fernmeldeleitung J-Y(ST)Y 2x2x0,8mm²**
Fernmeldeleitung J-Y(ST)Y 2x2x0,8mm²

Liefern und in Teillängen verlegen.
Menge: 325,000 m

**1.1.7 Abzweigdosen, rot, IP44**
Abzweigdosen a. P., IP 44 aus elastischem Kunststoff,
mit 5-pol. Klemmstein, rot, mit Beschriftung.

Liefern, betriebsfertig montieren und verdrahten.
Menge: 5,000 St

#### Titel 1.2 443 - Niederspannungsschaltanlagen

*Hinweis*
Kalkulationshinweis
Die nachfolgend beschriebene Gebäude-Hauptverteilung
wird im KG des Neubaus errichtet. Aufgrund der engen
Raumverhältnisse ist eine kompakte Bauweise notwendig.
Zur Werkplanung gehört in diesem Fall auch ein
Aufstellungsplan mit Trassenführung aller Anlagen je
Raum.

Vorbemerkung
Die Niederspannungshauptverteilung ist
gemäß DIN EN 61439 aufzubauen.
Der Bauartnachweis gehört zur Dokumentation.
Schranksystem mit verwindungsfreiem Stahlprofil in
modularer Gerüstbauweise. Ausführung  mit Bodenblech,
Rück- und Seitenwänden sowie Dachblech mit
Druckentlastung. Türen mit federnden Verschlüssen gegen
unbeabsichtigtes Aufspringen der Tür mit einem
Türöffungswinkel von 180°. Geräte- und
Kabelanschlussräume sind durch Trennwände gegen das
Nachbarfeld abgeschottet. Feldtrennung bzw. Aufteilung
der inneren Funktionsräume entsprechend Form 3b/4b.
Umlaufende Lochreihen mit Lochraster 25mm für
individuellen Ausbau sind vorzusehen. Die gesamte
Anlage ist fingersicher abzudecken.

Technische Daten

Oberflächenbehandlung:
Gerüstteile/Verkleidung: sendzimirverzinkt /
pulver-/nasslackiert
Verkleidung/Türen: sendzimirverzinkt /
pulver-/nasslackiert, gekantetes Belch 1,5mm Stärke

Farbe: Grau (Standard des Herstelles)
Technische Daten:
Bemessungsstoßspannungsfestigkeit
der Luftstrecken: 8 kV
Überspannungskategorie: III
Bemessungsisolationsspannung: 1000 V AC
Bemessungsbetriebsspannung: 400 V AC
Bemessungsfrequenz: 50Hz
Feldbeschreibung:
Schutzart min.IP31
Schutzklasse 1

System: 3+N+PE
Leitermaterial: Kupfer
Lage der Sammelschienen hinten

Kalkulations- und Lieferhinweise

Die gesamte Anlage ist mit einem Blindschaltbild unter
Einbeziehung aller Schaltgeräte und Messgeräte
zu versehen und mit gravierten geschraubten
Schildern zu beschriften.
Alle Instrumente, Sicherungsabgänge, Schalter usw.
sowie die Verteilung selbst, sind ausführlich mit
Schildern zu beschriften.

Türschließung Stangenschloss mit Doppelbartschlüssel
für 3mm Dorn.

Die einzelnen Betriebsmittel sind einschließlich
Verdrahtung und anteiliger Klemmen mit systemgebundenem
Zubehör, Beschriftung, Bezeichungsstreifen zu
kalkulieren.

Die elektrischen Betriebsmittel für sicherungsbestückte
Leistungsabgänge sind aus Gründen des Personenschutzes
mit Sicherungslasttrenner bestückt, die das Wechseln
von Sicherungen in spannungsfreiem Zustand ermöglicht.

Stromwandlerleitungen sind über Klemmen mit Prüfbuchsen
und Kurzschlusseinrichtungen zu führen, so dass sich
die Instrumente leicht auswechseln lassen.

Alle Zu- und Ableitungen abgangsweise auf
Reihenklemmen, N-Trennklemmen und PE-Klemmen
verdrahten.  Steuerspannungen sind auf Trennklemmen  zu
verdrahten.

Die Leistungen verstehten sich komplett einschließlich
Geräte, Sammelschienenanteil, Verdrahtungsmaterial,
Klemmen, Befestigungsmaterial usw.

Zum Leistungsumfang gehört, Lieferung frei Baustelle,
das Gestellen der erforderlichen Hub- und
Transportfahrzeuge, das Einbringen der
Schaltgerätekombination, zusammenbauen zu einer
betriebsfertigen Einheit, der Anschluss sämtlicher
ankommenden und abgehenden Kabel und die Inbetriebnahme
der Anlage mit Selektivitätsberechnung und Einstellung
der Leistungsschalter. Sämtliche abgehenden und
ankommenden Kabel sind kurz vor der Anschlussstelle
sichtbar dauerhaft maschinell zu beschriften.
Die Abmessungen der Verteilungen und die Schlagrichtung
der Türen sind mit den örtlichen  Gegebenheiten am
Aufstellungsort unaufgefordert vor
Fertigung und Lieferung der Verteilungen abzustimmen.
Die vorgesehenen Transporteinheiten sind auf die
vorhanden Einbringöffnungen abzustimmen

Vor Fertigung der Anlage sind die Werkstattpläne
bestehend aus:
  - Aufbauplänen
  - Stromlaufpläne in allpoliger Darstellung
  - Stückliste
  - Nach IEC 60439 bzw. der Bauartnachweis der
  Schaltgerätekombination nach IEC 61439

digital, zur Freigabe vorzulegen.

NSHV bestehend aus:
Einbaureserve E-Mobilität bis zu 22 kW
Einbaureserve Photovoltaikanlage bis zu 10 kW
Einbaureserve Küche, inkl. Energiemanagement
Reserve Messwandlerplatz

Die gesamte Anlage ist mit einer Platzreserve von 30%
zu projektieren.

Die Steuerlogik der Schaltanlage entspricht den
Prinzipien der VDE 0100 Teil 710 (Ausgabe Nov. 2012).
Gemäß DIN VDE 0100 Teil 710 ist ein aktives System
aufzubauen.
Die Steuerspannung für die Verteilung beträgt 230V 50%
Hz.

*Hinweis*
Installation NSHV (K-09)

**1.2.1 Niederspannungshauptverteilung**
Fabrikfertiger Installationsverteiler
(FIV), Nennisolationsspannung 400 V WS,
Gruppe B VDE 0110, Schutzart IP 43,
als Standverteiler aus Stahlblech mit Sockel,
und abschließbarer Tür an der Bedienungsfront
(Schließung nach Wahl des Bauherrn).
Schutzmaßnahme mit Schutzleiter.
Ausgerüstet mit Sammelschienen für Nennstrom bis 250 A
vorgesehen für Direktanschluss,
Geräte bis 63 A, vorgesehen für Klemmanschluss,
einschl. Gerätebezeichnungen aussen und innen,
Sammelschienen, Leitungen,
Reihen-Nullleiter-Trennklemmen, Schutzleiterklemmen für
Abgänge bis 63 A sowie aller sonstigen Klemmen.

Inkl. Haupt-Sammelschienensystem bis 250 A, 5-polig

angeb. Fabr.:
'....................'

angeb. Typ  :
'....................'

Maße:  H =  B =  T =

Die Schrankgröße ist entsprechend der Bestückung aus
den nachfolgenden Positionen auszulegen.

Die Berücksichtigung der Wärmeverlustleistung und ein
Reserveplatz für Geräte, Einführungen und Klemmen von
mindestens 30 % ist bei der Dimensionierung der
Schrankgröße mit einzukalkulieren. Beschriftung mit
geschraubten, gravierten Kunststoffschildern liefern,
montieren und betriebsfertig anschließen.

Vollständig verdrahtet und betriebsfertig liefern und
aufstellen einschl. Anschluss aller Zu- und
Ableitungen.
Menge: 1,000 St

**1.2.2 Messwandlerplatz gem. TAB / EVU**
Messwandlerplatz gemäß TAB des EVU herstellen
(plombierbar), komplett mit Montage und Anschluss
inklusive des Messwandler M-Bus-fähig MID geeicht
einschl. Aufsteckstromwandlersatz (3 Stück) 200/5A
inkl. Steuersicherung und dem benötigten Material.

Liefern und montieren
Menge: 1,000 St

**1.2.3 Hauptschalter 250A**
Hauptschalter 250A nach DIN VDE 0660 Teil 107 und IEC
947-3 zur EIN/AUS-Schaltung in Anlagen. Aufgebaut in
modularer Bauform zum Aufschnappen auf
DIN-C-Hutprofilschiene oder zum Aufbau auf
Montageplatte.
Inkl Drehhebel zur Montage auf Schranktür

Anschluss mit Kabelschuhe
Polanzahl: 3P
Nennstrom: 250A
Befestigungstyp: für Frontmontage
Kabelschuh mit Kabel bis 50 mm²
Stoßspannungsfestigkeit 8000V
für Anschluss an Einspeisekabel bis Leitungsquerschnitt
50 mm²

Liefern, montieren und betriebsfertig anschließen.
Menge: 1,000 St

**1.2.4 Reserveplatz für Messwandlerplatz gemäß TAB des EVU**
Reserveplatz für Messwandlerplatz gemäß TAB des EVU
herstellen (plombierbar), Nenngröße 100 A, komplett mit
Montage und Anschluss der bereitgestellten Messwandler,
inkl. Steuersicherung und dem benötigten Material.
Menge: 1,000 St

**1.2.5 Einbauplatz Spannungsüberwachungsrelais**
Menge: 1,000 St

**1.2.6 Modularer Kombi-Ableiter**
Mehrpoliger, modularer Kombi-Ableiter im funktionalen
Ableiterdesign. Zum Schutz von Niederspannungs-
Verbraucheranlagen vor
Schalt- und Blitz- Überspannungen. Einsetzbar nach dem
Blitz-Schutzzonen-Konzept an den Schnittstellen O-2
Ableiter Typ 1+2 nach EN 61643-11
-Anschlussfertiger Kombi-Ableiter auf Funkstreckenbasis, bestehend aus Basisteil und gesteckten Schutzmodulen, komplette Schaltung für TN-C-Systeme mit
230/400 V / 50 Hz- Nennspannung

Liefern, montieren und betriebsfertig anschließen.
Menge: 1,000 St

**1.2.7 Neozedelement als Lasttrennschalter D02**
Neozedelement als Lasttrennschalter D02
DIN VDE 0638, Nennisolationsspannung 400 V
für Wechselstrom, 3-polig, Nennstrom bis 63 A
komplett mit Sicherungseinsätzen

Liefern, montieren und betriebsfertig anschließen.
Menge: 25,000 St

**1.2.8 Neozedelement mit Schraubsicherungen D01**
Neozedelement mit Schraubsicherungen D01
DIN VDE 0638, Nennisolationsspannung 400 V  für
Wechselstrom, 1-polig, Nennstrom bis 16 A
komplett mit Sicherungseinsätzen

Liefern, montieren und betriebsfertig anschließen.
Menge: 10,000 St

**1.2.9 Schütz mit 1 Schließer 230V AC 16A**
Steuerschütz DIN VDE 0660 Teil 102,
Nennisolationsspannung 660 V AC, mit
1 Schließer, Schutzart IP 00,
Nennbetätigungsspannung 230 V AC,/2/OÖ
16 A

Liefern, montieren und betriebsfertig anschließen.
Menge: 3,000 St

**1.2.10 FI-Schutzschalter 4-polig 40A**
FI-Schutzschalter DIN 42 880 und VDE 0641 für
Wechselstrom, 4-polig, Nennstrom 40/0,03 A

Liefern, montieren und betriebsfertig anschließen.
Inkl. dem nötigem Klein- und Anschlußmaterial
Menge: 12,000 St

**1.2.11 FI-Schutzschalter 4-polig 40A mit Notausfunktiion**
FI-Schutzschalter DIN 42 880 und VDE 0641 für
Wechselstrom, 4-polig, Nennstrom 40/0,03 A
mit Notausfunktion

Liefern, montieren und betriebsfertig anschließen.
Inkl. dem nötigem Klein- und Anschlußmaterial
Menge: 4,000 St

**1.2.12 FI/LS-Schutzschalter 16A**
FI/LS-Schutzschalter DIN 42 880 und VDE 0641 für
Wechselstrom, 2-polig, Nennstrom 16/0,03 A

Liefern, montieren und betriebsfertig anschließen.
Inkl. dem nötigem Klein- und Anschlußmaterial
Menge: 18,000 St

**1.2.13 Leitungsschutzschalter 3polig C32A**
Leitungsschutzschalter DIN 43 880 und VDE 0641,
Nennisolationsspannung 400 V, Gruppe B VDE 0110 für
Wechselstrom, 3-polig, Auslösecharakteristik C,
Nennstrom 32 A, Schaltvermögen 6 kA,
Selektivitätsklasse 3

Liefern, montieren und betriebsfertig anschließen.
Inkl. dem nötigem Klein- und Anschlußmaterial
Menge: 8,000 St

**1.2.14 Leitungsschutzschalter 3polig C16A**
Leitungsschutzschalter DIN 43 880 und VDE 0641,
Nennisolationsspannung 400 V, Gruppe B VDE 0110 für
Wechselstrom, 3-polig, Auslösecharakteristik C,
Nennstrom 16 A, Schaltvermögen 6 kA,
Selektivitätsklasse 3

Liefern, montieren und betriebsfertig anschließen.
Inkl. dem nötigem Klein- und Anschlußmaterial
Menge: 4,000 St

**1.2.15 Leitungsschutzschalter 3polig B16A**
Leitungsschutzschalter DIN 43 880 und VDE 0641,
Nennisolationsspannung 400 V, Gruppe B VDE 0110 für
Wechselstrom, 3-polig, Auslösecharakteristik B,
Nennstrom 16 A, Schaltvermögen 6 kA,
Selektivitätsklasse 3

Liefern, montieren und betriebsfertig anschließen.
Inkl. dem nötigem Klein- und Anschlußmaterial
Menge: 2,000 St

**1.2.16 Leitungsschutzschalter 1polig B16A**
Leitungsschutzschalter DIN 43 880 und VDE 0641,
Nennisolationsspannung 400 V, Gruppe B VDE 0110 für
Wechselstrom, 1-polig, Auslösecharakteristik B,
Nennstrom 16 A, Schaltvermögen 6 kA,
Selektivitätsklasse 3

Liefern, montieren und betriebsfertig anschließen.
Inkl. dem nötigem Klein- und Anschlußmaterial
Menge: 35,000 St

**1.2.17 Leitungsschutzschalter 1polig B10A**
Leitungsschutzschalter DIN 43 880 und VDE 0641,
Nennisolationsspannung 400 V, Gruppe B VDE 0110 für
Wechselstrom, 1-polig, Auslösecharakteristik B,
Nennstrom 10 A, Schaltvermögen 6 kA,
Selektivitätsklasse 3

Liefern, montieren und betriebsfertig anschließen.
Inkl. dem nötigem Klein- und Anschlußmaterial
Menge: 12,000 St

**1.2.18 2-Kanal-Zeitschaltuhr, digital**
2-Kanal-Zeitschaltuhr, digital, 10A / 250V
Betätigungsspannung 12..230 V AC

Inkl. anteiligem Verdrahtungs- und Anschlussmaterial
und Klemmen liefern, montieren, betriebsfertig
anschließen und gemäß Kundenanforderung parametrieren.
Menge: 1,000 St

**1.2.19 Dämmerungsschalter mit Aufbaufühler**
Dämmerungsschalter mit Aufbaufühler,
zum Schalten eines Stromkreises 16 A, 230V AC
Betriebsspannung 230 V AC
Messbereich Helligkeit: 5-2000 lx
Messung in zwei Helligkeitsbereichen und Einstellung
der EIN/AUS Verzögerungszeit. Schalter für Dauer
EIN/AUS oder Automatik-/Testbetrieb. Integrierte
Anschlussfehler- und Kontaktanzeige für den Fühler.

Inkl. anteiligem Verdrahtungs- und Anschlussmaterial,
Klemmen und Kammschienen liefern, montieren und
betriebsfertig anschließen.
Menge: 1,000 St

**1.2.20 Einbauplatz Schaltaktor 8-fach**
Einbauplatz Schaltaktor 8-fach

Liefern, montieren und betriebsfertig anschließen.
Menge: 3,000 St

**1.2.21 Einbauplatz Spannungsversorgung**
Einbauplatz Spannungsversorgung

Liefern, montieren und betriebsfertig anschließen.
Menge: 1,000 St

**1.2.22 Steuerleitungsklemmstein 10x2x0,8mm**
Steuerleitungsklemmstein für Steuerleitung
J-Y(St)Y 10 x 2 x 0,8 mm

Liefern, montieren und betriebsfertig anschließen.
Menge: 2,000 St

**1.2.23 Einbauplatz I/O Schnittstellenmodul**
Einbauplatz I/O Schnittstellenmodul
Benötigter Einbauplatz: 3TE

Liefern, montieren und betriebsfertig anschließen.
Menge: 1,000 St

**1.2.24 Einbauplatz SolarLog**
Einbauplatz SolarLog
Benötigter Einbauplatz (B x H x T) in mm: 70 x 140 x 63

Liefern, montieren und betriebsfertig anschließen.
Menge: 1,000 St

**1.2.25 Energiemanagement-System Küche**
Energiemanagement-System Küche als Komplettsystem.
Zur Vermeidung von Lastspitzen und Überlastung des HA
zur Implementierung in der NSHV.

Bestehend aus mind.:
10" Touch Panel PC
Energiemanagement Software
Switch
ca. 25 Koppel- und Lastrelais
MOD-BUS Energiezähler
S0 Energiezähler
passenden Stromwandlern
Stromversorgung 24 V/DC

Leitfabrikat:
Systemhersteller ProComMax

Kontaktdaten:
sommer  elektrotechnik
Reihe 4
25355 Lutzhorn

oder gleichwertig

angeb. Fabr.:
'....................'

angeb. Typ:
'....................'

Liefern, montieren und betriebsfertig anschließen.
Inkl. Konfiguration und Inbetriebnahme.
Menge: 1,000 St

*Hinweis*
Installation Unterverteilung (E-12)

**1.2.26 Fabrikfertiger Installationsverteiler**
Fabrikfertiger Installationsverteiler
(FIV), Nennisolationsspannung 400 V WS,
Gruppe B VDE 0110, Schutzart IP 43,
als Standverteiler aus Stahlblech mit
abschließbarer Tür an der Bedienungsfront
(Schließung nach Wahl des Bauherrn).
Schutzmaßnahme mit Schutzleiter. Geräte bis 63A
vorgesehen für Klemmanschluss. Einschließlich
Gerätebezeichnungen aussen und innen, Sammelschienen,
Reihen-/ Nullleiter-/ Trenn- und Schutzleiterklemmen
für Abgänge bis 50 A sowie aller sonstigen Klemmen.

Kompl. verdrahtet und betriebsfertig liefern und
aufstellen. Inkl. Anschluss aller Zu- und Ableitungen.

angeb. Fabr.:
'....................'

angeb. Typ  :
'....................'

Maße:  H =  B =  T =

Die Schrankgröße ist entsprechend der Bestückung aus
den nachfolgenden Positionen auszulegen.

Die Berücksichtigung der Wärmeverlustleistung und ein
Reserveplatz für Geräte, Einführungen und Klemmen von
mindestens 30 % ist bei der Dimensionierung der
Schrankgröße mit einzukalkulieren.
Menge: 1,000 St

**1.2.27 Hauptschalter 3-polig 63 A**
Hauptschalter 3-polig 63 A
400V / Norm: EN 60669-1

Liefern, montieren und betriebsfertig anschließen.
Menge: 1,000 St

**1.2.28 Mehrpoliger, Überspannungsableiter Typ 2**
Mehrpoliger, Überspannungsableiter im funktionalen
Ableiterdesign. Zum Schutz von Niederspannungs-
Verbraucheranlagen vor
Schalt- und Blitz- Überspannungen. Einsetzbar nach dem
Blitz-Schutzzonen-Konzept an den Schnittstellen O-2
Ableiter Typ 2 nach EN 61643-11
bestehend aus Basisteil und gesteckten Schutzmodulen, komplette Schaltung für TN-S-Systeme mit
230/400 V / 50 Hz- Nennspannung

Liefern, montieren und betriebsfertig anschliessen.
Menge: 1,000 St

**1.2.29 Neozedelement als Lasttrennschalter D02**
Neozedelement als Lasttrennschalter D02
DIN VDE 0638, Nennisolationsspannung 400 V
für Wechselstrom, 3-polig, Nennstrom bis 63 A
komplett mit Sicherungseinsätzen

Liefern, montieren und betriebsfertig anschließen.
Menge: 5,000 St

**1.2.30 Neozedelement mit Schraubsicherungen D02**
Neozedelement mit Schraubsicherungen D02
DIN VDE 0638, Nennisolationsspannung 400 V  für
Wechselstrom, 3-polig, Nennstrom bis 63 A
komplett mit Sicherungseinsätzen

Liefern, montieren und betriebsfertig anschließen.
Menge: 1,000 St

**1.2.31 FI-Schutzschalter 4-polig 40A**
FI-Schutzschalter DIN 42 880 und VDE 0641 für
Wechselstrom, 4-polig, Nennstrom 40/0,03 A

Liefern, montieren und betriebsfertig anschließen.
Inkl. dem nötigem Klein- und Anschlußmaterial
Menge: 3,000 St

**1.2.32 FI/LS-Schutzschalter 16A**
FI/LS-Schutzschalter DIN 42 880 und VDE 0641 für
Wechselstrom, 2-polig, Nennstrom 16/0,03 A

Liefern, montieren und betriebsfertig anschließen.
Inkl. dem nötigem Klein- und Anschlußmaterial
Menge: 6,000 St

**1.2.33 Schütz mit 2 Schließer 230V AC 20A**
Schütz mit 2 Schließer 230V AC 20A 1PLE
Schütz in kompakter Bauweise. Berührungsschutz nach DIN
VDE 0106/100. Mit Kontaktstellungsanzeige durch
Anzeigefenster.

Liefern, montieren und betriebsfertig anschließen.
Inkl. dem nötigem Klein- und Anschlußmaterial
Menge: 2,000 St

**1.2.34 Leitungsschutzschalter 3polig B16A**
Leitungsschutzschalter DIN 43 880 und VDE 0641,
Nennisolationsspannung 400 V, Gruppe B VDE 0110 für
Wechselstrom, 3-polig, Auslösecharakteristik B,
Nennstrom 16 A, Schaltvermögen 6 kA,
Selektivitätsklasse 3

Liefern, montieren und betriebsfertig anschließen.
Inkl. dem nötigem Klein- und Anschlußmaterial
Menge: 3,000 St

**1.2.35 Leitungsschutzschalter 3polig C16A**
Leitungsschutzschalter DIN 43 880 und VDE 0641,
Nennisolationsspannung 400 V, Gruppe B VDE 0110 für
Wechselstrom, 3-polig, Auslösecharakteristik C,
Nennstrom 16 A, Schaltvermögen 6 kA,
Selektivitätsklasse 3

Liefern, montieren und betriebsfertig anschließen.
Inkl. dem nötigem Klein- und Anschlußmaterial
Menge: 1,000 St

**1.2.36 Leitungsschutzschalter 1polig B16A**
Leitungsschutzschalter DIN 43 880 und VDE 0641,
Nennisolationsspannung 400 V, Gruppe B VDE 0110 für
Wechselstrom, 1-polig, Auslösecharakteristik B,
Nennstrom 16 A, Schaltvermögen 6 kA,
Selektivitätsklasse 3

Liefern, montieren und betriebsfertig anschließen.
Inkl. dem nötigem Klein- und Anschlußmaterial
Menge: 12,000 St

**1.2.37 Leitungsschutzschalter 1polig B10A**
Leitungsschutzschalter DIN 43 880 und VDE 0641,
Nennisolationsspannung 400 V, Gruppe B VDE 0110 für
Wechselstrom, 1-polig, Auslösecharakteristik B,
Nennstrom 10 A, Schaltvermögen 6 kA,
Selektivitätsklasse 3

Liefern, montieren und betriebsfertig anschließen.
Inkl. dem nötigem Klein- und Anschlußmaterial
Menge: 8,000 St

**1.2.38 Steuerleitungsklemmstein 10x2x0,8mm**
Steuerleitungsklemmstein für Steuerleitung
J-Y(St)Y 10 x 2 x 0,8 mm

Liefern, montieren und betriebsfertig anschließen.
Menge: 1,000 St

#### Titel 1.3 444.1 - Niederspannungsinstallationsanlagen - Installationsgeräte und Anschlüsse

*Hinweis*
Die Leitungen werden in gemischter Verlegung
installiert, was in die Positionen mit einzurechnen
ist, wie z. B. Steigetrassen, a.P. in Rohr, u.P., in
Leichtbauwänden, oberhalb von Trockenbaudecken,
Kabel-, -trassen und -kanälen oder Kabelklammen.

**1.3.1 Starkstromleitung NYM-J 3x 2,5 mm²**
Starkstromleitung NYM-J 3x 2,5 mm²

Liefern und in Teillängen verlegen.
Menge: 2200,000 m

**1.3.2 Starkstromleitung NYM-J 5 x 1,5 mm²**
Starkstromleitungen NYM-J 5 x 1,5 mm²

Liefern und in Teillängen verlegen.
Menge: 1600,000 m

**1.3.3 Starkstromleitung NYM-J 5 x2,5 mm²**
Starkstromleitung NYM-J 5x 2,5 mm²

Liefern und in Teillängen verlegen.
Menge: 250,000 m

**1.3.4 Starkstromleitung NYM-J 5x 4 mm²**
Starkstromleitung NYM-J 5x 4 mm²

Liefern und in Teillängen verlegen.
Menge: 165,000 m

**1.3.5 Starkstromleitung NYM-J 5x 6 mm²**
Starkstromleitung NYM-J 5x 6 mm²

Liefern und in Teillängen verlegen.
Menge: 515,000 m

**1.3.6 Starkstromleitung NYM-J 5x 10mm²**
Starkstromleitung NYM-J 5x 10 mm²

Liefern und in Teillängen verlegen.
Menge: 50,000 m

**1.3.7 Starkstromkabel NYY-J 5x35/16mm²**
Starkstromkabel NYY-J 5x35/16mm²

Liefern und in Teillängen verlegen.
Menge: 35,000 m

**1.3.8 Installationskabel bis J-Y(St)Y, 4 x 2 x 0,8 mm**
Installationskabel bis J-Y(St)Y, 4 x 2 x 0,8 mm

Liefern und in Teillängen verlegen.
Menge: 420,000 m

**1.3.9 Installationskabel bis J-Y(St)Y, 10 x 2 x 0,8 mm**
Installationskabel bis J-Y(St)Y, 10 x 2 x 0,8 mm

Liefern und in Teillängen verlegen.
Menge: 120,000 m

*Hinweis*
Elektroinstallation

**1.3.10 Display als multifunktionales Steuergerät für DALI-2-Systeme**
Display 4" als multifunktionales Steuergerät für DALI
und DALI-2-Systeme.

Technische Daten:
Multifunktionales Bediengerät für DALI und DALI-2
Systeme
4" kapazitiver Touchscreen mit 24-Bit Farbtiefe
Dimensionen: 88 x 88 x 8,5mm
individuell gestaltbare Bedienoberfläche
Dimmen und Schalten von Gruppen und Einzeladressen,
Tunable White und RGB
Farblichtmanagement
Aufrufen und speichern von Szenen
Versorgungsspannung Display: 24-56V DC
Leistung / P_peak: 1.2W / 3W
Anzahl der DALI-Kreise 1
Stromaufnahme DALI-Kreis <2mA
Umgebungstemperatur: -10 bis 50°C
Schutzart: IP20
Abmessungen: L x B x H 88x88x8,5mm
inkl. 24V Spannungsversorgung
Farbe: weiß

Leitfabrikat: LUNATONE DALI-2 Display 4" Plus

angeb. Fabr.:
'....................'

angeb. Typ  :
'....................'

Liefern und montieren, inkl. der Konfiguration und
Parametrierung der Nutzungseinheit. Inkl. Klein- und
Montagematerial.
Menge: 3,000 St

**1.3.11 DALI Bus-Spannungsversorgung 128mA 100-240V AC**
DALI Bus-Spannungsversorgung 128mA 100-240V AC

Technische Daten
Umgebungstemperatur: -20°C bis +55°C
Schutzart: IP20
Querschnitt: 1.5mm²
Montage: Deckeneinwurf
Elektrische Daten: 120V/240V AC 50/60Hz
Ausgangsstrom: 230mA/200mA
Nennleistung: 4W
Abmessungen: Länge: 120mm Breite 30mm Höhe 22mm

Liefern und montieren, inkl. Klein- und
Montagematerial.
Menge: 4,000 St

**1.3.12 Drehdimmer für LEDs 2-400W**
Drehdimmer für LEDs 2-400W
Mit Drehbetätigung, Druckfolgewechselschalter und
Soft-Rastung. 2-Leiter-Anschlusstechnik (Neutralleiter
nicht erforderlich).
Optimiert für das Dimmen von Retrofit-LED-Leuchtmitteln
(LEDi) und LED-Leuchtmittel an konventionellen oder
elektronischen Transformatoren
230V-Halogenglühlampen, Niedervolt-Halogenlampen mit
konventionellen oder elektronischen Transformatoren und
dimmbare Halogen-Energiesparlampen.
Mischlastbetrieb LEDi und herkömmliche Leuchtmittel
möglich.
Betriebsart: Phasenan- oder Phasenabschnitt.
Mit einstellbarer Minimal- / Maximal-Helligkeit.
Geräuscharm durch Einsatz von MOSFET-Transistoren.
Kurzschlussfest und überlastsicher (elektronische
Sicherung).
Nennspannung: 230V~, + 10 % / - 10 %
Nennleistung: 2 - 100 W/VA (Phasenanschnitt)
Nennleistung: 2 - 400 W/VA (Phasenabschnitt)
~20 % Trafoverluste bei konventionellen Trafos
~5 % Trafoverluste bei elektronischen Trafos
Auch bei Wechselschaltungen einsetzbar.
inklusive Abdeckung im Schalterprogramm

Liefern, montieren und betriebsfertig anschließen
Menge: 1,000 St

**1.3.13 Wipptaster u.P.**
Wipptaster 10A, Farbe weiß u.P.

Mit Beschriftungsfeld im Rahmen inkl. dauerhafte
Beschriftung.

Liefern und betriebsfertig installieren
Menge: 4,000 St

**1.3.14 Präsenzmelder Decke**
Präsenzmelder mit einem potentialfreien Kontakt
Ausführung als Master-Gerät
Ein Kanal zum Schalten von Licht
Erweiterung des Erfassungsbereiches mit Slave-Geräten
möglich
Manuelles Schalten über Taster möglich
Weitere Funktionen über optionale Fernbedienung
einstellbar
Werkseinstellung 10 min und 500 Lux

Spannung: 110 - 240 V AC 50 / 60 Hz
Abmessungen: AP= Ø 98 x 47 mm
Typische Leistungsaufnahme: ca. 0.4 W
Erfassungsbereich: horizontal 360°  (Deckenmontage)
Reichweite: max. Ø 10 m quer, max. Ø 6 m frontal, max.
Ø 4 m sitzende Tätigkeit
Überwachte Fläche bei tangentialer Bewegung: 78 m² /
2.5 m Montagehöhe
Montagehöhe min./max./empfohlen: 2 m / 5 m / 2.5 m
Schutzart/-klasse: AP= IP20  / Klasse II
Stoßfestigkeitsgrad: IK05
Umgebungstemperatur: -25 °C bis +50 °C
Gehäuse: Polycarbonat, UV-beständig
Farbe: weiß matt, ähnlich RAL9010
 Kanal 1 (Lichtsteuerung potentialfrei)
Schaltleistung: 2300 W, cos f = 1, 1150 VA, cos f = 0.5
, 300 W LED, max. Einschaltspitzenstrom Ip (20 ms) =
165 A, max. Einschaltspitzenstrom Ip (200 µs) = 800 A
Kontaktart: 1x µ-Kontakt, potentialfreier Schließer/NO
mit vorlaufendem Wolfram-Kontakt
Nachlaufzeit: 15 s - 30 min, Impuls
Einschaltschwelle: 10 - 2000 Lux
Mischlichtmessung

angeb. Fabr:
'....................'

angeb. Typ:
'....................'

inkl. Klein- und Befestigungsmaterial komplett liefern,
montieren und betriebsfertig anschließen.
Menge: 13,000 St

**1.3.15 Präsenzmelder mit 360° Bereichserfassung**
DALI Sensormodul für Bewegungsmeldung für die
Deckenmontage. Gerätekategorie Decken-Präsenzmelder
Produkthinweis Montageort: Sicherheitsabstand von 5 m zu
Funkantennen (z.B. WiFi-Zugangspunkten) einhalten.

Technische Daten:
Montageart Unterputz/ Gerätedose Ø 68 mm
Montageort Decke
Einbaumaß Einbautiefe: 24 mm, Ø 60 mm
Anschlussart Steckklemme
AnschließbarerLeiterquerschnitt 1.52.5 mm²
Abmessungen Höhe/Tiefe70 mm, Ø 108 mm
Werkstoff UV-stabilisiertesPolycarbonat
Schutzart IP20
Schutzart mit Zubehör IP54 mit
Aufputzdose(separatbestellen)
Zulässige Umgebungstemperatur 0 °C bis +50 °C
RelativeLuftfeuchte 593%, nichtkondensierend
Farbe weiß
Steuerungssystem DALI-2
Schutzklasse II
Nennspannung 9.522.5 V DC
Leerlaufstrom DALI 6 mA
Spitzenstrom DALI 10 mA
Standby-Verbrauch < 0,1W
Erfassungswinkel 360°
Erfassungsreichweite quer Ø 24 m
Erfassungsreichweite frontal Ø 11 m
Erfassungsreichweite Präsenzbereich Ø 8 m
Erfassungsbereich bis zu 453 m²
Empf.Montagehöhe 3 m
Max.Montagehöhe 10 m
Lichtmessung Mischlicht
Helligkeitswert 5  2000 lx
DALI-2 Gerätetyp Eingabegeräte: (Taster, Schalter,
Präsenz- und Bewegungsmelder, Lichtsensor

angeb. Fab:
'....................................'

angeb Typ:
'.....................................'

Liefern und betriebsfertig montieren, anschließen,
einstellen und programmieren.
Menge: 4,000 St

**1.3.16 Schukosteckdose 1-fach, u.P.**
Schukosteckdosen u.P., 1-fach, 16A / 250V
inkl. Beschriftungsfeld

Liefern und betriebsfertig installieren
Menge: 27,000 St

**1.3.17 Schukosteckdose 2-fach, u.P.**
Schukosteckdosen u.P., 2-fach, 16A / 250V
inkl. Beschriftungsfeld

Liefern und betriebsfertig installieren
Menge: 40,000 St

**1.3.18 Schukosteckdose 3-fach, u.P.**
Schukosteckdosen u.P., 3-fach, 16A / 250V
inkl. Beschriftungsfeld

Liefern und betriebsfertig installieren
Menge: 5,000 St

**1.3.19 Gerätedose für Brüstungskanal / Anschlusssäule**
Gerätedose für Brüstungskanal

Liefern und montieren, inkl. Klein- und
Montagematerial.
Menge: 12,000 St

**1.3.20 UP-Geräteanschlussdose 5x2,5mm²**
UP-Geräteanschlussdose
mit Klemmstein für Leitungen bis 5x2,5mm²
Inkl. Abdeckung in weiß

Liefern und betriebsfertig montieren
Menge: 5,000 St

**1.3.21 AP-Geräteanschlussdose 5x2,5mm²**
AP-Geräteanschlussdose
mit Klemmstein für Leitungen bis 5x2,5mm²
Inkl. Abdeckung in weiß

Liefern und betriebsfertig montieren
Menge: 15,000 St

**1.3.22 Abzweigdosen u. P.**
Abzweigdosen u. P. aus elastischem Kunststoff, mit
5-pol. Klemmstein.

Liefern, betriebsfertig montieren und verdrahten
Menge: 67,000 St

*Hinweis*
Anschlüsse Großkücheninstallation

**1.3.23 Wipptaster u.P., IP44**
Wipptaster 10A, Farbe weiß u.P., IP44

Mit Beschriftungsfeld im Rahmen inkl. dauerhafte
Beschriftung.

Liefern und betriebsfertig installieren
Menge: 6,000 St

**1.3.24 Schukosteckdosen 1-fach u.P. IP44**
Schukosteckdosen u.P., als Einzelsteckdose 16A, 250V,
IP44. Mit Beschriftungsfeld im Rahmen inkl. dauerhafte
Beschriftung.

Liefern und betriebsfertig installieren
Menge: 10,000 St

**1.3.25 Schukosteckdosen 2-fach, u.P. IP44**
Schukosteckdosen 2-fach u.P.,16A, 250V, IP44
Mit Beschriftungsfeld im Rahmen inkl. dauerhafte
Beschriftung.

Liefern und betriebsfertig installieren
Menge: 20,000 St

**1.3.26 CEE Steckdose u.P / 16A IP 44**
CEE Steckdose 5 pol., u.P. 16A  IP 44
Mit Beschriftungsfeld im Rahmen inkl. dauerhafte
Beschriftung.

Liefern und betriebsfertig installieren
Menge: 10,000 St

**1.3.27 UP-Geräteanschlussdose 5x2,5mm²**
UP-Geräteanschlussdose
mit Klemmstein für Leitungen bis 5x2,5mm²

Liefern und betriebsfertig installieren
Menge: 15,000 St

**1.3.28 UP-Geräteanschlussdose 5x4mm²**
UP-Geräteanschlussdose
mit Klemmstein für Leitungen bis 5x4mm²

Liefern und betriebsfertig installieren
Menge: 8,000 St

**1.3.29 UP-Geräteanschlussdose 5x6mm²**
UP-Geräteanschlussdose
mit Klemmstein für Leitungen bis 5x6mm²

Liefern und betriebsfertig installieren
Menge: 16,000 St

**1.3.30 UP-Geräteanschlussdose 5x10mm²**
UP-Geräteanschlussdose
mit Klemmstein für Leitungen bis 5x10mm²

Liefern und betriebsfertig installieren
Menge: 4,000 St

*Hinweis*
Feuchtraum- und Außeninstallationen

**1.3.31 Schukosteckdosen 1-fach a.P. IP 44 abschließbar**
Schukosteckdosen a.P., als Einzelsteckdose 16A, 250V,
IP44. Mit Beschriftungsfeld im Rahmen inkl. dauerhafte
Beschriftung.

Liefern und betriebsfertig installieren
Menge: 6,000 St

**1.3.32 Aus- bzw. Wechselschalter a.P. IP 44**
Aus- bzw. Wechselschalter a.P. IP 44
Mit Beschriftungsfeld im Rahmen inkl. dauerhafte
Beschriftung.

Liefern und betriebsfertig installieren
Menge: 5,000 St

**1.3.33 Schukosteckdose 1-fach, a.P. IP44**
Schukosteckdosen a.P., 1-fach, 16A / 250V, IP44
Mit Beschriftungsfeld im Rahmen inkl. dauerhafte
Beschriftung.

Liefern und betriebsfertig installieren
Menge: 20,000 St

**1.3.34 Schukosteckdose 2-fach, u.P. IP44**
Schukosteckdosen u.P., 2-fach, 16A / 250V, IP44
Mit Beschriftungsfeld im Rahmen inkl. dauerhafte
Beschriftung.

Liefern und betriebsfertig installieren
Menge: 5,000 St

**1.3.35 Schukosteckdose 2-fach, a.P. IP44**
Schukosteckdosen a.P., 2-fach, 16A / 250V, IP44
Mit Beschriftungsfeld im Rahmen inkl. dauerhafte
Beschriftung.

Liefern und betriebsfertig installieren
Menge: 7,000 St

**1.3.36 Gerätedose für Brüstungskanal / Anschlusssäule**
Gerätedose für Brüstungskanal

Liefern und montieren, inkl. Klein- und
Montagematerial.
Menge: 4,000 St

**1.3.37 CEE Steckose a.P / 16A IP44**
CEE Schukosteckdosen, a.P, 16A / 250V, IP44
Mit Beschriftungsfeld im Rahmen inkl. dauerhafte
Beschriftung.

Liefern und betriebsfertig installieren
Menge: 2,000 St

*Hinweis*
Alle Anschlüsse und Klemmarbeiten sind
inklusive der Einführen der Leitungen sowie
Lieferung des Klein- und Anschlussmaterials
fachgerecht zu erstellen.

**1.3.38 Anschluß Steuerschrank Lüftung**
Zuleitung NYM-J 5x10mm² an bauseits vorhandenen
Steuerschrank anschliessen, einschl. Einführen der
Leitungen einschließlich aller erforderlichen
Nebenleistungen und erforderlichem Anschluß- und
Kleinmaterial.

Hinweis!
Die erforderliche Zuleitung ist über gesonderte
Position (siehe Starkstromleitungen) mittels Aufmaß
nachzuweisen und abzurechnen
Menge: 2,000 St

**1.3.39 Elektrischer Anschluss von Heizkreisverteilern**
Elektrischer Anschluss Heizkreisverteiler 230V mit
Kabel oder Leitung bis NYM-J 3x2,5mm² an bauseits
gelieferten Urinalen mit Automatikspülern
betriebsfertig herstellen. Einführen der Leitungen
sowie nötigem Klein- und Anschlußmaterial

Arbeiten bestehend aus:

Zuleitung in bauseits beigestellten Heizkreisverteiler
in Zusammenarbeit und nach Abstimmung mit
Heizung-Monteur auflegen.

einschließlich aller erforderlichen Nebenleistungen und
erforderlichem Anschluß- und Kleinmaterial.

Hinweis!
Die erforderliche Zuleitung ist über gesonderte
Position (siehe Starkstromleitungen) mittels Aufmaß
nachzuweisen und abzurechnen
Menge: 4,000 St

**1.3.40 Elektrischer Anschluss Hygienespülung**
Elektrischer Anschluss Hygienespüler 230 V mit Kabel
oder Leitung bis NYM-J 3x2,5mm² an bauseits gelieferten
 Hygienespüler. Arbeiten sind in Rücksprache und
Zusammenarbeit mit den Heizung/Sanitär-Monteur
auszuführen.

Arbeiten bestehend aus:

Zuleitung in bauseits beigestellten Hygienespüler
auflegen

einschließlich aller erforderlichen Nebenleistungen und
erforderlichem Anschluß- und Kleinmaterial.

Hinweis!
Die erforderliche Zuleitung ist über gesonderte
Position (siehe Starkstromleitungen) mittels Aufmaß
nachzuweisen und abzurechnen.
Menge: 7,000 St

**1.3.41 Elektrischer Anschluss bauseitiger Geräte 3x 1,5 mm²**
Elektrischer Anschluss bauseitiger Geräte 3x 1,5 mm² an
bauseits montierten / gestellten Geräten wie Lüftern,
Motoren, Fluchttüren, Dachfenstern etc.
Anschlüsse betriebsfertig herstellen, inkl. Einführen
der Kabel einschließlich aller erforderlichen
Nebenleistungen und erforderlichem Anschluss- und
Kleinmaterial.

Hinweis!
Die erforderliche Zuleitung ist über gesonderte
Position (siehe Starkstromleitungen) mittels Aufmaß
nachzuweisen und abzurechnen
Menge: 25,000 St

**1.3.42 Elektrischer Anschluss bauseitiger Geräte 5x 2,5 mm²**
Elektrischer Anschluss bauseitiger Geräte 5x 2,5 mm² an
bauseits montierten / gestellten Geräten wie Lüftern,
Motoren, Fluchttüren, Dachfenstern etc.
Anschlüsse betriebsfertig herstellen, inkl. Einführen
der Kabel einschließlich aller erforderlichen
Nebenleistungen und erforderlichem Anschluss- und
Kleinmaterial.

Hinweis!
Die erforderliche Zuleitung ist über gesonderte
Position (siehe Starkstromleitungen) mittels Aufmaß
nachzuweisen und abzurechnen
Menge: 15,000 St

**1.3.43 Elektrischer Anschluss bauseitiger Geräte 5x 4 mm²**
Anschlüsse mit Kabel oder Leitung bis 5 x 4 mm² an
bauseits montierten bzw. gestellten Allgemeingeräten,
Motoren,  etc. Anschluss betriesfertig herstellen
einschl. Einführen der Leitungen einschließlich aller
erforderlichen Nebenleistungen und erforderlichem
Anschluß- und Kleinmaterial.

Hinweis!
Die erforderliche Zuleitung ist über gesonderte
Position (siehe Starkstromleitungen) mittels Aufmaß
nachzuweisen und abzurechnen
Menge: 8,000 St

**1.3.44 Elektrischer Anschluss bauseitiger Geräte 5x 6 mm²**
Anschlüsse mit Kabel oder Leitung bis 5 x 6 mm² an
bauseits montierten bzw. gestellten Allgemeingeräten,
Motoren,  etc. Anschluss betriesfertig herstellen
einschl. Einführen der Leitungen einschließlich aller
erforderlichen Nebenleistungen und erforderlichem
Anschluß- und Kleinmaterial.

Hinweis!
Die erforderliche Zuleitung ist über gesonderte
Position (siehe Starkstromleitungen) mittels Aufmaß
nachzuweisen und abzurechnen
Menge: 15,000 St

**1.3.45 Elektrischer Anschluss bauseitiger Geräte 5x10mm²**
Anschlüsse mit Kabel oder Leitung bis 5 x 10 mm² an
bauseits montierten bzw. gestellten Allgemeingeräten,
Motoren,  etc. Anschluss betriesfertig herstellen
einschl. Einführen der Leitungen einschließlich aller
erforderlichen Nebenleistungen und erforderlichem
Anschluß- und Kleinmaterial.

Hinweis!
Die erforderliche Zuleitung ist über gesonderte
Position (siehe Starkstromleitungen) mittels Aufmaß
nachzuweisen und abzurechnen
Menge: 5,000 St

**1.3.46 Elektrischer Anschluss bauseitiger Geräte (5x16mm²)**
Anschlüsse mit Kabel oder Leitung bis 5 x 16 mm² an
bauseits montierten / gestellten Geräten wie Lüftern,
Motoren, Fluchttüren, Dachfenstern etc.
Anschlüsse betriebsfertig herstellen, inkl. Einführen
der Kabel einschließlich aller erforderlichen
Nebenleistungen und erforderlichem Anschluss- und
Kleinmaterial.

Hinweis!
Die erforderliche Zuleitung ist über gesonderte
Position (siehe Starkstromleitungen) mittels Aufmaß
nachzuweisen und abzurechnen
Menge: 1,000 St

**1.3.47 Elektrischer Anschluss Spülauslösung Behinderten-WC**
Anschlüsse Spülauslösung 230 V mit Kabel oder Leitung
bis NYM-J 3x2,5mm². Arbeiten sind in Rücksprache und
Zusammenarbeit mit den Heizung/Sanitär-Monteur
auszuführen.

Arbeiten bestehend aus:

Zuleitung in bauseits beigestellten Behinderten WC
auflegen

einschließlich aller erforderlichen Nebenleistungen und
erforderlichem Anschluß- und Kleinmaterial.

Hinweis!
Die erforderliche Zuleitung ist über gesonderte
Position (siehe Starkstromleitungen) mittels Aufmaß
nachzuweisen und abzurechnen.
Menge: 2,000 St

**1.3.48 Elektrischer Anschluss Fenstermotor 5x2,5mm²**
Elektrischer Anschluss an bauseits gestellten
Fenstermotor bis NYM-J/H07/H05  5x2,5 mm²
betriebsfertig herstellen, einschl. Einführen der
Leitungen sowie Lieferung des Klein- und
Anschlußmaterials. Arbeiten sind in Rücksprache und
Zusammenarbeit mit dem Fensterbauer bzw. MSR-Technik
Installateur auszuführen.

Arbeiten bestehend aus:

Zuleitung in bauseits beigestellten Fenstermotor
betriebsfertig herstellen einschl. der erforderlichen
Steckerverbindung. Arbeiten sind in Zusammenarbeit und
nach Abstimmung mit Heizung/Lüftung/Sanitär-Monteur
auszuführen.

einschließlich aller erforderlichen Nebenleistungen und
erforderlichem Anschluß- und Kleinmaterial.

Hinweis!
Die erforderliche Zuleitung ist über gesonderte
Position mittels Aufmaß nachzuweisen und abzurechnen
Menge: 3,000 St

**1.3.49 Elektrischer Anschluss Lüftungsanlage bis NYM-J 5x6 mm²**
Anschluß an bauseits gestelltes Lüftungsanlage bis
NYM-J 5x6 mm² betriebsfertig herstellen, einschl.
Einführen der Leitungen sowie Lieferung des Klein- und
Anschlußmaterials. Arbeiten sind in Rücksprache und
Zusammenarbeit mit den Heizung/Lüftung/Sanitär-Monteur
auszuführen.

Arbeiten bestehend aus:

Zuleitung in bauseits beigestellten Lüftungsanlage in
Zusammenarbeit und nach Abstimmung mit
Heizung/Lüftung/Sanitär-Monteur auflegen.

einschließlich aller erforderlichen Nebenleistungen und
erforderlichem Anschluß- und Kleinmaterial.

Hinweis!
Die erforderliche Zuleitung ist über gesonderte
Position (siehe Starkstromleitungen) mittels Aufmaß
nachzuweisen und abzurechnen
Menge: 1,000 St

**1.3.50 Elektrischer Anschluss Einzelraum-Lüfter 5x 1,5 mm²**
Elektrischer Anschluss bauseitiger Geräte 5x 1,5 mm² an
bauseits montierten / gestellten Geräten wie Lüftern,
Motoren, Fluchttüren, Dachfenstern etc.
Anschlüsse betriebsfertig herstellen, inkl. Einführen
der Kabel einschließlich aller erforderlichen
Nebenleistungen und erforderlichem Anschluss- und
Kleinmaterial.

Hinweis!
Die erforderliche Zuleitung ist über gesonderte
Position (siehe Starkstromleitungen) mittels Aufmaß
nachzuweisen und abzurechnen
Menge: 6,000 St

**1.3.51 Anschlüsse 8x2x0,8mm**
Anschlüsse mit Kabel oder Leitung bis 8x2x0,8mm
als Daten- bzw. Steuerleitungsanschluss an bauseits
montierten Geräten, Motoren oder vorh. Verteilungen
betriebsfertig herstellen,  inkl. Einführen der Kabel
einschließlich aller erforderlichen Nebenleistungen und
erforderlichem Anschluss- und Kleinmaterial.
Menge: 15,000 St

#### Titel 1.4 444.2 - Niederspannungsinstallationsanlagen - Verlegesystem

*Hinweis*
Die genaue Anordnung der Verlegesysteme hat in
Abstimmung mit den übrigen Gewerken zu erfolgen.
Grundsätzlich sind Kabelrinnen oder sonstige Trassen so
zu dimensionieren, dass nach Fertigstellung und
Übergabe des Objektes mindestens ein Reserveplatz von
25% des Fassungsvermögen vorhanden ist. Die gesamte
Konstruktion ist außerdem auch statisch so zu
dimensionieren, das der Reserveplatz ohne Überlastung
ausgenutzt werden kann. Die Befestigung darf nur mit
bauaufsichtlich zugelassenen Dübeln aus Metall zu
erfolgen.

Die Anzahl der vorgesehenen Kabelbahnträger ist am Bau
festzulegen, der erforderlichen Belastung anzupassen
und auf die örtlichen Gegebenheiten abzustimmen.
Richtungsänderungen sind mit serienmäßigen Formteilen
auszuführen.

Die Richtungsänderungen und Gärungsschnitte, Endstücke,
Abzweigungen, Reduzierungen sowie zugehörige
fachgerechte Befestigungen und Befestigungsbstände an
Mauerwerkswänden, Metallkonstruktionen etc. gemäß den
Herstellerangaben sind in die Einzelpositionen
einzukalkulieren. Kabelbahnen sind mit Kantenschutz und
Schutzkappen an den Stielen zu versehen. Schnittkanten
sind sauber zu entgraten und zu versiegeln.

Die Kabeltrassen sind durchgängig in den
Potentialausgleich einzubeziehen.
Diese Leistungen sind in die Einheitspreise
einzukalkulieren.

Zum Liefer- und Leistungsumfang gehören die anteiligen
Verbinder und die systemgebundenen Vebindungs- und
Befestigungsschrauben.

Werden Starkstrom- und Fernmeldekabel auf einer
gemeinsamen Kabelbahn verlegt, ist diese mit einem
systemgebundenem Trennsteg auszustatten.

Anzubieten sind Kabelbahnen und Steigetrassen aus
Stahlblech, Bandverzinkt gemäß DIN EN 10327
Die Blechdicke der Kabelbahnen muss mindestens ein 1mm
betragen. Schichtstärke der Verzinkung im Mittel 20um

Generell, wenn nicht gesondert aufgeführt, gilt:
Kanalfarbe (Kunststoff und Metall): Reinweiß
Installationrohrfarbe: Lichtgrau
Metallkanäle sind als feuerverzinkte Kanäle anzubieten,
Kunststoffkanäle- und rohre als halogenfreie Ware.
Ergänzende bzw. abweichende Angaben werden
in den jeweiligen Einzelpositionen aufgeführt.

Bohrungen und Schlitze für die Elektrioinstallationen
in Wänden und Decken sind unter Verwendung von
Maschinen mit Staubabsaugung, für Rohre, Leitungen,
Kabel, Trassen und Kanäle zu erstellen
Bei der Herstellung von Schlitzen und Aussparungen in gemauerten, tragenden Wänden
ist die DIN 1053 Teil 1 zu beachten.
Vor der Erstellung ist grundsätzlich die Bauleitung
zu informieren.Der Bauschutt ist arbeitstäglich zu
entsorgen und wird Eigentum des Auftragnehmers.
Kernbohrungen und größere Aussparungen werden
rohbauseitig erstellt und sind als Nebenleistung vom
Auftragnehmer anzuzeichnen. Ggf. nachträglich zu
erstellendende Kernbohrungen sind mit der Bauleitung
abzustimmen und durch diese freizugeben.

**1.4.1 Kernbohrung für Hauseinführung**
Kernbohrung für Hauseinführung
d = < 200 mm, Stärke bis 40 cm herstellen
Menge: 1,000 St

**1.4.2 Wandschlitz (1-4)**
Größe 1 - 4 Leitungen
Wandschlitz in Mauerwerk (wie KS-Mauerwerk)  unter
Verwendung von Maschinen mit Staubabsaugung, für Rohre,
Leitungen und Kabel herstellen. Bauschutt wird Eigentum
des AN und ist täglich von der Baustelle zu beseitigen
Menge: 285,000 m

**1.4.3 Wandschlitz (5-8)**
Größe 5 - 8 Leitungen
Wandschlitz in Mauerwerk (wie KS-Mauerwerk) unter
Verwendung von Maschinen mit Staubabsaugung, für Rohre,
Leitungen und Kabel herstellen. Bauschutt wird Eigentum
des AN und ist täglich von der Baustelle zu beseitigen
Menge: 75,000 m

**1.4.4 Kernbohrungen 100/240**
Bohrungen in Mauerwerkswänden, Unterzügen,
Betondecken/böden etc
d = < 100 mm, Stärke bis 240 mm herstellen
Menge: 10,000 St

**1.4.5 Kernbohrungen in Betonwänden und Betondecken 200/40**
Kernbohrungen in Betonwänden und Betondecken 200/40,
Unterzügen, Fundamenten etc.
d = < 200 mm, Stärke bis 40cm herstellen
Menge: 3,000 St

**1.4.6 Wand. - Deckendurchbrüche**
Wand. - Deckendurchbrüche
bis B x H x T / 150 x 100 x 200 mm

Verwendung von Maschinen mit Staubabsaugung, für Rohre,
Leitungen und Kabel herstellen. Bauschutt wird Eigentum
des AN und ist täglich von der Baustelle zu beseitigen.
Menge: 10,000 St

**1.4.7 Bohrungen in Betonwänden 30/240**
Bohrungen in Betonwänden,
bis d = < 30 mm, Wandstärke bis 24 cm herstellen
Menge: 85,000 St

**1.4.8 Ausschnitt in Leichtbauwand bis 100x100 (17,5cm Wandstärke)**
Ausschnitt in Leichtbauwand, bestehend aus Gipskarton
und OSB Platten Maße: bis 100x100mm und
Wandstärke bis 17,5 cm herstellen und anschliessend
fachgerecht  mit 1000°C Mineralwolle verschliessen.
Bauschutt wird Eigentum des AN und ist täglich von der
Baustelle zu beseitigen
Menge: 10,000 St

**1.4.9 Kunststoffpanzerrohr, M25**
Biegsames Kunststoffpanzerrohr aus PVC-U, UV
stabilisiert, mit Mantel und hochgleitfähiger
Innenschicht, Farbe: schwarz. für schwere
Druckbeanspruchung (1250N/5cm) Temperaturbeständigkeit
-25°C bis +60°C, nach DIN EN 61386-1/61386-22 VDE0605,
Klassifizierung 43412. Für Installation im
Aussenbereich, Beton und Erde, nicht
flammenausbreitend.

Inkl. erforderlichem Zugdraht im Leerohr und Einziehen
mit erforderlichen Befestigungsmaterial an der
Armierung.

Liefern und in Teillängen verlegen.
Menge: 125,000 m

**1.4.10 Kunststoffpanzerrohr, M32**
Biegsames Kunststoffpanzerrohr aus PVC-U, UV
stabilisiert, mit Mantel und hochgleitfähiger
Innenschicht, Farbe: schwarz. für schwere
Druckbeanspruchung (1250N/5cm) Temperaturbeständigkeit
-25°C bis +60°C, nach DIN EN 61386-1/61386-22 VDE0605,
Klassifizierung 43412. Für Installation im
Aussenbereich, Beton und Erde, nicht
flammenausbreitend.

Inkl. erforderlichem Zugdraht im Leerohr und Einziehen
mit erforderlichen Befestigungsmaterial an der
Armierung.

Liefern und in Teillängen verlegen.
Menge: 100,000 m

*Hinweis*
Kabelkanäle, -rinne und -steigeleitern sowie
Leer-, Installations- und Schutzrohre

**1.4.11 Kabelrinne verzinkt 300/60 mm**
Kabelrinne, bandverzinkt nach DIN EN 10346
Inkl. anteiligen Form- und Verbindungsstücken sowie
dem Herstellen von Ausschnitten bzw. Passstücken.
sowie anteiligen Wand-/Deckenausleger und Hängestielen
zur DIN-gerechten Befestigung an Mauerkwerks- und
Betonwänden und Decken

Seitenhöhe: 60 mm
Breite: 300 mm
Blechstärke: 0,75 mm
Montagehöhe bis 5m

In Teillängen liefern und fachgerecht montieren
Menge: 50,000 m

**1.4.12 Steigetrasse verzinkt 400/60 mm**
Steigetrassenleiter, verzinkt, für Wandbefestigung,
Sprossen aus C-Profilen für Kabelbefestigung mit
Bügelschellen, einschließlich Befestigungs- und
Verbindungsmaterial zur Montage an Beton- oder
Mauerwerkswänden.

Breite: 400 mm
Seitenhöhe: 60 mm
Sprossenabstand: ca. 300 mm

In Teillängen liefern und fachgerecht montieren
Menge: 10,000 m

**1.4.13 Befestigungsschellen Kabel bis 35 mm²**
Befestigungsschellen Kabel bis 35 mm²

Liefern und montieren
Menge: 35,000 St

**1.4.14 Bügelschellen 16-22mm**
Schellen für Steigetrasse bzw. C-Schiene
aus feuerverzinktem Stahl und Kunststoffwanne
mit Spannbereich von 16-22mm

Liefern und montieren
Menge: 60,000 St

**1.4.15 Bügelschellen 34-40mm**
Schellen für Steigetrasse bzw. C-Schiene aus
feuerverzinktem Stahl und Kunststoffwanne mit
Spannbereich von 34-40mm

Liefern und montieren
Menge: 25,000 St

**1.4.16 Kabelklammern Metall 8x 3x 15**
Kabelklammern aus Metall, für Leitungsverlegung in
abgehängten Decken. Leitungsbündelung beidseitig
bis 8 x 3x1,5mm²

Liefern und montieren
Menge: 600,000 St

**1.4.17 Sammelhalter, Metall 15x3x15**
Sammelhalter aus Metall für Leitungsverlegung
in abgehängten Decken, inkl. Befestigungsmaterial
Leitungsbündelung bis 15 x 3x1,5mm²

Liefern und montieren
Menge: 1100,000 St

**1.4.18 Sammelhalter, Metall 30x3x15**
Sammelhalter aus Metall für Leitungsverlegung
in abgehängten Decken, inkl. Befestigungsmaterial
für Leitungsbündel bis 30 x 3x1,5mm²

Liefern und montieren
Menge: 460,000 St

**1.4.19 Brüstungskanal Metall weiß 130x70mm**
Brüstungskanal

Höhe  :  ca. 130 mm
Breite :  ca. 70 mm

als Leitungsführungskanal aus Stahlblech, zur direkten
Montage an der Wand bzw. Konsole, in Kombination mit
Ausgleichsscheiben bzw. Distanzstücken, sowie typischem
Zubehör, wie z.B. Trennstegen, der erforderlichen
Kabelhalteklammern, Kupplungs- bzw. Verbindungsstücke,
einschl. der erforderl. Befestigungskonsole sowie
Formstück- und Abdeckprofile.  Die Montage von Standard
Schalt- und Steckgeräten und Einbaugeräten erfolgt über
frontrastende Geräteeinbaudosen.
Befestigungsastand 600mm
inkl. Kanaloberteil (Deckel)

Farbe: reinweiß, ähnlich RAL 9010

Liefern und in Teillängen montieren
Menge: 10,000 m

**1.4.20 Brüstungskanal Kunststoff weiß 130x70mm**
Brüstungskanal

Höhe  :  ca. 130 mm
Breite :  ca. 70 mm

als Leitungsführungskanal aus Kunststoff, zur direkten
Montage an der Wand bzw. Konsole, in Kombination mit
Ausgleichsscheiben bzw. Distanzstücken, sowie typischem
Zubehör, wie z.B. Trennstegen, der erforderlichen
Kabelhalteklammern, Kupplungs- bzw. Verbindungsstücke,
einschl. der erforderl. Befestigungskonsole sowie
Formstück- und Abdeckprofile.  Die Montage von Standard
Schalt- und Steckgeräten und Einbaugeräten erfolgt über
frontrastende Geräteeinbaudosen.
Befestigungsastand 600mm
inkl. Kanaloberteil (Deckel)

Farbe: reinweiß, ähnlich RAL 9010

Liefern und in Teillängen montieren
Menge: 25,000 m

**1.4.21 Endkappen**
Endkappe für vorgenannte Brüstungskanäle

Liefern und montieren
Menge: 6,000 St

#### Titel 1.5 444.3 - Niederspannungsinstallationsanlagen - Brandschutzmaßnahmen

*Hinweis*
Alle verwendeten Produkte und Maßnahmen  E 30 - E 90
für Funktionserhalt sind gemäß  DIN 4102 sowie nach der
LAR auszuführen. Die angebotenen Kabelabschottungen
müssen gemäß DIN 4102 Teil 9 geprüft und eine
"Allgemeine bauaufsichtliche Zulassung" des Deutschen
Institut für Bautechnik (DIBt) haben.
Diese Nachweise sind Bestandteil der Dokumentation und
müssen vor der Sachverständigenprüfung Elektro dem
Sachverständigen vorab zur Verfügung gestellt werden.
Der  Nachweis über die Feuerwiderstandsklasse  hat
durch die Vorlage eines amtlichen Prüfzeugnisses zu
erfolgen. Das Prüfzeugnis ist ein Bestandteil der
Dokumentation. Die Montage der Abschottungen müssen
exakt nach den Vorgaben des Herstellers des
Abschottungssystems durch ein Fachpersonal ausgeführt
werden.

Werden die Materialien gespritzt so sind Maßnahmen zu
treffen, die verhindern, das andere Materialien in
Mitleidenschaft gezogen werden.

Für sämtliche nachstehend angebotenen Systeme muss
die Möglichkeit einer späteren Kabelnachbelegung
zugelassen sein, so dass 1/3 Reserveplatz für eine
spätere Nachbelegung vorgehalten werden muss. Ebenso
müssen alle Systeme für den Einbau in Wand- und
Deckendurchbrüche oder Steigegeschächte zugelassen
sein.

Bei allen Systemen muss ein Durchführen von Kabel aller
Arten inklusive Lichtwellenleiter sowie
Kabeltragsysteme aus Stahl-, Aluminium- oder
Kunststoffprofilen zugelassen sein.

Eine maximale Kabelbelegung von 60 % muss gemäß
der Zulassung möglich sein.

Folgende Unterlagen sind den Bestandsunterlagen /
Revisionsunterlagen beizulegen:
==> Zulassungsbescheinigung
==> vollständig ausgefüllte
  Übereinstimmungsbestätigung

Jede Kabelabschottung ist mit einem vollständig
ausgefüllten Wandschild entsprechend der Zulassung zu
kennzeichnen.

**1.5.1 Brandschutzschaum**
Brandschutzschaum (Feuerwiderstandsklasse S 90)
zur Herstellung von Kabelschottungen in Decken und
Wänden. Geeignet zur Anwendung in Mauerbeton, Beton
oder Porenbeton. Montage muß die Spachtelmasse in
handelsüblicher Kartuschenform mit einen Inhalt von 325
ml geliefert werden DIBt Zulassung Z-19.15-1901 und
DIBt Zulassung Z-19.11-1847

Abschottung von Kabeln, Kabelbündeln mit maximal Ø 100
mm und Kabeltrassen aller Art und Durchmesser (200 mm
Schottstärke) nach DIN 4102 (S90)

Abschottung von Elekroleerrohren bis Ø 25mm, gebündelt
bis Ø 65mm (Bündeldurchmesser)

Optimal geeignet für Kabel und Rohre in schwer
zugänglichen und unregelmäßigen Öffnung bis 400x400mm

Inkl. Ausführungsschild Kabelschott

Liefern und fachgerecht verarbeiten
Menge: 5,000 St

**1.5.2 Rauchdichtes verschließen von Trockenbauwänden**
Rauchdichtes verschließen von Trockenbauwänden
für Kabeleintritte zum Anschluss von Schalter
Steckdosen etc. Montage oberhalb der Decken in den
Fluren max. Größe Schalterdose ca. 68mm.
Verschluß mit nichtentflammbaren Material  wie 1000°C
Stein- bzw. Mineralwolle. Es handelt sich hierbei um
kein klassifiziertes Brandschott.
Menge: 5,000 St

#### Titel 1.6 445 - Beleuchtunganalagen

*Hinweis*
Beleuchtungsanlage

**1.6.1 A1 - Feuchtraumanbauleuchte 3050 / 4950 lm**
Feuchtraumleuchte mit einer zweistufig einstellbaren
Lichtleistung zur Decken- / Wandanbaumontage und
Pendelabhängung.

Technische Daten:
Schutzart: IP66
Schlagfestigkeit: IK08
Schutzklasse: II
Spannung: 220 - 240 V /: 50Hz 60Hz
(Polycarbonat) grau, schlagzäh
Diffusor Kunststoff (Polycarbonat) opal, schlagzäh
Diffusor spritzgegossen, innenprismatisch und
UV-beständig
Lichtverteilung symmetrisch
Homogene Ausleuchtung. Rückwärtiger Lichtanteil zur
Deckenaufhellung
Flexible Installation durch verschiebbare Montagebügel
Deckenmontagebügel aus Edelstahl und Triangel-Bügel für
Pendelmontage im Lieferumfang enthalten
Betriebsgerät gekapselt, integriert und fest verbunden
mit dem Diffusor und Seitenteil
Leuchte mit integrierter 4-poliger
Durchgangsverdrahtung für das Aneinanderreihen von
weiteren Leuchten
Komfortable Leitungseinführung über
Kabelverschraubungen
Einfache Installation durch Drehverschluss auf beiden
Seiten
MultiLumen-Funktion: Einstellbarkeit der Lichtleistung
in 2 Stufen
Werkseitig auf "H" (High - hoher Lichtstrom)
voreingestell Leuchte
mit begrenzter Oberflächentemperatur nach
 DIN EN 60598-2-2
Sichtfarbe: grau
Lampe: LED 22W / 37W, ohne Sockel 4000K Ra: 80
Shaltungsart: Konstantstrom-Versorgung
Abmessungen (L/B/H): 69mm B:/1mm H:/0mm
Leuchlichtstrom 3.050 lm
Abstrahlwinkel kombi: 173° / 111°
Lebensdauer L50.000 h
Ausfallrate L80/B10

Leitfabrikat: RZB PLANOX ECO

angeb. Fabr.:
'....................'

angeb. Typ:
'....................'

Liefern, montieren und betriebsfertig anschliessen,
inkl. Klein- und Montagematerial.
Menge: 13,000 St

**1.6.2 A2 - Feuchtraumanbauleuchte mit integr. Bewegungsmelder 3050 / 4950 lm**
Feuchtraumleuchte mit einer zweistufig einstellbaren
Lichtleistung zur Decken- / Wandanbaumontage und
Pendelabhängung.

Technische Daten:
Schutzart: IP66
Schlagfestigkeit: IK08
Schutzklasse: II
Spannung: 220 - 240 V /: 50Hz 60Hz
(Polycarbonat) grau, schlagzäh
Diffusor Kunststoff (Polycarbonat) opal, schlagzäh
Diffusor spritzgegossen, innenprismatisch und
UV-beständig
Lichtverteilung symmetrisch
Homogene Ausleuchtung. Rückwärtiger Lichtanteil zur
Deckenaufhellung
Flexible Installation durch verschiebbare Montagebügel
Deckenmontagebügel aus Edelstahl und Triangel-Bügel für
Pendelmontage im Lieferumfang enthalten
Betriebsgerät gekapselt, integriert und fest verbunden
mit dem Diffusor und Seitenteil
Leuchte mit integrierter 4-poliger
Durchgangsverdrahtung für das Aneinanderreihen von
weiteren Leuchten
Komfortable Leitungseinführung über
Kabelverschraubungen
Einfache Installation durch Drehverschluss auf beiden
Seiten
MultiLumen-Funktion: Einstellbarkeit der Lichtleistung
in 2 Stufen
Werkseitig auf "H" (High - hoher Lichtstrom)
voreingestell Leuchte
mit begrenzter Oberflächentemperatur nach
 DIN EN 60598-2-2
Sichtfarbe: grau
Lampe: LED 22W / 37W, ohne Sockel 4000K Ra: 80
Shaltungsart: Konstantstrom-Versorgung
Abmessungen (L/B/H): 69mm B:/1mm H:/0mm
Leuchlichtstrom 3.050 lm
Abstrahlwinkel kombi: 173° / 111°
Lebensdauer L50.000 h
Ausfallrate L80/B10
integr. Bewegungsmelder

Leitfabrikat: RZB PLANOX ECO

angeb. Fabr.:
'....................'

angeb. Typ:
'....................'

Liefern, montieren und betriebsfertig anschliessen,
inkl. Klein- und Montagematerial.
Menge: 2,000 St

**1.6.3 A3 - Feuchtraumanbauleuchte 1100 / 2100 lm**
Feuchtraumleuchte mit einer zweistufig einstellbaren
Lichtleistung zur Decken- / Wandanbaumontage und
Pendelabhängung.

Technische Daten:
L x B x H: 769 mm x 61 mm x 50 mm
Lichtquelle: LED
ohne Sockel
Farbtemperatur: 4000K
Lebensdauer Lampe: 50000 h (L80/B10)
Bemessungsleistung: 9 W
Bemessungsleuchtenlichtstrom: 1100 lm
Ausstrahlwinkel Down: 168° / 110°
Blendungsbewertungsindex UGR (4H 8H): 23.2
Systemeffizienz: 122 lm/W
Bemessungsleistung 2: 17 W
Bemessungsleuchtenlichtstrom 2: 2100 lm
Ausstrahlwinkel Down 2: 168° / 110°
Lichtverteilung: symmetrisch
Betriebsgerät: Konstantstrom-Versorgung
Spannung: 220 - 240 V / 50 - 60 Hz
Einschaltstrom / Einschaltzeit: 19.4 A / 100 µs
Schutzart: IP 66
Umgebungstemperatur: -30 °C bis + 45 °C
Schlagschutz: IK08
Glühdrahtprüfung: 850°C - 30 Sekunden
Prüfzeichen: ENEC
Sicherheitszeichen (gesamt JS): D-Zeichen
Konformitätszeichen : CE, EAC

Leitfabrikat: RZB PLANOX ECO

angeb. Fabr.:
'....................'

angeb. Typ:
'....................'

Liefern, montieren und betriebsfertig anschliessen,
inkl. Klein- und Montagematerial.
Menge: 6,000 St

**1.6.4 B - Wandanbauleuchte 2650 lm**
Lineare Decken- und Wandanbauleuchte mit austauschbarer
und herausnehmbarer LED-Einheit und integriertem
Betriebsgerät.

Technische Daten:
Farbe: leuchtenweiß
L x B x H: 847 mm x 57 mm x H 75 mm
Lichtquelle LED
Farbtemperatur: 4000 K
Bemessungsleuchtenlichtstrom: 2650 lm
Bemessungsleistung: 22 W
Systemeffizienz: 120 lm/W
Ausstrahlwinkel: 53°/50°
Lebensdauer: 50.000 h
Betriebsgerät: Konverter dimmbar
DALI
Spannung 220 - 240 V / 50 - 60 Hz
Schutzart: IP 20
Schutzklasse: I
Schlagfestigkeit IK03
Umgebungstemperatur: -25 °C bis + 30 °C

Mit elektronischem Betriebsgerät DALI-dimmbar.

Leitfabrikat: RZB LESS IS MORE 50

angeb. Fabr.:
'....................'

angeb. Typ:
'....................'

Liefern, montieren und betriebsfertig anschliessen,
inkl. Klein- und Montagematerial.
Menge: 2,000 St

**1.6.5 C - Deckenanbauleuchte 2550 lm**
Runde LED-Deckenanbauleuchte mit opaler
PMMA-Abdeckscheibe. Mit opaler PMMA-Abdeckscheibe.
Mit symmetrisch breit strahlender
Lichtstärkeverteilung. Leuchtenlichtstrom und
Lichtfarbe fest eingestellt. Bemessungslichtstrom 2550
lm

Technische Daten:
Farbtemperatur 3000 K
Bemessungslichtstrom 2550 lm
Anschlussleistung 30,00 W
Lichtausbeute 85 lm/W
LED-Lebensdauer L80 (25 °C) = 50.000 h
Leuchtenfarbe RAL9016 Verkehrsweiß
DALI
Bemessungsfrequenz 50/60 Hz
Bemessungsspannung 220 - 240 V
Schutzart IP40
Schutzklasse II
Schlagfestigkeit IK IK05
Umgebungstemperatur -20 bis 25 °C
Höhe: 45 mm
Außendurchmesser 300 mm

Mit elektronischem Betriebsgerät DALI-dimmbar.

Leitfabrikat: Trilux Aviella

angeb. Fabr.:
'....................'

angeb. Typ:
'....................'

Liefern, montieren und betriebsfertig anschliessen,
inkl. Klein- und Montagematerial.
Menge: 6,000 St

**1.6.6 D - LED-Einbaustrahler 850 lm**
Kleiner LED-Einbaustrahler. Einbaustrahler zur
Verwendung in Deckenöffnungen.

Technische Daten:
Deckenausschnitt Ø 68 mm
Einbautiefe = 80 mm
Mit Schnellmontagefedern für werkzeuglose Montage
Leuchtenlichtstrom 700 lm
Anschlussleistung 9 W
Lichtausbeute der Leuchte 90 lm/W
Lichtfarbe warmweiß, Farbtemperatur 3000 K
Farbwiedergabeindex Ra > 80
Lebensdauer L80(tq 25 °C) = 35.000 h
Lebensdauer L70(tq 25 °C) = 50.000 h
Deckeneinbaurahmen und Strahlerkopf aus Druckguss
Leuchtendurchmesser Ø 76 mm
Leuchtenhöhe 42 mm
Schutzklasse II
Schutzart IP20
Schlagfestigkeit IK02/0,2 J
inkl. Abzweigdose zur Durchgangsverdrahtung

Mit elektronischem Betriebsgerät DALI-dimmbar.

Leitfabrikat: Trilux SncPoint 905

angeb. Fabr.:
'....................'

angeb. Typ:
'....................'

Liefern, montieren und betriebsfertig anschliessen
inkl. notwendigem Deckenausschnitt und Klein- und
Montagematerial
Menge: 42,000 St

**1.6.7 E - Pendelleuchte, rund Ø 145 mm**
Pendelleuchte rund Ø 145 mm mit LED-Leuchtmittel

Technische Daten:
Leuchtmittel QPAR111
Anzahl Fassungen 1
Leuchtmittel inklusive Nein
IP Code IP 20
Montage Aufbau
Montagedetails Decke,Schiene
Primäre Nennspannung 220-240V ~50/60Hz
Schutzklasse I
Wattage 75 W
Lichtaustritt direkt
Durchmesser 14,5 cm
Pendellänge 150 cm

Leitfabrikat: SLV Light Eye 150

angeb. Fabr.:
'....................'

angeb. Typ:
'....................'

Liefern, montieren und betriebsfertig anschliessen,
inkl. Klein- und Montagematerial.
Menge: 5,000 St

**1.6.8 F - LED-Lichtband Warmweiß**
Lichtband 2700K

Montagearten:
- aufkleben mittels Klebefläche auf der isolierten
Rückseite

Leuchtenkörper:

Optisches System:
Spannung: 24V
Leistung: 39,00W
103 lm/W
Leuchten-Lichtstrom 400lm/m
Farbtemperatur 2700K
Abmessung: (L/B/H) 1000m 10mm / 1,7mm
Einkürzung möglich (minimale Abmessung 100mm)
dimmbar über Pulsweitenmodulation (PWM)
IP20
Inkl. Eckprofil

Leitfabrikat: Osram, LF500  oder glw.

angeb. Fab:
'........................................'

Typ:
'........................................'

Liefern, montieren und betriebsfertig anschliessen,
inkl. Klein- und Montagematerial.
Menge: 70,000 m

**1.6.9 LED-Dali Treiber 80W**
LED-Netzteil für 24 Vdc Konstantspannung
5 A (75 W) max., IP20, unabhängige Installation
dimmbar mit DALI2, PUSH (pri.), 0-10V (sec.)
Flackerfrei gemäß IEEE 1789

Leitfabrikat: OTi DALI 50/220-240/24 4CH DT6/8 oder
gleichwertig

angeb. Fabr.:
'....................'

angeb. Typ:
'....................'

Liefern, montieren und betriebsfertig anschliessen
Menge: 7,000 St

**1.6.10 G - LED-Einbaustrahler, Ø 200 mm, 1800 lm**
LED-Einbaustrahler. Einbaustrahler zur Verwendung in
Deckenöffnungen.

Technische Daten:
Lebensdauer: 50000 std
1800 lm
Netzspannung: 220240 V / 0/50/60 Hz
Einbautiefe < 100 mm
Durchmesser: Ø 200 mm
Farbtemperatur: 3000 K
Montage: Einbauring aus PC (glasfaserverstärkt) mit
Anti-Rutsch-Haltefedern zum werkzeuglosen Deckeneinbau
für Deckenstärken 140 mm
3-polige Anschlussklemme mit Steckanschluss, 5-polig
(dimmbar Dali only)

Mit elektronischem Betriebsgerät DALI-dimmbar.

Leitfabrikat: ZUMTOBEL PANOS evolution R200 L

angeb. Fabr.:
'....................'

angeb. Typ:
'....................'

Liefern, montieren und betriebsfertig anschliessen
inkl. notwendigem Deckenausschnitt und Klein- und
Montagematerial
Menge: 13,000 St

**1.6.11 H1 - Ringleuchte abgependelt, 1174 mm**
LED-Ringleuchte abgependelt, 1174 mm

Technische Daten:
Durchmesser [mm]: 1174
Höhe [mm]: 100 mm
Anschluss: 230V 50/60Hz
Lichtfarbe initial: 3000
Lumen: 8464
Watt: 79
Schutzart: IP40
Farbcode: 9005
Gehäusefarbe: schwarz
Strahlungsgeometrie: symmetrisch
DALI

Mit elektronischem Betriebsgerät DALI-dimmbar.

Leitfabrikat: PLANLICHT SINUS

angeb. Fabr.:
'....................'

angeb. Typ:
'....................'

Liefern, montieren und betriebsfertig anschliessen,
inkl. Klein- und Montagematerial.
Menge: 2,000 St

**1.6.12 H2 - Ringleuchte abgependelt, 1530 mm**
LED-Ringleuchte abgependelt, 1530 mm

Technische Daten:
Durchmesser [mm]: 1530
Höhe [mm]: 100 mm
Anschluss: 230V 50/60Hz
Lichtfarbe initial: 3000
Lumen: 10616
Watt: 105
Schutzart: IP40
Farbcode: 9005
Gehäusefarbe: schwarz
Strahlungsgeometrie: symmetrisch
DALI

Mit elektronischem Betriebsgerät DALI-dimmbar.

Leitfabrikat: PLANLICHT SINUS

angeb. Fabr.:
'....................'

angeb. Typ:
'....................'

Liefern, montieren und betriebsfertig anschliessen,
inkl. Klein- und Montagematerial.
Menge: 3,000 St

**1.6.13 H3 - Ringleuchte abgependelt, 2950 mm**
LED-Ringleuchte abgependelt, 2950 mm

Technische Daten:
Durchmesser [mm]: 1530
Höhe [mm]: 100 mm
Anschluss: 230V 50/60Hz
Lichtfarbe initial: 3000
Lumen: 11672
Watt: 116
Schutzart: IP40
Farbcode: 9005
Gehäusefarbe: schwarz
Strahlungsgeometrie: symmetrisch
DALI

Mit elektronischem Betriebsgerät DALI-dimmbar.

Leitfabrikat: PLANLICHT SINUS

angeb. Fabr.:
'....................'

angeb. Typ:
'....................'

Liefern, montieren und betriebsfertig anschliessen,
inkl. Klein- und Montagematerial.
Menge: 2,000 St

#### Titel 1.7 446 - Blitzschutz und Erdungsanlagen

*Hinweis*
Blitzschutz und Erdungsanlagen

**1.7.1 Hauptpotentialausgleich**
Hauptpotentialausgleich nach VDE 0190 und TAB der EVU
mit abgedeckter Potebtialausgleichschiene Anschluß
des PEN- Leiters und des bauseits verlegtem
Fundamenterders mit Zulieferung von
sämtlichen Materialien

Liefern und betriebsfertig montieren
Menge: 1,000 St

**1.7.2 Potentialausgleichsschiene**
Potentialausgleichsschiene für den zusätzlichen
Potentialausgleich bis 20 Klemmen 6 - 16mm² und
Fundamenterder, einschl. Abdeckung

Liefern und betriebsfertig montieren
Menge: 3,000 St

**1.7.3 Potentialausgleich Lüftungskanäle**
Potentialausgleich für Lüftungskanäle herstellen
inkl. Erdungsanschlußmaterial

Liefern und montieren
Menge: 8,000 St

**1.7.4 Potentialausgleich an Gegenständen**
Potentialausgleich an metallischen Gegenständen
inkl. Erdungsanschlußmaterial

Liefern und montieren
Menge: 60,000 St

**1.7.5 Erdungsbandrohrschelle, 10-27mm**
Erdungsbandrohrschelle, 10-27mm
Ausführung Standard NIRO zum Einbinden von Rohren
in den Potentialausgleich mit verstellbarem Spannband
Werkstoff: NIRO
Klemmbereich Rohr Ø: 10-27 mm (1/8-3/4'')
Abmessung Band: 135 x 14 x 0,3 mm
Anschluss (ein- / mehrdrähtig): 2,5-10 mm2
Normenbezug: DIN EN 62561-1

Liefern, montieren und betriebsfertig anschließen
Menge: 30,000 St

**1.7.6 Erdungsbandrohrschelle, 27-60mm**
Erdungsbandrohrschelle, 27-60mm
Ausführung Standard NIRO zum Einbinden von Rohren
in den Potentialausgleich mit verstellbarem Spannband
Werkstoff: NIRO
Klemmbereich Rohr Ø: 27-60 mm (3/4-2'')
Abmessung Band: 240 x 25 x 0,3 mm
Anschluss (ein- / mehrdrähtig): 4-25 mm2
Normenbezug: DIN EN 62561-1

Liefern, montieren und betriebsfertig anschließen
Menge: 20,000 St

**1.7.7 Erdungsbandrohrschelle, 27-168mm**
Erdungsbandrohrschelle, 27-168mm
Ausführung Standard NIRO zum Einbinden von Rohren
in den Potentialausgleich mit verstellbarem Spannband
Werkstoff: NIRO
Klemmbereich Rohr Ø: 27-168 mm (3/4-6'')
Abmessung Band: 240 x 25 x 0,3 mm
Anschluss (ein- / mehrdrähtig): 4-25 mm2
Normenbezug: DIN EN 62561-1

Liefern, montieren und betriebsfertig anschließen
Menge: 10,000 St

**1.7.8 Kabel NYM-J 1x6 mm², gr/ge,**
Kabel NYM-J 1 6 mm², gr/ge, als Erdungsleitung

Liefern und gemischt verlegen
Menge: 350,000 m

**1.7.9 Kabel NYM-J 1 x 10 mm², gr/ge,**
Kabel NYM-J 1 x 10 mm², gr/ge, als Erdungsleitung

Liefern und gemischt verlegen
Menge: 125,000 m

**1.7.10 Kabel NYM-J 1x16 mm², gr/ge,**
Kabel NYM-J 1 x16 mm², gr/ge, als Erdungsleitung

Liefern und gemischt verlegen
Menge: 105,000 m

#### Titel 1.8 449.1 - Starkstromanlagen sonstiges

*Hinweis*
Baustrom und Baubeleuchtung

*Hinweis*
Alle Bauprovisorien sind betriebssicher zu verlegen und
nach Beendigung der Bauarbeiten abzubauen und
zurückzunehmen.

Die nachfolgenden Positionen verstehen sich einschl.
Lieferung, Montage, Demontage, Rücknahme und
Wiederinbetriebnahme.

**1.8.1 Baustrom-Etagenverteiler 63A,**
Baustromverteiler nach DIN EN 60439-4
mit Berührungsschutzabdeckungen nach DIN EN 50274
geprüft als Etagenverteiler

Mindestens bestückt mit :
1 Hauptschalter  63 A
2 CEE-Steckdosen  16 A
4 Schukosteckdosen 16 A
FI für die o.g Steckdosen

Alle Einbauten schutzisoliert in Schutzart IP54,
Bedienfront in IP21

Zu- und Ableitungen müssen gegen Beschädigungen
gesichert werden und sind so zu verlegen, dass
Fremdgewerke nicht behindert werden.

Der Baustromverteiler ist mit einem Schliesszylinder
vor unsachgemäßer Nutzung zu sichern.

Monatliche Prüfung für v.g. Baustromverteiler
während der Bauzeit in Regelmäßigen Intervallen
fachgerecht Überprüfen. Inkl. Dokumentation der
Messungen.

Inkl. Einmessung und Erstprüfung bei Aufstellung

Baustromverteiler liefern, aufstellen, betriebsfertig
anschliessen, Demontage und Rücknahme nach
Fertigstellung der Baumaßnahme.
Standzeit gem. Terminplan

Des Weiteren ist das kurzfristige Umstellen (bis 3x)
und Hochhängen des Verteilers mit einzukalkulieren.
Menge: 1,000 St

**1.8.2 Prüfung Baustromverteiler**
Monatliche Prüfung für v.g. Baustromverteiler
während der Bauzeit in Regelmäßigen Intervallen
fachgerecht Überprüfen
Menge: 12,000 Mona

**1.8.3 Feuchtraumleuchte, IP65 / LED**
Feuchtraum-Wannenleuchte in IP65 LED
Länge 1580mm Leuchtenkörper und Abdeckwanne aus
Kunststoff, schaltbar. Zur direkten Montage an Decken
und Wänden einschließlich benötigtem
Befestigungsmaterial
inkl. bis zu 5 mal Umhängen der Leuchte

Liefern, montieren, betriebsfertig anschliessen
sowie Rückbau nach der Baumaßnahme
Menge: 5,000 St

**1.8.4 Gummischlauchleitung H07RN-F 5x2,5 mm²**
Gummischlauchleitung H07RN-F 5x2,5mm²

Liefern und in Teillängen fachgerecht verlegen
Menge: 90,000 m

**1.8.5 Gummischlauchleitung H07RN-F 3x2,5mm²**
Gummischlauchleitung H07RN-F 3x2,5mm²

Liefern und in Teillängen fachgerecht verlegen
Menge: 180,000 m

**1.8.6 Gummischlauchleitung H07RN-F 5x10mm²**
Gummischlauchleitung H07RN-F 5x10mm²

Bei der Verlegung ist darauf zu achten, dass die
verlegte Leitung keine Gefahrenquelle darstellt.
Die Leitung ist entsprechend den örtlichen
Baubedingungen fachgerecht zu verlegen und fachgerecht
zu befestigen. Demontage und  Rücknahme nach
Fertigstellung der Baumaßnahme.

Liefern und in Teillängen fachgerecht verlegen
Menge: 50,000 m

**1.8.7 Aus- oder Wechselschalter IP 54**
Kontrollschalter als Aus- oder Wechselschalter a.P. wassergeschützt,
Schutzart IP 54, liefern, montieren und
anschließen
Menge: 1,000 St

**1.8.8 Abzweigdosen a. P., IP44**
Abzweigdosen a. P., IP 44 aus elastischem Kunststoff,
mit 5-pol. Klemmstein.

Liefern, betriebsfertig montieren und verdrahten
Menge: 5,000 St

**1.8.9 Rettungszeichenleuchten 1h - einfache Ausführung -**
Rettungszeichenleuchte als Einzelbatterieleuchte IP54
(Leuchtdauer 1h) einfache Ausführung zur Kennzeichnung
der Rettungswege während der Bauphase.

Wand-/Deckenmontage, LED-Technik
Nennspannung 230V /50 Hz
Erkennungsweite 20m nach DIN.

Liefern und betriebsfertig montieren
Menge: 5,000 St

#### Titel 1.9 449.2 - Überprüfung und Abnahme

*Hinweis*
Die Prüfungen der Funktionsfähigkeiten sind in die
Einheitspreise einzukalkulieren. Für die Prüfung auf
die Wirksamkeit der geforderten Schutzmaßnahmen und des
darüber zu erstellenden Prüfprotokolls und
Übergabescheins sind nachstehende Positionen angesetzt.
Die Kalkulationsansätze sollen Erfahrungswerten zur
sorgfältigen Ausführung der Prüfungen entsprechen.

**1.9.1 Revisionsunterlagen**
Die Revisionspläne sind für alle errichteten und / oder
erweiterten Anlagen wie folgt zu erstellen:

Ausführung 3-fach, geordnet nach Inhaltsverzeichnis

Bestehend aus:
Grundrisspläne in M 1:50, farbig gedruckt und auf DIN
A4 gefaltet.
Schemen und Legenden zu Objektbezogenen Anlagenteilen
Plankopf der ausführenden Firma auf den Plänen mit
Angabe des Objekts, der Anlage, Plannummer
(fortlaufend), Verteilerschlüssel, Unterschrift,
Herstelldatum sowie sämtliche  Änderungen.
Schaltpläne der Verteilungen in DIN A4 Format mit
Angabe von Sicherungsorganen, Querschnitt und
Zielbezeichnung.
Unterverteilungs- und Betriebsmittelllegenden
Brandschutztechnische Zulassungen
Konformitätserklärungen des Errichters
Fachunternehmererklärung
Zertifizierung nach DIN 14675 und ISO 9000:9001
Datenblätter sämtlicher verbauter Geräte wie: Leuchten,
Melder, Lautsprecher, Zentralen, etc.
Leuchtmittellegenden, Produktbeschreibungen
Gerätebeschreibungen, Bedienungsanleitungen, etc.
Messprotokolle für EDV, E-Check und Wellenwiderstand
Abnahmeprotokolle des Sachverständigen
Abnahmeprotokolle des Fachingenieurs
Inbetriebnahme- und Einweisungsprotokolle, DIN A4
Unterschrieben vom Eingewiesenden
Prüfbücher und Wartungsverträge
3-fach Datenträger kompatibel zu Auto-CAD
Menge: 1,000 St

#### Titel 1.10 449.3 - Stundenlohnarbeiten

*Hinweis*
Für die nachfolgend aufgeführten Berufsgruppen
sind gem. §15, Absatz 1, VOB/B feste Verrechnungssätze
anzubieten, in denen unaufgegliedert Lohn- und
Gehaltskosten, Lohn- und Gehaltsnebenkosten,
Sozialkassenbeiträge, Gemeinkostenanteile, Gewinn
Auslösung, Fahrgelder usw. enthalten sein.
Zuschläge für Mehr-, Nacht- und Feiertagsarbeit sind
gesondert nachzuweisen.
Stundenlohnarbeiten sind nur nach Anordnung der
Bauleitung auszuführen (siehe EVM (B) ZVB 1983 Nr.21)

Stundenlohnarbeiten sind nach VOB/B §15 Abs. 4
dem Bauherrn oder dessen Vertreter vorzulegen.

**1.10.1 Elektromonteur**
Stunden eines Elektromonteurs
mit abgeschlossener Lehre und ausreichender
Qualifikation für alle vorkommenden Arbeiten
zum Nachweis
Menge: 16,000 h

**1.10.2 Material, das bei eventuellen Stundenlohnarbeiten**
Material, das bei eventuellen Stundenlohnarbeiten
verarbeitet wird und dessen Einheitspreis nicht aus dem
Hauptangebot abzuleiten ist, ist mit Nachtragsangeboten
auf der Kalkulationsgrundlage des Hauptangebotes
nachträglich anzubieten. Hier wird vorerst ein Betrag
wie folgt eingesetzt:

  _  1.500,00
Menge: 1,000 St

#### Titel 1.11 452 - Such- und Signalanlagen

*Hinweis*
Behinderten Notruf gem. VDE DIN 0834

**1.11.1 Behinderten-WC-Notrufanlage**
Behinderten-WC-Notrufanlage

Ein mittels Zug-Taster ausgelöster Ruf wird durch
Aufleuchten der Zug-Taster-Beruhigungslampe quittiert
und an der außerhalb des WCs angeordneten
Zimmer-Signalleuchte angezeigt. Die im Flur
installierte Anzeigeeinheit signalisiert den Ruf
optisch durch Aufleuchten einer roten Kontrollampe und
akustisch durch einen Summton. Parallel wird ein
optisch-/akustischer Alarmgeber installiert. Der
ausgelöste Ruf wird erst im WC durch Drücken der
Abstell-Taste wieder aufgehoben.

Rufanlage bestehend aus:
2x Zug-Taster mit LED-Beruhigungslampe (rot) und 2,5 m
Perlonschnur
1x Abstell-Taster mit grüner Abstelltaste und
LED-Erinnerungslampe (grün)
1x Zimmer-Signalleuchte mit integriertem
Elektronikmodul mit Soffittenlampen und
Anlagenelektronik
1x 24V-Sicherheitstransformator mit Sicherung für die
Niederspannungsversorgung der Anlage als
Reiheneinbaugerät zur Montage in vorhandener UV
1x Abdeckplatten, Systemrahmen, UP-Schalterdosen und
sonstiges Zubehör für v.g. Geräte passend zum gesamten
Schalter- und Steckdosenprogramm

angeb. Fab:
'..............................'

angeb. Typ:
'..............................'

Liefern, montieren und betriebsfertig anschliessen.
Menge: 1,000 St

**1.11.2 Notstromversorgung WC-Rufanlage**
Notstromversorgung WC-Rufanlage (Online-USV)
Gerätekombination aus 230V / AC Netz-Ladeteil und
unterbrechungsfreier Stromversorgung 12/24V / DC
der v.g WC-Rufanlage für die Dauer von mind. 72h.

Leistungsmerkmale:
Kompakte Bauweise im REG-Stahlblechgehäuse
Netz-Ladeteil mit primärgetaktetem Schaltnetzteil
Leerlauf-, Überlast- und Kurzschlussfester Ausgang
Integriertes Batteriemodul für mind. 72h Notbetrieb
Für den Einbau in eine Verteilung

Liefern, montieren und betriebsfertig anschliessen
Menge: 1,000 St

**1.11.3 Installationsleitung JY(ST)Y 4x2x0,8mm**
Installationsleitung  JY(ST)Y 4x2x0,8 mm²

Liefern und in Teillängen verlegen
Menge: 35,000 m

#### Titel 1.12 454 - Elektroakustische Anlage

*Hinweis*
Lautsprecheranlage

**1.12.1 Einbaulautsprecher 8 Ohm 6/8 W**
Kunststoff-Deckeneinbaulautsprecher für die Wiedergabe
von Sprache und Hintergrundmusik in niederen Räumen
(2,4-4 m)

Technische Daten:
Installations-Lautsprecher zum Einbau in Wand- oder
Deckenkonstruktionen
Stabiles PC/ABS Gehäuse integrierte Quick-Install
Installations-Vorrichtung
Belastbarkeit: 16W RMS, 64W Peak
Impedanz: 8 Ohm
Maximaler Schalldruck: 96db SPL
Frequenzgang: 95 - 17.000 Hz (+/-3dB)
Abstrahlverhalten: 140° Kegel
Außendurchmesser: 239mm
Korpusdurchmesser: 203mm
Einbautiefe: 176mm
Gewicht: 1,9 kg
Farbe: weiß

Leitfabrikat: Bose FreeSpace DS16F

angeb. Fab:
'..............................'

angeb. Typ:
'..............................'

Liefern, montieren und betriebsfertig anschliessen,
inkl. Klein- und Montagematerial
Menge: 10,000 St

**1.12.2 Lautsprecheranschlussdose u.P., 2-fach**
Lautsprecheranschlussdose u.P., 2-fach
mit Schraubanschluss und Krokoklemmen bis 6mm²
Inkl. Beschriftungsfeld im Rahmen

Liefern und betriebsfertig installieren
Menge: 5,000 St

**1.12.3 Lautsprecherkabel, NYFAZ 2x2,5mm²**
Lautsprecherkabel, NYFAZ 2x2,5mm²
transparent mit Adernkennzeichnung

In Teillängen liefern und fachgerecht auf Kabelbahnen,
Sammelhaltern, Leerrohren oder in Kanälen verlegen.
Menge: 180,000 m

**1.12.4 Lautsprecherkabel, NYFAZ 2x4,0mm²**
Lautsprecherkabel, NYFAZ 2x4,0mm²
transparent mit Adernkennzeichnung

In Teillängen liefern und fachgerecht auf Kabelbahnen,
Sammelhaltern, Leerrohren oder in Kanälen verlegen.
Menge: 70,000 m

#### Titel 1.13 456 - Gefahrenmelde- und Alarmanlagen

*Hinweis*
Die Zentrale der Hausalarmanlage wird im Technikraum
bei der Niederspannungshauptverteilung installiert.

Die Brandmeldeanlage ist gemäß DIN 14675 in Kategorie-3
Überwachung von "Flucht- und Rettungswegen" als
"Hausalarmanlage" ohne Aufschaltung auszuführen.

Anordnung und Auslösung der Anlage muss entsprechend
VdS und VDE erfolgen und mit dem zuständigem
Sachverständigen Brandschutzingenieur des Kreises und
der örtlichen Feuerwehr abgestimmt werden. Diese
Vorleistungen sind mit in die Einheitspreise
einzukalkulieren.

Die Brandmeldeanlage ist zu erstellen gemäß:
DIN VDE 0833 Teil 1 und 2
DIN 14675 inkl. aller Ergänzungen
EN54 Teil 2 - VdS 2095
den Anschaltbedingungen der örtlichen  Feuerwehr
den Richtlinien des Verbandes der Sachversicherer e.V.
Köln

Die veröffentlichten Festlegungen der örtlich
zuständigen Brandschutzbehörde sind ergänzend
Bestandteil dieser Leistungsbeschreibung.

Hinweis zur Ausschreibung:
Die in den einzelnen Positionen aufgeführten Leistungen
verstehen sich als abgeschlossene, betriebsfertige
Leistungen. Das heißt, systembedingtes Material welches
nicht explizit aufgeführt ist, dass allerdings zur
Montage oder für Erweiterungen von Geräten benötigt
wird, ist in die entspr. Position einzukalkulieren.
Dies gilt ebenfalls für Gehäuse, Netzteile und die
Notstromversorgung von Erweiterungsgeräten.

**1.13.1 Brandmeldezentrale, 2 Ringe(Hausalarm)**
Brandmelde-Zentrale 2 Ringe gem. DIN EN 54, DIN-VDE
0833-2, DIN 14675 und VDS 2540, als modularer,
kompakter, notbetriebsredundanter,
mikroprozessorgesteuerter, ferndiagnostizierbarer, und
vernetzbarer Brandmelde-Computer mit kombinierbarer
Ring- / Stichleitungstechnik.
Betrieb von Ringbus versorgten optischen-, akustischen-
und Sprach-Alarmgebern in Kombination mit
Handfeuermeldern und automatischen Grenzwert-,
Prozessdiagnose- und Prozessanalogmeldern. Bis zu 127
Meldergruppen pro Ringleitung, sowie Bus-Kopplern in
den verschiedenen Ausführungen. Modularer und
dezentraler Aufbau, Ereignisspeicher mit bis zu 10.000
Einträgen. Betrieb von VdS-anerkannten Funkkomponenten
mit komfortabler Feldstärkemessung. Parametrierung,
Kalibrierung und Programmierung via USB

Technische Daten:
Netzspannung  230V AC/ 50Hz
Ausgangsspannung  12 V DC
Strom f. ext. Verbraucher  2 A
Notstromversorgung im Gehäuse bis 2x 12V/24Ah
Gehäuse  ABS, 10% glasfaserverstärkt,V-0

Brandmeldezentrale, inkl. Bedienteil mit 5,7"-
Grafikdisplay und kapazitiver Tastatur sowie
Netz-/ Ladeteil und Akkusatz für den Vollausbau.
Einschl. nötiger Gehäuse für o.g. Komponenten.
BMZ zusätzlich bestückt mit:
2 Stück Analog-Ringbusmodulen

angeb. Fabrikat  :
'.................................'

angeb. Typ:  :
'.................................'

VDS-Nr. :
'..................................'

Liefern, montieren, fachgerecht anschließen und die
Zentrale mit allen benötigten Systemparametern und
Anforderungen des Objektes programmieren

Einschließlich der Einweisung, Programmierung und
Inbetriebnahme nach erfolgter Installation durch den
Installateur mit den notwendigen Systemparametern.
wie:
Funktionstest der Zentrale
Besprechung der Kundendaten
Programmierung der Kundendaten
Programmierung der Gerätegrundfunktionen
Erstellen von Prüf- und Messprotokollen
Einweisung des Bedienerpersonals mit Bestätigung
Übergabeprotokoll mit schriftlicher Bestätigung

Die Protokolle sind zur Abnahme vorzulegen.
Menge: 1,000 St

**1.13.2 E-30 Einhausung BMZ**
E-30 Einhausung BMZ
Nach DIN 4102-2 (Feuerwiderstand mind. 30min) System
geprüfte und nach DIBt, LAR und Herstellerrichtlinien
zugelassene Einhausung der v.g. BMZ.
Einhausung als Wandschrank, 2-teilig, mit nach vorn
öffnender Tür, links- oder rechts Anschlag, mit 2-Punkt
Verriegelung über Drehriegel, verschließbar über PHZ.
Inklusive aktiven Lüftern, Kabelschottungen und
sonstigem benötigen Montagematerial.
Einhausung für v.g .BMZ- und Erweiterungsgehäuse.

Liefern, montieren und fachgerecht anschließen
Menge: 1,000 St

**1.13.3 BMZ - Schild**
Wegbeschriftung zur Brandmelderzentrale
Beschriftungsgröße nach DIN
komplett liefern und montieren
Menge: 1,000 St

**1.13.4 Rangierungen BMA mit Fremdgerät**
Rangierungen Koppler/Mikromodul Fremdgerät
Rangieren und Auflegen von Leitungen an Fremdgeräte wzB
Aufzugs-, Lüftungs-, und Klimaanlagensteuerungen sowie
an Kopplern der BMA um diese Geräte im Brandfall
anzusteuern.
Inkl. Programmierung der BMA mit Funktion Abschaltung
Femdgerät im Brandfall, Einführen der Datenleitung (bis
10DA) ins Fremdgerät sowie Lieferung des Klein- und
Anschlussmaterials.
Menge: 2,000 St

**1.13.5 Optischer Rauchmelder**
Optischer Rauchmelder

Streulicht-Rauchmelder zur Brandfrüherkennung.
Prozeßanalogmelder mit dezentraler Intelligenz,
Eigenfunktionskontrolle, Notredundanz, Alarm- und
Betriebsdatenspeicherung, Softadressierung,
Alarm- und Betriebsanzeige.

Leistungsmerkmale:
- Trenner integriert im Melder, nach DIN EN 54-7
- Vergleich von Brandkenngrößenmustern
  nach DIN VDE 0833-2
- Zentrierte 360° Alarmanzeige
- Separate Betriebsanzeige
- 360° thermische Überwachung mit einem Sensor
- Alarm- und Betriebsdatenspeicherung,
  integrierter Betriebsstundenzähler
- Powered Loop fähig
- inkl. Meldersockel mit integr. Leitungstrenner
- Inkl. Beschriftung als Resopalschild, mind. d=35mm

Liefern, montieren und betriebsfertig anschließen
Menge: 10,000 St

**1.13.6 Optischer Rauchmelder mit Sirene**
Optischer Rauchmelder  mit Sirene

Streulicht-Rauchmelder zur Brandfrüherkennung.
Prozessanalogmelder mit dezentraler Intelligenz,
Eigenfunktionskontrolle, Notredundanz, Alarm- und
Betriebsdatenspeicherung, Softadressierung, Alarm- und
Betriebsanzeige.
Inkl. integrierter Alarmgeber im Melder mit bis zu
19 anwählbare unterschiedliche Tonmuster im Melder
verfügbar. Lautstärkenregelung in 8 Stufen enstellbar.

Leistungsmerkmale:
- Melderspezifikation nach DIN EN 54-7
- Busversorgter akustischer Alarmgeber
- Trenner integriert im Melder, nach DIN EN 54-17
- Vergleich von Brandkenngrößenmustern
  nach DIN VDE 0833-2
- Zentrierte 360° Alarmanzeige
- Separate Betriebsanzeige
- 360° thermische Überwachung mit einem Sensor
- Alarm- und Betriebsdatenspeicherung,
  integrierter Betriebsstundenzähler
- Powered Loop fähig
- inkl. Meldersockel mit integr. Leitungstrenner
- Inkl. Beschriftung als Resopalschild, mind. d=35mm

Liefern, montieren, fachgerecht anschließen und
betriebsfertig in o.g. Brandmeldezentrale einbinden.
Menge: 23,000 St

**1.13.7 Multisensormelder mit Sirene**
Multisensormelder mit zwei integrierten optischen
Rauchsensoren mit unterschiedlichen Streulichtwinkeln
sowie zusätzlicher Thermomeldersensorauswertung zur
Erkennung von Schwelbränden bis hin zu offenen Bränden
mit gleichmäßigem Ansprechverhalten.
Vergleich der Rauchsensorsignale zur Rauchklassifizierung und Reduzierung von Täuschungsalarmen,
wie z.B. durch Wasserdampf oder Stäube.

Inkl. integriertem Alarmgeber im Multisensormelder. Bis
zu 19 anwählbare unterschiedliche Tonmuster im Melder
verfügbar. Einstellbare Lautstärkenregelung
in 8 Stufen möglich.

Leistungsmerkmale:
Melderspezifikation nach DIN EN 54-7/5 B, CEA 4021
Trenner integriert im Melder, nach DIN EN 54-17
Zentrierte 360° Alarmanzeige
Separate Betriebsanzeige
Detektion nach dem Vorwärts- u.Rückwärtsstreuprinzip
Vergleich von Brandkenngrößenmustern nach DIN VDE
0833-2
360° Überwachung mit zwei Sensoren
Alarm- und Betriebsdatenspeicherung, integrierter
Betriebsstundenzähler
Möglichkeit der zeit- und ereignisgesteuerten
Sensorabschaltung
Busversorgter akustischer Alarmgeber im Melder
Frei anwählbare unterschiedliche Tonmuster
Powered Loop fähig
inkl. Meldersockel mit integr. Leitungstrenner
Inkl. Beschriftung als Resopalschild, mind. d=35mm

Liefern, montieren, fachgerecht anschließen und
betriebsfertig in o.g. Brandmeldezentrale einbinden.
Menge: 1,000 St

**1.13.8 Funk-Handfeuermelder blau**
Der Funk-Handfeuermelder nach EN 54-11 / Typ B ist in
einem blauen Aluminium-Druckgussgehäuse eingebaut.
Der Druckknopfmelder dient zur manuellen Auslösung
eines Brandalarms. Bei der manuellen Alarmauslösung am
Druckmeldeknopf, wird die Auslösung am Melder durch
den integrierten Summer und die rote Alarm- LED
angezeigt.

Technische Daten:
Einsatzbereich: innen
Stromversorgung: Lithium-Batterie 3 V, versiegelt,
nicht austauschbar
Lebensdauer ca. 10 Jahre
Betriebstemperatur: -10 C bis + 55 C
Schutzart: IP42
Maße (L x B x T): 125 x 125 x 35 mm
Flache Bauform
Zulassung nach EN54 Teil 11 als Handfeuermelder
Steckbare Anschlussklemmen
3 Kabeleinführungen oben, unten und rückseitig
Testfunktion durch Handmelderschlüssel
Mit integriertem Leitungstrenner
Inkl. Beschriftung als Resopalschild, mind. d=35mm
Inkl. Außerbetriebsschild während der Bauphase

Inkl. Handmeldergehäuse mit Glas, Farbe: blau
mit Piktogramm nach EN54 Teil 11.

Liefern, montieren, fachgerecht anschließen und
betriebsfertig in o.g. Brandmeldezentrale einbinden.
Menge: 5,000 St

**1.13.9 Brandmeldekabel, rot**
Installationskabel, halogenfrei,
als Brandmeldekabel J-H(St)H BMK 2x2x0,8mm
Farbe: Rot
liefern und fachgerecht verlegen
Menge: 340,000 m

**1.13.10 RWA-Taster**
RWA-Hauptbedienstelle für Rauch-Wärme-Abzugssysteme.
Mit Scheibe zum einschlagen und abschließbarer Tür mit
Schlüssel.
Zur Montage auf Putz.

Liefern, montieren, inkl. Klein- und Montagematerial.
Menge: 1,000 St

**1.13.11 Schlüssel für Handmelder**
Schlüssel für oben beschriebene Handmelder,

Liefern und an den Bauherrn übergeben.
Menge: 2,000 St

**1.13.12 Ersatzglasscheibe für DKM**
Ersatzglasscheibe
für oben beschriebene Druckknopfmelder
(Verpackungseinheit: 10 Stück)

Liefern und in Abstimmung mit dem Bauherrn hinterlegen.
Menge: 1,000 St

#### Titel 1.14 457 - Datenübertragungsnetze

*Hinweis*
EDV-Schrankinstallation

**1.14.1 EDV-Wandschrankverteiler 19" - 15 HE inkl. Dachlüfter**
EDV-Rangierverteiler 19 Zoll als Wandschrank
Maße: HxBxT ca. : 760 x 600 x 600 mm für mind. 15
Höheneinheiten, bestehend aus:

Gehäuse aus Stahlblech, mind. 1,5mm stark
abnehmbare Seitenteile und schwenkbarer Glastür
Gesamttraglast des Gehäuses mind. 40kg
Sicherheitsschließung über Profilhalbzylinder
Kabeleinführung über Bürstenleisten oben+unten
Im Dachbereich Perforierungen für 2x Lüfter
19" Montagewinkeln vorn, in der Tiefe verstellbar
Inkl. Potentialausgleich komplett verdrahtet
Pulverbeschichtet, Lichtgrau wie RAL 7035
Schutzart IP30 / Schutzklasse I

bestückt mit:
2x Lüfter mit Netzteil, betriebfertig montiert.
1x 1HE ALU-Steckdosenleiste 6-fach 35° mit Netz-/
Frequenzfilter, Überspannungsschutz und Anzeige
1x E-Anschlußdose für 2x 5x2,5mm² mit Klemmen
freibleibender Platz vorbereitet zum späteren Einbau
der aktiven Bauelemente / Patchfelder

angeb. Fab
'....................'

angeb. Typ:
'....................'

Liefern, montieren und anschliessen
Menge: 1,000 St

**1.14.2 19"-Verteilerfeld, 24x RJ45, 1HE**
19" Verteilerfeld mit 24 x RJ45 Cat. 6A, 1HE
als Modulträger aus Stahblech bzw. Edelstahl.
Zertifiziert für 10GBit-LAN (802.3an), Cat.6A, Class-EA
bis 500 MHz gem. ISO/IEC 11801 und DIN EN 50173.
Zugentlastung mit Kabelbinder am RJ45-Modul und
zusätzliche am Patchfeld. Erdung über Bolzen M6 x 10
mit Mutter und Zahnscheibe und 30cm Erdungsleitung.

Liefern und betriebsfertig montieren
Menge: 3,000 St

**1.14.3 Patchkabel, Cat.6a, 0,5m**
Patchkabel (S/FTP), Cat.6a, 0,5m
Patchkabel mit 2x RJ45 Steckern, Kategorie 6A (500Mhz)
Kabel aus Massivleiter AWG23, 4 einzeln abgeschirmte
verdrillte Paare (geschirmt durch Aluminiumfolie) mit
Gesamtschirm (CU-Geflecht). Farbe nach Wahl d. Bauherrn

Liefern und Verbindung im EDV-Schrank herstellen
Menge: 10,000 St

**1.14.4 RJ45-Jack, Cat.6a**
RJ45-Cat.6a-Jack, passend zu v.g. Patchfeld
Zertifiziert für 10GBit-LAN (802.3an), Cat.6A, Class-EA
bis 500 MHz gem. ISO/IEC 11801 und DIN EN 50173.

Liefern und betriebsfertig auf Kabel und Patchfeld
auflegen und dokumentieren.
Menge: 60,000 St

**1.14.5 UP-Datendose 2-fach**
Datendose für 2x RJ-45, als u. P. -Dose
Inkl. nötiger UP-Dose für Hohl- oder Mauerwerkswand und
Abdeckung im Schalterprogramm mit Beschriftungsfeld.

Liefern, montieren und betriebsbereit anschließen
Menge: 22,000 St

**1.14.6 EDV-Datenkabel, Cat.7**
EDV-Datenkabel Duplex,
der Kategorie 7 (Cat7), I-02MSCH PiMF 4 x 2 x 0,56mm,
Massivleiter AWG23, 4 einzeln abgeschirmte verdrillte
Paare (geschirmt durch Aluminiumfolie) mit Gesamtschirm
(CU-Geflecht)

Liefern und fachgerecht auf Kabelbahn, in Leerrohren
oder in Kabelkanälen verlegen.
Menge: 2200,000 m

#### Titel 1.15 556 - Technische Anlagen

*Hinweis*
Hauseinführung

**1.15.1 Mehrspatenhauseinführung DN200**
Gas- und wasserdichte Hauseinführung für
Starkstromkabel gem. DIN 18322 und DVGW VP 601

komplette Abdichtung auch bei drückendem Wasser
flexible Belegung für mind. 4 Zuleitungen
nachträglicher Austausch möglich
Kernbohrung bis DN 200
inkl. Verbindungsmuffen
Spatendichtelement Strom (innen): bis 50 mm²
Spatendichtelement Telekommunikation (innen): bis 21 mm

Liefern und fachgerecht montieren, inkl. Klein- und
Montagematerial
Menge: 2,000 St

**1.15.2 Kopfloch, Handschachtung**
Herstellen eines Kopfloches ab Geländeoberfläche,,
Aushubtiefe bis 0,8 m,
Maße: 100x100cm, profilgerecht lösen, seitlich lagern,
und später wieder verfüllen und verdichten, verdrängten
Boden seitlich planieren, Bodenklasse 3 DIN 18300,
Arbeiten von Hand.
Menge: 2,000 St

*Hinweis*
Außenbeleuchtung

**1.15.3 W1 - Mastleuchte, asymetrisch seitlich, 6155 lm**
Mastleuchte, asymetrisch seitlich. Inkl. drehbarem
Stutzen, zur Verwendung der Leuchte zur Aufsatz- und
Ansatzmontage.

Technische Daten:
Lichtfarbe: 3000 K
Lichtstrom: 6155 lm
Schutzart: IP66
Anschlussleistung: 55 W
DALI
Gehäuse: korrosionsbeständiger Aluminiumguss
Abmessungen (B x H x L): 200 mm x 65 mm x 480 mm
inkl. drehbarem Stutzen zur Montage auf einem Mast oder
der Fassade
RAL7016 Anthrazitgrau

Leitfabrikat: we-ef AFFL110 LED

angeb. Fabr.:
'....................'

angeb. Typ:
'....................'

Liefern, montieren und betriebsfertig anschliessen,
inkl. Klein- und Montagematerial.
Menge: 2,000 St

**1.15.4 W2 - Mastleuchte, asymetrisch seitlich, 6155 lm**
Mastleuchte, asymetrisch seitlich. Inkl. drehbarem
Stutzen, zur Verwendung der Leuchte zur Aufsatz- und
Ansatzmontage.

Technische Daten:
Lichtfarbe: 3000 K
Lichtstrom: 6155 lm
Schutzart: IP66
Anschlussleistung: 55 W
DALI
Gehäuse: korrosionsbeständiger Aluminiumguss
Abmessungen (B x H x L): 200 mm x 65 mm x 480 mm
inkl. Mastaufsatz aus verzinktem Stahl, 4000 mm
RAL7016 Anthrazitgrau

Leitfabrikat: we-ef AFFL110 LED

angeb. Fabr.:
'....................'

angeb. Typ:
'....................'

Liefern, montieren und betriebsfertig anschliessen,
inkl. Klein- und Montagematerial.
Menge: 2,000 St

**1.15.5 Prüfung und Inbetriebnahme von Bestandsmastleuchten**
Prüfung der Mastleuchten im Bestand gem. DIN 1076,
sowie die Ermittlung der Standfestigkeit,
Verankerungsfestigkeit und Lebensdauer.

Inbetriebnahme der Bestandsleuchten insofern die
vorgenannte Prüfung dies erlaubt.

Liefern, montieren und betriebsfertig anschliessen
Menge: 2,000 St

**1.15.6 X - Wandleuchte mit freistahlendem Licht aus Aluminiumguss, rund, 708 lm**
Wandleuchte mit freistahlendem Licht aus Aluminiumguss,
rund, 708 lm

Technische Daten:
Durchmesser [mm]: 270 mm
Tiefe [mm]: 156 mm
Anschluss: 230V 50/60Hz
Lichtfarbe 3000 K
Lumen: 708 lm
Watt: 14 W
Schutzart: IP40
Farbe: Grafit
inkl. AC-Modul

Leitfabrikat: BEGA 24024

angeb. Fabr.:
'....................'

angeb. Typ:
'....................'

Liefern, montieren und betriebsfertig anschliessen,
inkl. Klein- und Montagematerial.
Menge: 6,000 St

**1.15.7 Y - Einbaustrahler für den Außenbereich in Silikongehäuse**
Einbaustrahler für den Außenbereich in Silikongehäuse

Technische Daten:
Durchmesser [mm]: 51 mm
Watt: 35 W
Anschluss: 230V 50/60Hz
Schutzart: IP40
Farbcode: 9005
Gehäusefarbe: weiß
Material: Silikon
GU10-Fassung

Leitfabrikat: interBÄR MAXI Serie 1000

angeb. Fabr.:
'....................'

angeb. Typ:
'....................'

Liefern, montieren und betriebsfertig anschliessen
inkl. notwendigem Deckenausschnitt und Klein- und
Montagematerial
Menge: 3,000 St

**1.15.8 Z - Garten- und Wegleuchte mit PIR-Sensor, 873 lm**
Garten- und Wegleuchte mit PIR-Sensor, 873 lm

Technische Daten:
Durchmesser [mm]: 140
Höhe [mm]: 900 mm
Anschluss: 230V 50/60Hz
Lichtfarbe: 3000 K
Lumen: 873 lm
Watt: 10,2 W
Schutzart: IP65
Farbe: Grafit
inkl. Erdstück

Leitfabrikat: BEGA 85052

angeb. Fabr.:
'....................'

angeb. Typ:
'....................'

Liefern, montieren und betriebsfertig anschliessen,
inkl. Klein- und Montagematerial.
Menge: 12,000 St

### Abschnitt 2 Wohnungen - Elektroinstallation

#### Titel 2.1 442 - Eigenstromversorgung / Sicherheitsbeleuchtung

*Hinweis*
Sicherheitsbeleuchtung

**2.1.1 Rettungszeichenleuchte =20, Scheibe 1-seitig -Decke-**
Universelle Einzelbatterie Rettungszeichenleuchte
Scheibenleuchten aus Aluminiumprofil und rahmenloser,
freihängender Acrylglasscheibe.

Selbstüberwachende LED Einzelbatterieleuchte inkl.
hochwertiger NiMH-Hochtemperaturzelle.

Technische Daten:
LED-Treiber mit integrierter Einzelleuchtenüberwachung
für Bereitschaftslicht (BL), Dauerlicht (DL) und
geschaltetem Dauerlicht (gDL)
Mit integrierter Ladetechnik und frei wählbarer
Nennbetriebsdauer von 1h, 1,5h, 2h, 3h oder 8h
mit Funktionskontrolle zum Anschluss an vorgenannte
zentrale Überwachungseinrichtung gem. DIN EN 50172, DIN
VDE 0100-718 und DIN VDE V 0108-100-1
Leuchte inklusiv Prüftaster für manuellen Funktions-
und Betriebsdauertest mit detaillierter LED Status- und
Ladekontrollanzeige
LED-Ausgang stufenlos dimmbar im Netzbetrieb.
Erkennungsweite: 22 m
Befestigungsart: Wand- oder Deckenmontage
Material: Aluminium
Eingangsklemmen: max. 2,5mm² eindrähtig
Leuchtmittel: 12 x 0,1W LED-Modul
Lichtfarbe: 6500 K
Lebensdauer: 50.000h
Dimmung: im Netzbetrieb logarithmisch in 10%-Schritten
Überwachungsart: Einzelleuchtenüberwachung mit
detaillierter Klartext- / Zielortangabe
Schutzart: IP40
Schutzklasse: I
Nennspannung: 230 V AC +/-10 % 50/60 Hz
Scheinleistung: 5,9 VA
Einschaltstrom: 11 A / 64 µs
Zulässiger Temperaturbereich:
M: -5.bis +35 °C
NM: 0.bis+40 °C

Rettungszeichenleuchte Betriebsdauer =3h passend zu
vorgenannter Überwachungszentrale.

Inkl. Resopal-Bezeichnungsschilder, gem. VDE 0108,
graviert, als Stromkreiskennzeichnung für Rettungs- und
Sicherheitsleuchten. Farbe: rot, weiße Schrift, d= 39mm
neben Klemmkästen und Sicherheitsleuchten dauerhaft
(nicht geklebt) anbringen, inkl. Klein- und
Befestigungsmaterial

angeb. Fabr:
'....................'

angeb. Typ:
'....................'

Liefern, montieren und betriebsfertig anschliessen.
Menge: 1,000 St

**2.1.2 Rettungszeichenleuchte =20, Scheibe 2-seitig -Decke-**
Universelle Einzelbatterie Rettungszeichenleuchte
Scheibenleuchten aus Aluminiumprofil und rahmenloser,
freihängender Acrylglasscheibe.

Selbstüberwachende LED Einzelbatterieleuchte inkl.
hochwertiger NiMH-Hochtemperaturzelle.

Technische Daten:
LED-Treiber mit integrierter Einzelleuchtenüberwachung
für Bereitschaftslicht (BL), Dauerlicht (DL) und
geschaltetem Dauerlicht (gDL)
Mit integrierter Ladetechnik und frei wählbarer
Nennbetriebsdauer von 1h, 1,5h, 2h, 3h oder 8h
mit Funktionskontrolle zum Anschluss an vorgenannte
zentrale Überwachungseinrichtung gem. DIN EN 50172, DIN
VDE 0100-718 und DIN VDE V 0108-100-1
Leuchte inklusiv Prüftaster für manuellen Funktions-
und Betriebsdauertest mit detaillierter LED Status- und
Ladekontrollanzeige
LED-Ausgang stufenlos dimmbar im Netzbetrieb.
Erkennungsweite: 22 m
Befestigungsart: Wand- oder Deckenmontage
Material: Aluminium
Eingangsklemmen: max. 2,5mm² eindrähtig
Leuchtmittel: 12 x 0,1W LED-Modul
Lichtfarbe: 6500 K
Lebensdauer: 50.000h
Dimmung: im Netzbetrieb logarithmisch in 10%-Schritten
Überwachungsart: Einzelleuchtenüberwachung mit
detaillierter Klartext- / Zielortangabe
Schutzart: IP40
Schutzklasse: I
Nennspannung: 230 V AC +/-10 % 50/60 Hz
Scheinleistung: 5,9 VA
Einschaltstrom: 11 A / 64 µs
Zulässiger Temperaturbereich:
M: -5.bis +35 °C
NM: 0.bis+40 °C

Rettungszeichenleuchte Betriebsdauer =3h passend zu
vorgenannter Überwachungszentrale.

Inkl. Resopal-Bezeichnungsschilder, gem. VDE 0108,
graviert, als Stromkreiskennzeichnung für Rettungs- und
Sicherheitsleuchten. Farbe: rot, weiße Schrift, d= 39mm
neben Klemmkästen und Sicherheitsleuchten dauerhaft
(nicht geklebt) anbringen, inkl. Klein- und
Befestigungsmaterial

angeb. Fabr:
'....................'

angeb. Typ:
'....................'

Liefern, montieren und betriebsfertig anschliessen.
Menge: 1,000 St

**2.1.3 Zubehörset für Pendelmontage**
Seilabhängungs-Set für vorgenannte Typen

Liefern, montieren und betriebsfertig anschliessen.
Menge: 2,000 St

**2.1.4 Sicherheitsleuchte als Einzelbatterieleuchte in LED, asymmetrisch**
Dezente LED- Sicherheitsleuchte mit asymetrischer
Abstrahlung, optimiert zur Ausleuchtung von
Rettungswegen.

Leuchte zur Deckenanbaumontage mit pulverbeschichteter
Metallblende ohne sichtbare Schrauben. Werkzeuglose
Montage in Ø 68mm Deckenausschnitt.

Selbstüberwachende LED Einzelbatterieleuchte inkl.
hochwertiger NiMH-Hochtemperaturzelle.
Lieferung inkl. LED-Treiber im Installationsgehäuse für
Deckenein-und anbaumontage mit Zugentlastung zur
werkzeuglosen Montage.

Technische Daten:
LED-Treiber mit integrierter Einzelleuchtenüberwachung
für Bereitschaftslicht (BL), Dauerlicht (DL) und
geschaltetem Dauerlicht (gDL)
Mit integrierter Ladetechnik und frei wählbarer
Nennbetriebsdauer von 1h, 1,5h, 2h, 3h oder 8h
mit Funktionskontrolle zum Anschluss an vorgenannte
zentrale Überwachungseinrichtung gem. DIN EN 50172, DIN
VDE 0100-718 und DIN VDE V 0108-100-1
Leuchte inklusiv Prüftaster für manuellen Funktions-
und Betriebsdauertest mit detaillierter LED Status- und
Ladekontrollanzeige
Hohe Funktionssicherheit durch Einhaltung
internationaler Standards zur Sicherheit und
Arbeitsweise, elektromagnetische Verträglichkeit und
Störsicherheit
LED-Ausgang stufenlos dimmbar im Netzbetrieb
Befestigungsart: Deckeneinbaumontage
Material: Stahlblech pulverbeschichtet
Blendenform: rund
Abmessungen Ø: 85mm
Deckenausschnitt (Ø/ET): 68mm / 30mm
Eingangsklemmen: max. 2,5mm² eindrähtig
Leuchtmittel: 3 x 1W LED-Modul
Lichtfarbe: 6500K
Lebensdauer: 50.000h
Dimmung: im Netzbetrieb logarithmisch in 10%-Schritten
Überwachungsart: Einzelleuchtenüberwachung mit
detaillierter Klartext- / Zielortangabe
Schutzart: IP20
Schutzklasse: I
Nennspannung: 230 V AC +/-10 % 50/60 Hz
Scheinleistung: 7,5 VA
Einschaltstrom: 11 A / 64 µs
Zulässiger Temperaturbereich:
M: -5.bis +35 °C
NM: -5 bis +40 °C

Sicherheitsleuchte Betriebsdauer =3h passend zu
vorgenannter Überwachungszentrale.

Inkl. Resopal-Bezeichnungsschilder, gem. VDE 0108,
graviert, als Stromkreiskennzeichnung für Rettungs- und
Sicherheitsleuchten. Farbe: rot, weiße Schrift, d= 39mm
neben Klemmkästen und Sicherheitsleuchten dauerhaft
(nicht geklebt) anbringen, inkl. Klein- und
Befestigungsmaterial

angeb. Fabr:
'....................'

angeb. Typ:
'....................'

Liefern, montieren und betriebsfertig anschliessen.
Menge: 3,000 St

**2.1.5 Starkstromleitung NYM-J 3x 1,5 mm²**
Starkstromleitung NYM-J 3x 1,5 mm²

Liefern und in Teillängen fachgerecht verlegen.
Menge: 30,000 m

**2.1.6 Fernmeldeleitung J-Y(ST)Y 2x2x0,8mm²**
Fernmeldeleitung J-Y(ST)Y 2x2x0,8mm²

In Teillängen liefern und fachgerecht verlegen
Menge: 125,000 m

**2.1.7 Abzweigdosen, rot, IP44**
Abzweigdosen a. P., IP 44 aus elastischem Kunststoff,
mit 5-pol. Klemmstein, rot, mit Beschriftung

Liefern, betriebsfertig montieren und verdrahten
Menge: 3,000 St

#### Titel 2.2 444.1 - Niederspannungsinstallationsanlagen - Installationsgeräte und Anschlüsse

*Hinweis*
Die Leitungen werden in gemischter Verlegung
installiert, was in die Positionen mit einzurechnen
ist, wie z. B. Steigetrassen, a.P. in Rohr, u.P., in
Leichtbauwänden, oberhalb von Trockenbaudecken,
Kabel-, -trassen und -kanälen oder Kabelklammen.

**2.2.1 Starkstromleitungen NYM-J 3x 1,5 mm²**
Starkstromleitungen NYM-J 3x 1,5 mm²

Liefern und in Teillängen verlegen.
Menge: 275,000 m

**2.2.2 Starkstromleitung NYM-J 3x 2,5 mm²**
Starkstromleitungen NYM-J 3x 2,5 mm²

Liefern und in Teillängen verlegen.
Menge: 2000,000 m

**2.2.3 Starkstromleitung NYM-J 5 x 1,5 mm²**
Starkstromleitungen NYM-J 5 x 1,5 mm²

Liefern und in Teillängen verlegen.
Menge: 1350,000 m

**2.2.4 Starkstromleitung NYM-J 5 x2,5 mm²**
Starkstromleitungen NYM-J 5x 2,5 mm²

Liefern und in Teillängen verlegen.
Menge: 250,000 m

**2.2.5 Starkstromleitung NYM-J 5x 4 mm²**
Starkstromleitungen NYM-J 5x 4 mm²

Liefern und in Teillängen verlegen.
Menge: 280,000 m

**2.2.6 Starkstromleitung NYM-J 5x 6 mm²**
Starkstromleitungen NYM-J 5x 6 mm²

Liefern und in Teillängen verlegen.
Menge: 310,000 m

*Hinweis*
Elektroinstallation

**2.2.7 Aus- bzw. Wechselschalter u.P.**
Aus- bzw. Wechselschalter u.P.
Mit Beschriftungsfeld im Rahmen inkl. dauerhafte
Beschriftung.

Liefern und betriebsfertig installieren.
Menge: 25,000 St

**2.2.8 Wand-Bewegungsmelder 180° / Einbau**
Präsenzmelder mit 180° Erfassungsbereich für die
Wandmontage Steuerungssystem: ON/OFF
Montageart: Unterputzmontage
Montageort: Wand
Abmessungen:
Länge ca. 70mm x Breite ca. 70mm x Höhe/Tiefe ca. 29 mm
Einbaumaß: Einbautiefe: ca. 34 mm, Ø ca. 60 mm

Schutzart: IP20
Schutzklasse: II
Zulässige Umgebungstemperatur: 0 °C.+50 °C
Relative Luftfeuchte: 5 - 93 %, nicht kondensierend
Farbe: opal-matt
Nennspannung: 230 V / 50 Hz
Erfassungswinkel: 180° horizontal, 60° vertikal
Erfassungsreichweite quer: Ø 16 m
Erfassungsreichweite frontal: Ø 6 m
Erfassungsreichweite Präsenzbereich: Ø 4 m
Erfassungsbereich: bis zu 101 m²
Helligkeitswert: 5 - 2000 lx
Anzahl Lichtkanäle: 1
Anzahl HLK-Kanäle: 1
Slave-Eingang: ja
Konstantlichtregelung: false
Schaltverzögerung von "dunkel zu hell" [s]: 30 s
Schaltverzögerung von "hell zu dunkel" [s]: 0 s

angeb. Fab:
'....................................'

angeb Typ:
'.....................................'

Liefern und betriebsfertig montieren, anschließen,
einstellen und programmieren.
Menge: 1,000 St

**2.2.9 Schukosteckdose 1-fach, u.P.**
Schukosteckdosen u.P., 1-fach, 16A / 250V
Mit Beschriftungsfeld im Rahmen inkl. dauerhafte
Beschriftung.

Liefern und betriebsfertig installieren
Menge: 20,000 St

**2.2.10 Schukosteckdose 2-fach, u.P.**
Schukosteckdosen u.P., 2-fach, 16A / 250V
Mit Beschriftungsfeld im Rahmen inkl. dauerhafte
Beschriftung.

Liefern und betriebsfertig installieren
Menge: 35,000 St

**2.2.11 Schukosteckdose 3-fach, u.P.**
Schukosteckdosen u.P., 3-fach, 16A / 250V
Mit Beschriftungsfeld im Rahmen inkl. dauerhafte
Beschriftung.

Liefern und betriebsfertig installieren
Menge: 5,000 St

**2.2.12 UP-Geräteanschlussdose 5x2,5mm²**
UP-Geräteanschlussdose
mit Klemmstein für Leitungen bis 5x2,5mm²
Inkl. Abdeckung in weiß

Liefern und betriebsfertig montieren
Menge: 15,000 St

**2.2.13 UP-Geräteanschlussdose 5x6mm²**
UP-Geräteanschlussdose
mit Klemmstein für Leitungen bis 5x6mm²
Inkl. Abdeckung in weiß

Liefern und betriebsfertig montieren
Menge: 7,000 St

**2.2.14 Abzweigdosen u. P.**
Abzweigdosen u. P. aus elastischem Kunststoff, mit
5-pol. Klemmstein.

Liefern, betriebsfertig montieren und verdrahten
Menge: 65,000 St

*Hinweis*
Anschlüsse Klemmarbeiten

**2.2.15 Elektrischer Anschluss Hygienespülung**
Elektrischer Anschluss Hygienespüler 230 V mit Kabel
oder Leitung bis NYM-J 3x2,5mm² an bauseits gelieferten
 Hygienespüler. Arbeiten sind in Rücksprache und
Zusammenarbeit mit den Heizung/Sanitär-Monteur
auszuführen.

Arbeiten bestehend aus:

Zuleitung in bauseits beigestellten Hygienespüler
auflegen

einschließlich aller erforderlichen Nebenleistungen und
erforderlichem Anschluß- und Kleinmaterial.

Hinweis!
Die erforderliche Zuleitung ist über gesonderte
Position (siehe Starkstromleitungen) mittels Aufmaß
nachzuweisen und abzurechnen.
Menge: 6,000 St

**2.2.16 Elektrischer Anschluss bauseitiger Geräte 5x 2,5 mm²**
Elektrischer Anschluss bauseitiger Geräte 5x 2,5 mm² an
bauseits montierten / gestellten Geräten wie Lüftern,
Motoren, Fluchttüren, Dachfenstern etc.
Anschlüsse betriebsfertig herstellen, inkl. Einführen
der Kabel einschließlich aller erforderlichen
Nebenleistungen und erforderlichem Anschluss- und
Kleinmaterial.

Hinweis!
Die erforderliche Zuleitung ist über gesonderte
Position (siehe Starkstromleitungen) mittels Aufmaß
nachzuweisen und abzurechnen
Menge: 6,000 St

**2.2.17 Elektrischer Anschluss bauseitiger Geräte 5x 4 mm²**
Menge: 6,000 St

**2.2.18 Elektrischer Anschluss bauseitiger Geräte 5x 6 mm²**
Menge: 6,000 St

**2.2.19 Elektrischer Anschluss Einzelraum-Lüfter 5x 1,5 mm²**
Elektrischer Anschluss bauseitiger Geräte 5x 1,5 mm² an
bauseits montierten / gestellten Geräten wie Lüftern,
Motoren, Fluchttüren, Dachfenstern etc.
Anschlüsse betriebsfertig herstellen, inkl. Einführen
der Kabel einschließlich aller erforderlichen
Nebenleistungen und erforderlichem Anschluss- und
Kleinmaterial.

Hinweis!
Die erforderliche Zuleitung ist über gesonderte
Position (siehe Starkstromleitungen) mittels Aufmaß
nachzuweisen und abzurechnen
Menge: 6,000 St

**2.2.20 Anschlüsse 8x2x0,8mm**
Anschlüsse mit Kabel oder Leitung bis 8x2x0,8mm
als Daten- bzw. Steuerleitungsanschluss an bauseits
montierten Geräten, Motoren oder vorh. Verteilungen
betriebsfertig herstellen,  inkl. Einführen der Kabel
einschließlich aller erforderlichen Nebenleistungen und
erforderlichem Anschluss- und Kleinmaterial.
Menge: 12,000 St

#### Titel 2.3 444.2 - Niederspannungsinstallationsanlagen - Verlegesystem

*Hinweis*
Die genaue Anordnung der Verlegesysteme hat in
Abstimmung mit den übrigen Gewerken zu erfolgen.
Grundsätzlich sind Kabelrinnen oder sonstige Trassen so
zu dimensionieren, dass nach Fertigstellung und
Übergabe des Objektes mindestens ein Reserveplatz von
25% des Fassungsvermögen vorhanden ist. Die gesamte
Konstruktion ist außerdem auch statisch so zu
dimensionieren, das der Reserveplatz ohne Überlastung
ausgenutzt werden kann. Die Befestigung darf nur mit
bauaufsichtlich zugelassenen Dübeln aus Metall zu
erfolgen.

Die Anzahl der vorgesehenen Kabelbahnträger ist am Bau
festzulegen, der erforderlichen Belastung anzupassen
und auf die örtlichen Gegebenheiten abzustimmen.
Richtungsänderungen sind mit serienmäßigen Formteilen
auszuführen.

Die Richtungsänderungen und Gärungsschnitte, Endstücke,
Abzweigungen, Reduzierungen sowie zugehörige
fachgerechte Befestigungen und Befestigungsbstände an
Mauerwerkswänden, Metallkonstruktionen etc. gemäß den
Herstellerangaben sind in die Einzelpositionen
einzukalkulieren. Kabelbahnen sind mit Kantenschutz und
Schutzkappen an den Stielen zu versehen. Schnittkanten
sind sauber zu entgraten und zu versiegeln.

Die Kabeltrassen sind durchgängig in den
Potentialausgleich einzubeziehen.
Diese Leistungen sind in die Einheitspreise
einzukalkulieren.

Zum Liefer- und Leistungsumfang gehören die anteiligen
Verbinder und die systemgebundenen Vebindungs- und
Befestigungsschrauben.

Werden Starkstrom- und Fernmeldekabel auf einer
gemeinsamen Kabelbahn verlegt, ist diese mit einem
systemgebundenem Trennsteg auszustatten.

Anzubieten sind Kabelbahnen und Steigetrassen aus
Stahlblech, Bandverzinkt gemäß DIN EN 10327
Die Blechdicke der Kabelbahnen muss mindestens ein 1mm
betragen. Schichtstärke der Verzinkung im Mittel 20um

Generell, wenn nicht gesondert aufgeführt, gilt:
Kanalfarbe (Kunststoff und Metall): Reinweiß
Installationrohrfarbe: Lichtgrau
Metallkanäle sind als feuerverzinkte Kanäle anzubieten,
Kunststoffkanäle- und rohre als halogenfreie Ware.
Ergänzende bzw. abweichende Angaben werden
in den jeweiligen Einzelpositionen aufgeführt.

Bohrungen und Schlitze für die Elektrioinstallationen
in Wänden und Decken sind unter Verwendung von
Maschinen mit Staubabsaugung, für Rohre, Leitungen,
Kabel, Trassen und Kanäle zu erstellen
Bei der Herstellung von Schlitzen und Aussparungen in gemauerten, tragenden Wänden
ist die DIN 1053 Teil 1 zu beachten.
Vor der Erstellung ist grundsätzlich die Bauleitung
zu informieren.Der Bauschutt ist arbeitstäglich zu
entsorgen und wird Eigentum des Auftragnehmers.
Kernbohrungen und größere Aussparungen werden
rohbauseitig erstellt und sind als Nebenleistung vom
Auftragnehmer anzuzeichnen. Ggf. nachträglich zu
erstellendende Kernbohrungen sind mit der Bauleitung
abzustimmen und durch diese freizugeben.

**2.3.1 Wandschlitz (1-4)**
Größe 1 - 4 Leitungen
Wandschlitz in Mauerwerk (wie KS-Mauerwerk)  unter
Verwendung von Maschinen mit Staubabsaugung, für Rohre,
Leitungen und Kabel herstellen. Bauschutt wird Eigentum
des AN und ist täglich von der Baustelle zu beseitigen
Menge: 110,000 m

**2.3.2 Wandschlitz (5-8)**
Größe 5 - 8 Leitungen
Wandschlitz in Mauerwerk (wie KS-Mauerwerk)  unter
Verwendung von Maschinen mit Staubabsaugung, für Rohre,
Leitungen und Kabel herstellen. Bauschutt wird Eigentum
des AN und ist täglich von der Baustelle zu beseitigen
Menge: 75,000 m

**2.3.3 Kernbohrungen 100/240**
Bohrungen in Mauerwerkswänden, Unterzügen,
Betondecken/böden etc
d = < 100 mm, Stärke bis 240 mm herstellen
Menge: 8,000 St

**2.3.4 Kernbohrungen in Betonwänden und Betondecken 200/40**
Kernbohrungen in Betonwänden und Betondecken 200/40,
Unterzügen, Fundamenten etc.
d = < 200 mm, Stärke bis 40cm herstellen
Menge: 3,000 St

**2.3.5 Wand. - Deckendurchbrüche**
Wand. - Deckendurchbrüche
bis B x H x T / 150 x 100 x 200 mm

Verwendung von Maschinen mit Staubabsaugung, für Rohre,
Leitungen und Kabel herstellen. Bauschutt wird Eigentum
des AN und ist täglich von der Baustelle zu beseitigen.
Menge: 10,000 St

**2.3.6 Bohrungen in MW / Beton 30/24**
Bohrungen in Wänden, Decken, Unterzügen, etc
aus Mauerwerk, verdichtetem Kalksandstein oder Beton
Abmessung: d = < 30 mm, Stärke bis 24cm
Bohrung herstellen, Bohrloch aussaugen
und den Abraum fachgerecht entsorgen.
Menge: 40,000 St

**2.3.7 Bohrungen in MW / Beton 70/24**
Bohrungen in Wänden, Decken, Unterzügen, etc
aus Mauerwerk, verdichtetem Kalksandstein oder Beton
Abmessung: d = < 70 mm, Stärke bis 24cm
Bohrung herstellen, Bohrloch aussaugen
und den Abraum fachgerecht entsorgen.
Menge: 20,000 St

**2.3.8 Ausschnitt in Leichtbauwand bis 100x100 (17,5cm Wandstärke)**
Ausschnitt in Leichtbauwand, bestehend aus Gipskarton
und OSB Platten Maße: bis 100x100mm und
Wandstärke bis 17,5 cm herstellen und anschliessend
fachgerecht  mit 1000°C Mineralwolle verschliessen.
Bauschutt wird Eigentum des AN und ist täglich von der
Baustelle zu beseitigen
Menge: 5,000 St

**2.3.9 Geräteverbindungsdose**
Geräteverbindungsdose DIN VDE 0606-1 und DIN 49073, aus
Kunststoff, Durchmesser 60 mm, Tiefe 60 mm, Schutzart
IP 3X DIN EN 60529, auf Schalung,
2-teilig, Einbauhöhe 74 mm
für Kabel und Rohre bis 32 mm
waagerecht und senkrecht anreihbar im
Kombinationsabstand von 71 mm

WICHTIG
Einschliesslich erforderlichem Klein- und
Befestigungsmaterial wie Befestigungsdraht sowie dem
notwendigem passgerechten Ausklinken des
Bewehrungseisen zum Einbau der Gerätedosen und dem
erforderlichem Einmessen auf vorgesehene Montagehöhe.

Liefern und fertig montieren.
Menge: 30,000 St

**2.3.10 Kunststoffpanzerrohr, M25**
Biegsames Kunststoffpanzerrohr aus PVC-U, UV
stabilisiert, mit Mantel und hochgleitfähiger
Innenschicht, Farbe: schwarz. für schwere
Druckbeanspruchung(1250N/5cm) Temperaturbeständigkeit
-25°C bis +60°C, nach DIN EN 61386-1/61386-22 VDE0605,
Klassifizierung 43412. Für Installation im
Aussenbereich, Beton und Erde, nicht
flammenausbreitend.

Inkl. erforderlichem Zugdraht im Leerohr und Einziehen
mit erforderlichen Befestigungsmaterial an der
Armierung.

Liefern und in Teillängen verlegen.
Menge: 50,000 m

**2.3.11 Kunststoffpanzerrohr, M32**
Biegsames Kunststoffpanzerrohr aus PVC-U, UV
stabilisiert, mit Mantel und hochgleitfähiger
Innenschicht, Farbe: schwarz. für schwere
Druckbeanspruchung(1250N/5cm) Temperaturbeständigkeit
-25°C bis +60°C, nach DIN EN 61386-1/61386-22 VDE0605,
Klassifizierung 43412. Für Installation im
Aussenbereich, Beton und Erde, nicht
flammenausbreitend.

Inkl. erforderlichem Zugdraht im Leerohr und Einziehen
mit erforderlichen Befestigungsmaterial an der
Armierung.

Liefern und in Teillängen verlegen.
Menge: 25,000 m

*Hinweis*
Kabelkanal, Rohre und Befestigungsmaterial

**2.3.12 Kabelrinne, verzinkt 100/60 mm bis 5m**
Kabelrinne, bandverzinkt nach DIN EN 10346
Inkl. anteiligen Form- und Verbindungsstücken sowie
dem Herstellen von Ausschnitten bzw. Passstücken.
sowie anteiligen Wand-/Deckenausleger und Hängestielen
zur DIN-gerechten Befestigung an Mauerkwerks- und
Betonwänden und Decken

Seitenhöhe: 60 mm
Breite: 100 mm
Blechstärke: 0,75 mm
Montagehöhe bis ca. 5m

In Teillängen liefern und fachgerecht montieren
Menge: 35,000 m

**2.3.13 Kabelklammern Metall 8x 3x 15**
Kabelklammern aus Metall, für Leitungsverlegung in
abgehängten Decken. Leitungsbündelung beidseitig
bis 8 x 3x1,5mm²

Liefern und montieren
Menge: 250,000 St

**2.3.14 Sammelhalter, Metall 15x3x15**
Sammelhalter aus Metall für Leitungsverlegung
in abgehängten Decken, inkl. Befestigungsmaterial
Leitungsbündelung bis 15 x 3x1,5mm²

Liefern und montieren
Menge: 700,000 St

**2.3.15 Sammelhalter, Metall 30x3x15**
Sammelhalter aus Metall für Leitungsverlegung
in abgehängten Decken, inkl. Befestigungsmaterial
für Leitungsbündel bis 30 x 3x1,5mm²

Liefern und montieren
Menge: 350,000 St

#### Titel 2.4 444.3 - Niederspannungsinstallationsanlagen - Brandschutzmaßnahmen

*Hinweis*
Brandschutzmaßnahmen

**2.4.1 F 90 verschließen d<100mm**
Bohrungen mit Leitungsbelegung d < 100mm als
F-90 Schottung mit  Kabeldurchführungen
in brandabschnittsbegrenzende Wände und Decken
Wand/Deckenstärke bis 24cm herstellen.

Arbeiten bestehend aus:
Säubern von Öffnungslaibungen
Schotteinbau gemäß DIBt Zulassung
Vorh. Kabel und Leitungen distanzieren
Öffnungen mit Brandschutzmasse verschotten
Oberflächen glatt herstellen.
Schottung mit Wandschild dauerhaft kennzeichnen und
Fachkundenachweise
Feuerwiderstandsdauer: 90 Minuten
Öffnungsmaß Durchmesser 100mm
Belegung : 60%
Menge: 5,000 St

**2.4.2 F 90 verschließen d < 50mm**
Bohrungen mit Leitungsbelegung d < 50mm als
F-90 Schottung mit  Kabeldurchführungen
in brandabschnittsbegrenzende Wände und Decken
Wand/Deckenstärke : bis 24cm herstellen

Arbeiten bestehend aus:
Säubern von Öffnungslaibungen
Schotteinbau gemäß DIBt Zulassung
Vorh. Kabel und Leitungen distanzieren
Öffnungen mit Brandschutzmasse verschotten
Oberflächen glatt herstellen
Schottung mit Wandschild dauerhaft kennzeichnen und
Fachkundenachweise
Feuerwiderstandsdauer: 90 Minuten
Öffnungsmaß Durchmesser 50mm
Belegung : 60%
Menge: 15,000 St

**2.4.3 I90/E30 Brandschutzkanal**
Der Schutz des Flures
ist  für einen Zeitraum von 30 Min. I-90 und E-30 zu
gewährleisten.
Die Bekleidungsdicken sind vom Hersteller
entspr. der DIN zu bemessen.

Elektroleitungskanal in I90 mit Zulassung für die
Verlegung von Funktionserhaltsleitungen E30

bestehend aus:

- Unterteil und verschraubtem Oberteil
  mit verzinktem Stahlblechmantel, mit
  einer Auskleidung aus nicht brennbaren,
  asbestfreien Gipsplatten A2 nach DIN 4102,
  einschl. der Potentialausgleichslaschen und der
  E30 Aufhängungen für den gesmten Kanal

- Halteklammern aus Stahlblech zur Befestigung
  der Leitungen bei Deckenmontage des Elektroleitungskanals ( 2 Stck/Längeneinheit)

- Die Befestigung der Unterteile hat mit
  mit bauamtlich zugelassenen Sicherheits-
  Dübeln gem. der Zulassungsbescheide des
  Instituts für Bautechnik (lfBt),
  für Deckenbefestigung zu erfolgen.

Aussenabmessungen:
Breite:  320 mm
Höhe:  150 mm

kompl. in Teillängen, einschl. der erforderl.
Zuschneidearbeiten,
aller Potentialausgleichslaschen und
Potentialausgleichsanschlüsse und Abdichtungen mit
Brandschutzkitt, zugelassenen Befestigungen
entsprechend der bauamtlichen Zulassung liefern und
montieren.

Liefern und in Teillängen montieren
Menge: 4,000 m

**2.4.4 Brandschutzschaum**
Brandschutzschaum (Feuerwiderstandsklasse S 90)
zur Herstellung von Kabelschottungen in Decken und
Wänden. Geeignet zur Anwendung in Mauerbeton, Beton
oder Porenbeton. Montage muß die Spachtelmasse in
handelsüblicher Kartuschenform mit einen Inhalt von 325
ml geliefert werden DIBt Zulassung Z-19.15-1901 und
DIBt Zulassung Z-19.11-1847

Abschottung von Kabeln, Kabelbündeln mit maximal Ø 100
mm und Kabeltrassen aller Art und Durchmesser (200 mm
Schottstärke) nach DIN 4102 (S90)

Abschottung von Elekroleerrohren bis Ø 25mm, gebündelt
bis Ø 65mm (Bündeldurchmesser)

Optimal geeignet für Kabel und Rohre in schwer
zugänglichen und unregelmäßigen Öffnung bis 400x400mm

Inkl. Ausführungsschild Kabelschott

Liefern und fachgerecht verarbeiten
Menge: 3,000 St

**2.4.5 Rauchdichtes verschließen von Trockenbauwänden**
Rauchdichtes verschließen von Trockenbauwänden
für Kabeleintritte zum Anschluss von Schalter
Steckdosen etc. Montage oberhalb der Decken in den
Fluren max. Größe Schalterdose ca. 68mm.
Verschluß mit nichtentflammbaren Material  wie 1000°C
Stein- bzw. Mineralwolle. Es handelt sich hierbei um
kein klassifiziertes Brandschott.
Menge: 5,000 St

#### Titel 2.5 445 - Beleuchtunganalagen

*Hinweis*
Beleuchtungsanlage

**2.5.1 A3 - Feuchtraumanbauleuchte 1100 / 2100 lm**
Feuchtraumleuchte mit einer zweistufig einstellbaren
Lichtleistung zur Decken- / Wandanbaumontage und
Pendelabhängung.

Technische Daten:
L x B x H: 769 mm x 61 mm x 50 mm
Lichtquelle: LED
ohne Sockel
Farbtemperatur: 4000K
Lebensdauer Lampe: 50000 h (L80/B10)
Bemessungsleistung: 9 W
Bemessungsleuchtenlichtstrom: 1100 lm
Ausstrahlwinkel Down: 168° / 110°
Blendungsbewertungsindex UGR (4H 8H): 23.2
Systemeffizienz: 122 lm/W
Bemessungsleistung 2: 17 W
Bemessungsleuchtenlichtstrom 2: 2100 lm
Ausstrahlwinkel Down 2: 168° / 110°
Lichtverteilung: symmetrisch
Betriebsgerät: Konstantstrom-Versorgung
Spannung: 220 - 240 V / 50 - 60 Hz
Einschaltstrom / Einschaltzeit: 19.4 A / 100 µs
Schutzart: IP 66
Umgebungstemperatur: -30 °C bis + 45 °C
Schlagschutz: IK08
Glühdrahtprüfung: 850°C - 30 Sekunden
Prüfzeichen: ENEC
Sicherheitszeichen (gesamt JS): D-Zeichen
Konformitätszeichen : CE, EAC

Leitfabrikat: RZB PLANOX ECO

angeb. Fabr.:
'....................'

angeb. Typ:
'....................'

Liefern, montieren und betriebsfertig anschliessen,
inkl. Klein- und Montagematerial
Menge: 1,000 St

**2.5.2 I1 - Decken- und Wandanbauleuchte 1440 lm**
Decken- und Wandanbauleuchte mit Hochfrequenzsensor für
Tageslicht- und Bewegungserfassung. Einsatz nur im
Innenbereich.

Technische Daten:
Nennleistung 18,00 W
Nennspannung 220 bis 240 V
Netzfrequenz 50 bis 60 Hz
Nennstrom 140 mA
Einschaltstrom 7 A
Schutzart IP44
Max. Anzahl der Leuchten Leitungsschutzschalter B16 78
Max. Anz. Leucht. an Sicherungsaut. C10 A 49
Max. Anzahl der Leuchten Leitungsschutzschalter C16 94
Schutzklasse I
Betriebsart Integrierter LED-Treiber
Lichtstrom 1440 lm
Lichtausbeute 80 lm/W
Farbtemperatur 3000 K
Ausstrahlungswinkel 120 °

Leitfabrikat: LEDVANCE SURFACE CIRCULAR 350 Sensor

angeb. Fabr.:
'....................'

angeb. Typ:
'....................'

Liefern, montieren und betriebsfertig anschliessen,
inkl. Klein- und Montagematerial.
Menge: 9,000 St

**2.5.3 I2 - Decken- und Wandanbauleuchte 1920 lm**
Decken- und Wandanbauleuchte mit Hochfrequenzsensor für
Tageslicht- und Bewegungserfassung. Einsatz nur im
Innenbereich.

Technische Daten:
Nennleistung 24,00 W
Nennspannung 220 bis 240 V
Netzfrequenz 50/60 Hz
Nennstrom 185 mA
Einschaltstrom 7,3 A
Schutzart: IP44
Max. Anzahl der Leuchten Leitungsschutzschalter B16 35
Max. Anz. Leucht. an Sicherungsaut. C10 A 35
Max. Anzahl der Leuchten Leitungsschutzschalter C16 56
Schutzklasse I
Betriebsart Integrierter LED-Treiber
Lichtstrom 1920 lm
Lichtausbeute 80 lm/W
Farbtemperatur 3000 K
Ausstrahlungswinkel 120 °

Leitfabrikat: LEDVANCE SURFACE CIRCULAR 400 Sensor

angeb. Fabr.:
'....................'

angeb. Typ:
'....................'

Liefern, montieren und betriebsfertig anschliessen,
inkl. Klein- und Montagematerial.
Menge: 7,000 St

**2.5.4 I3 - Decken- und Wandanbauleuchte 1920 lm**
Decken- und Wandanbauleuchte. Einsatz nur im
Innenbereich.

Technische Daten:
Nennleistung 24,00 W
Nennspannung 220 bis 240 V
Netzfrequenz 50/60 Hz
Nennstrom 115 mA
Einschaltstrom 7,3 A
Max. Anzahl der Leuchten Leitungsschutzschalter B16 64
Max. Anz. Leucht. an Sicherungsaut. C10 A 40
Max. Anzahl der Leuchten Leitungsschutzschalter C16 64
Oberschwingungsgehalt < 120 %
Schutzklasse I
Betriebsart Integrierter LED-Treiber
Lichtstrom 1920 lm
Lichtausbeute 80 lm/W
Farbtemperatur 3000 K
Ausstrahlungswinkel 120 °

Leitfabrikat: LEDVANCE SURFACE CIRCULAR 400

angeb. Fabr.:
'....................'

angeb. Typ:
'....................'

Liefern, montieren und betriebsfertig anschliessen,
inkl. Klein- und Montagematerial.
Menge: 2,000 St

**2.5.5 J - Wandaufbauleuchte flexibel 40°, 380 lm**
Wandaufbauleuchte flexibel 40°, 380 lm

Technische Daten:
Dreh- oder Schwenkbar
Montage: Aufbau
Dimmbar: Ja
Primäre Nennspannung: 220 bis 240V ~50/60Hz
Sekundär Strom / Spannung: 12 V
Schutzklasse I
Leistung: 5.8 W
Umgebungstemperatur: -20 °C bis +40 °C
Bemessungs-Bereitschaftsleistung: 0,36 W
Höhe Einschaltstrom: 15 A
Lumen: 380 lm
Lichtfarbtemperatur: 3000 K
Abstrahlwinkel: 40 °
Farbe: schwarz

Leitfabrikat: SLV KARPO GOOSE

angeb. Fabr.:
'....................'

angeb. Typ:
'....................'

Liefern, montieren und betriebsfertig anschliessen,
inkl. Klein- und Montagematerial.
Menge: 10,000 St

**2.5.6 K - Pendelleuchte, rund, Kreamikglas**
Wandaufbauleuchte flexibel 40°, 380 lm

Technische Daten:
Schutzart: IP 20
Montage: Aufbau
Montagedetails: Decke
Primäre Nennspannung: 220 bis 240V ~50/60Hz
Schutzklasse: I
Leistung: 60 W
Farbe: grau
Lichtstärkeverteilung: rotationssymetrisch
Höhe 22 cm
Durchmesser 15 cm
Pendellänge 150 cm

Leitfabrikat: SLV TONGA

angeb. Fabr.:
'....................'

angeb. Typ:
'....................'

Liefern, montieren und betriebsfertig anschliessen,
inkl. Klein- und Montagematerial.
Menge: 16,000 St

**2.5.7 L - Wandleuchte LED, 3000 K, 120°**
Wandleuchte LED, 3000 K, 120°

Technische Daten:
Schlagfestigkeit 0.35 Joule
Montage Aufbau
Primäre Nennspannung 220 bis 240V ~50/60Hz
Sekundär Strom / Spannung: 500 mA
Schutzklasse: I
Leistung: 9.2 W
Umgebungstemperatur -40 °C bis +30 °C
Höhe Einschaltstrom: 4.7 A
Lumen: 750 lm
Lichtfarbtemperatur: 3000 K
Abstrahlwinkel: 120 °
Farbe chrom

Leitfabrikat: SLV TRUKKO 60

angeb. Fabr.:
'....................'

angeb. Typ:
'....................'

Liefern, montieren und betriebsfertig anschliessen,
inkl. Klein- und Montagematerial.
Menge: 6,000 St

**2.5.8 M - Wand- und Deckenaufbauleuchte, rund, 1000 lm**
Deckenleuchte als Aufbauleuchte, 1000 lm

Technische Daten:
Primäre Nennspannung: 220 bis 240V ~50/60Hz
Sekundär Strom / Spannung: 350 mA
Schutzklasse: I
Leistung: 15 W
Umgebungstemperatur -20 °C bis +40 °C
Höhe Einschaltstrom: 1,84 A
Lumen: 1000 lm
Lichtfarbtemperatur: 3000 K
Abstrahlwinkel: 105 °
Farbe: schwarz
Lebensdauer: 25000 h

Leitfabrikat: SLV MEDO 30

angeb. Fabr.:
'....................'

angeb. Typ:
'....................'

Liefern, montieren und betriebsfertig anschliessen,
inkl. Klein- und Montagematerial.
Menge: 12,000 St

#### Titel 2.6 446 - Blitzschutz und Erdungsanlagen

*Hinweis*
Blitzschutz und Erdungsanlagen

**2.6.1 Potentialausgleich an Gegenständen**
Potentialausgleich an metallischen Gegenständen
inkl. Erdungsanschlußmaterial

Liefern und montieren
Menge: 4,000 St

**2.6.2 Erdungsbandrohrschelle, 10-27mm**
Erdungsbandrohrschelle, 10-27mm
Ausführung Standard NIRO zum Einbinden von Rohren
in den Potentialausgleich mit verstellbarem Spannband
Werkstoff: NIRO
Klemmbereich Rohr Ø: 10-27 mm (1/8-3/4'')
Abmessung Band: 135 x 14 x 0,3 mm
Anschluss (ein- / mehrdrähtig): 2,5-10 mm2
Normenbezug: DIN EN 62561-1

Liefern, montieren und betriebsfertig anschließen
Menge: 2,000 St

**2.6.3 Kabel NYM-J 1x6 mm², gr/ge,**
Kabel NYY-J 1 6 mm², gr/ge, als Erdungsleitung

Liefern und gemischt verlegen
Menge: 85,000 m

#### Titel 2.7 449 - Stundenlohnarbeiten

*Hinweis*
Für die nachfolgend aufgeführten Berufsgruppen
sind gem. §15, Absatz 1, VOB/B feste Verrechnungssätze
anzubieten, in denen unaufgegliedert Lohn- und
Gehaltskosten, Lohn- und Gehaltsnebenkosten,
Sozialkassenbeiträge, Gemeinkostenanteile, Gewinn
Auslösung, Fahrgelder usw. enthalten sein.
Zuschläge für Mehr-, Nacht- und Feiertagsarbeit sind
gesondert nachzuweisen.
Stundenlohnarbeiten sind nur nach Anordnung der
Bauleitung auszuführen (siehe EVM (B) ZVB 1983 Nr.21)

Stundenlohnarbeiten sind nach VOB/B §15 Abs. 4
dem Bauherrn oder dessen Vertreter vorzulegen.

**2.7.1 Elektromonteur**
Stunden eines Elektromonteurs
mit abgeschlossener Lehre und ausreichender
Qualifikation für alle vorkommenden Arbeiten
zum Nachweis
Menge: 8,000 h

**2.7.2 Material, das bei eventuellen Stundenlohnarbeiten**
Material, das bei eventuellen Stundenlohnarbeiten
verarbeitet wird und dessen Einheitspreis nicht aus dem
Hauptangebot abzuleiten ist, ist mit Nachtragsangeboten
auf der Kalkulationsgrundlage des Hauptangebotes
nachträglich anzubieten. Hier wird vorerst ein Betrag
wie folgt eingesetzt:

  _  500,00
Menge: 1,000 St

#### Titel 2.8 456 - Gefahrenmelde- und Alarmanlagen

*Hinweis*
Die Zentrale der Hausalarmanlage wird im Technikraum
bei der Niederspannungshauptverteilung installiert.

**2.8.1 Optischer Rauchmelder mit Sirene**
Optischer Rauchmelder  mit Sirene

Streulicht-Rauchmelder zur Brandfrüherkennung.
Prozessanalogmelder mit dezentraler Intelligenz,
Eigenfunktionskontrolle, Notredundanz, Alarm- und
Betriebsdatenspeicherung, Softadressierung, Alarm- und
Betriebsanzeige.
Inkl. integrierter Alarmgeber im Melder mit bis zu
19 anwählbare unterschiedliche Tonmuster im Melder
verfügbar. Lautstärkenregelung in 8 Stufen enstellbar.

Leistungsmerkmale:
- Melderspezifikation nach DIN EN 54-7
- Busversorgter akustischer Alarmgeber
- Trenner integriert im Melder, nach DIN EN 54-17
- Vergleich von Brandkenngrößenmustern
  nach DIN VDE 0833-2
- Zentrierte 360° Alarmanzeige
- Separate Betriebsanzeige
- 360° thermische Überwachung mit einem Sensor
- Alarm- und Betriebsdatenspeicherung,
  integrierter Betriebsstundenzähler
- Powered Loop fähig
- inkl. Meldersockel mit integr. Leitungstrenner
- Inkl. Beschriftung als Resopalschild, mind. d=35mm

Liefern, montieren, fachgerecht anschließen und
betriebsfertig in o.g. Brandmeldezentrale einbinden.
Menge: 15,000 St

**2.8.2 Funk-Handfeuermelder blau**
Der Funk-Handfeuermelder nach EN 54-11 / Typ B ist in
einem blauen Aluminium-Druckgussgehäuse eingebaut.
Der Druckknopfmelder dient zur manuellen Auslösung
eines Brandalarms. Bei der manuellen Alarmauslösung am
Druckmeldeknopf, wird die Auslösung am Melder durch
den integrierten Summer und die rote Alarm- LED
angezeigt.

Technische Daten:
Einsatzbereich: innen
Stromversorgung: Lithium-Batterie 3 V, versiegelt,
nicht austauschbar
Lebensdauer ca. 10 Jahre
Betriebstemperatur: -10 C bis + 55 C
Schutzart: IP42
Maße (L x B x T): 125 x 125 x 35 mm
Flache Bauform
Zulassung nach EN54 Teil 11 als Handfeuermelder
Steckbare Anschlussklemmen
3 Kabeleinführungen oben, unten und rückseitig
Testfunktion durch Handmelderschlüssel
Mit integriertem Leitungstrenner
Inkl. Beschriftung als Resopalschild, mind. d=35mm
Inkl. Außerbetriebsschild während der Bauphase

Inkl. Handmeldergehäuse mit Glas, Farbe: blau
mit Piktogramm nach EN54 Teil 11.

Liefern, montieren, fachgerecht anschließen und
betriebsfertig in o.g. Brandmeldezentrale einbinden.
Menge: 1,000 St

**2.8.3 Brandmeldekabel, rot**
Installationskabel, halogenfrei,
als Brandmeldekabel J-H(St)H BMK 2x2x0,8mm
Farbe: Rot

Liefern und fachgerecht verlegen
Menge: 165,000 m

**2.8.4 RWA-Taster**
RWA-Hauptbedienstelle für Rauch-Wärme-Abzugssysteme.
Mit Scheibe zum einschlagen und abschließbarer Tür mit
Schlüssel.
Zur Montage auf Putz.

Liefern, montieren, inkl. Klein- und Montagematerial.
Menge: 1,000 St

**2.8.5 Ersatzglasscheibe für DKM**
Ersatzglasscheibe
für oben beschriebene Druckknopfmelder
(Verpackungseinheit: 10 Stück)

Liefern und in Abstimmung mit dem Bauherrn hinterlegen.
Menge: 1,000 St

#### Titel 2.9 457 - Datenübertragungsnetze

*Hinweis*
Datenübertragung

**2.9.1 UP-Datendose 2-fach**
Datendose für 2x RJ-45, als u. P. -Dose
Inkl. nötiger UP-Dose für Hohl- oder Mauerwerkswand und
Abdeckung im Schalterprogramm mit Beschriftungsfeld.

Liefern, montieren und betriebsbereit anschließen
Menge: 8,000 St

**2.9.2 EDV-Datenkabel, Cat.7**
EDV-Datenkabel Duplex,
der Kategorie 7 (Cat7), I-02MSCH PiMF 4 x 2 x 0,56mm,
Massivleiter AWG23, 4 einzeln abgeschirmte verdrillte
Paare (geschirmt durch Aluminiumfolie) mit Gesamtschirm
(CU-Geflecht)

Liefern und fachgerecht auf Kabelbahn, in Leerrohren
oder in Kabelkanälen verlegen
Menge: 550,000 m

#### Titel 2.10 455 - Audiovisuelle Medien- und Antennenanlagen

*Hinweis*
Antennenanlage

**2.10.1 Parabolantenne 90cm Offset**
Offset-Parabolantenne mit einem Durchmesser von 90 cm
aus pulverbeschichtetem Aluminium.
Speisesystem-Halterung (Feed-Halterung) aus verzinktem
Stahlblech sowie einer Multifeed-Adapterplatte in
stabiler, korrosionsbeständiger
Aluminium-Druckgusstechnik.
Am Tragearm können, ohne zusätzliche Bauteile, zwei
Universal-Speisesysteme zum Empfang von ASTRA
19,2°/23,5° oder ASTRA/EUTELSAT-HOTBIRD befestigt
werden.

angeb. Fab:
'.........................................'

angeb. Typ:
'.........................................'

Liefern und betriebsfertig montieren.
Menge: 1,000 St

**2.10.2 Flachdachständer**
Flachdachständer 50/1200,
Durchmesser: 50mm,
Mastlänge: 1200 mm,
Stahl, feuerverzinkt,
Mastneigung stufenlos einstellbar, für
Offset-Parabolantennen bis zu 90cm Durchmesser
inkl. notwendigen Beschwerungsmaterial

Typ: Kathrein
Fabrikat: ZAS 140

angeb. Fab:
'.........................................'

angeb. Typ:
'.........................................'

Liefern und betriebsfertig montieren.
Menge: 1,000 St

**2.10.3 LNB Quattro**
Quatro-Speisesystem
Zum Empfang typischer Satelliten wie ASTRA,
EUTELSAT/HOTBIRD, Telecom, Türksat
Aufgrund der kompakten Bauform vorzugsweise für
Multifeed-Empfang
Das Speisesystem entspricht den technischen
Spezifikationen der Kabel Deutschland
Speisesystem mit jeweils zwei Polarisationen und
Eingangsfrequenzbereichen (Low- und High-Band bzw.
analog und digital)
Für lineare Polarisation
Bestückt mit Quatro-LNB (vier Ausgänge)
Komplettschutz von LNB und Kabelanschlüssen im
belüfteten Gehäuse,
Schutzart: IP 54

angeb. Fab:
'.........................................'

angeb. Typ:
'.........................................'

Liefern, betriebsfertig montieren und einrichten.
Menge: 1,000 St

**2.10.4 Kaskadierfähiger Multischalter**
Kaskadierfähiger Multischalter zur Verteilung von vier
Sat-Ebenen (VL, VH, HL, HH) und terrestrischer Signale
auf bis zu 8 Sat-Receiver.

Artikelmerkmale
Multischalter für acht Anschlüsse, mit integriertem
Netzteil
Niedrige Leistungsaufnahme durch hocheffizientes,
kurzschlussfestes Schaltnetzteil und Stromsparkonzept
(jeder einzelne Multischalter-Zweig wird vom
angeschlossenen Receiver versorgt und mit dem
Ausschalten des Receivers abgeschaltet)
Kaskadierfähig
Je Receiver ist nur eine Niederführung notwendig (für
Twin-Receiver zwei Niederführungen)
Unabhängige Wahlmöglichkeit horizontal/vertikal,
low/high von jedem Receiver
Umschaltung erfolgt über das Koaxialkabel mit 14/18 V
und 0/22 kHz-Signalfrequenz
Integrierter Verstärker für geringe Anschlussdämpfungen
im Sat-Bereich
Preemphase zum Entzerren der Kabeldämpfung integriert
Empfang des terrestrischen Bereiches auch bei
ausgeschaltetem Sat-Receiver möglich
Terrestrischer Bereich: 5-862 MHz passiv
Hohe Entkopplung zwischen den Ausgängen
Fernspeisemöglichkeit über den Eingang horizontal low.
Alle anderen Eingänge sind spannungsfrei
Für die Innenmontage
inkl. Überspannungsschutz für die Stammleitungen

angeb. Fab:
'.........................................'

angeb. Typ:
'.........................................'

Liefern, betriebsfertig montieren und einrichten.
Menge: 1,000 St

**2.10.5 Koaxial-Kabel 75Ohm**
Koaxial-Kabel 75Ohm, Halogenfrei
Innenleiter: Cu-Draht blank, Außenmantel: PVC weiß
Frequenz in MHz:  5 / 300 / 500 /  800  / 2400
Dämpfung in dB/100m: 1,6 /  8,9 / 12,5 / 16,3 / 30,2
Schirmungsmaß:  > 90 dB bei f< 450 MHz
mit Meterangabe auf dem Kabel

Liefern und betriebsfertig montieren
Menge: 380,000 m

**2.10.6 Enddose SAT 3 Loch -/5dB**
Breitband-Enddose für BK und Sat geeignet,
Freq-Bereich 5- 2.400Mhz, Auskoppeldämpfung <5dB
Abdeckung im Starkstromschalterprogramm

angeb. Fab:
'.........................................'

angeb. Typ:
'.........................................'

Liefern und betriebsfertig anschließen.
Menge: 5,000 St

**2.10.7 Funktion- und Empfangsüberprüfung**
*** Pauschalposition
Funktion- und Empfangsüberprüfung der gesamten
Antennenanlage,  Protokollierung der Messergebnisse,
teilnehmerbezogen inkl. Dokumentation
Menge: 1,000 Psch

### Abschnitt 3 Grundhof Krug - Photovoltaikanlage

#### Titel 3.1 442 - Eigenstromversorgung

*Hinweis*
Normen und Richtlinien
Der Auftragnehmer hat die allgemein anerkannten Regeln
der Technik und die anwendbaren Normen, Richtlinien,
Verordnungen und gesetzlichen Bestimmungen
einschließlich der Vorschriften zur Arbeitssicherheit
zu beachten. Der Auftragnehmer hat alle gültigen
gesetzlichen Vorschriften sowie die Installations- und
Betriebsvorschriften des jeweiligen Geräteherstellers
zu beachten. Durch den Auftraggeber mitgeteilte
betriebsbedingte Auflagen und Vorschriften sind
einzuhalten.

Auf folgende Normen und Richtlinien wird besonders
hingewiesen (ohne
Anspruch auf Vollständigkeit):
EN 1991-1-4 Einwirkungen auf Tragwerke: Windlasten
EN 1991-1-5 Einwirkungen auf Tragwerke: Schneelasten
VDE-AR-N 4105 Erzeugungsanlagen am Niederspannungsnetz
VDE 0100 Errichten von Niederspannungsanlagen
VDE-AR-E 2100-712 Maßnahmen für den DC-Bereich einer
PV-Anlage zum Einhalten der elektrischen Sicherheit im
Falle einer Brandbekämpfung oder einer technischen
Hilfeleistung
DIN EN 50380 Datenblatt- und Typenschildangaben von
PV-Modulen
IEC 61215 Terrestrische kristalline Silizium-PV-Module-
Bauarteignung und Bauartzulassung
DIN EN 62305 Blitzschutz
DIN EN 61439 Niederspannungs-Schaltgerätekombinationen
VdS 3145 Photovoltaikanlagen Technischer Leitfaden
Fachregeln des Deutschen Dachdeckerhandwerks
Flachdachrichtlinie

Mit den angebotenen Einheitspreisen der einzelnen
Positionen sind nachfolgende Leistungen abgegolten

Erstellung der Werk und Montageplanung
Auf Basis der Ausführungsplanung des AG führt der AN
die Werkplanung durch. Diese ist dem AG zur Prüfung und
Freigabe innerhalb von 6 Wochen nach Auftragserteilung
vorzulegen, damit eine vertragskonforme Erstellung des
Werks sichergestellt werden kann. Bei der Planung sind
Dachaufbauten und Wartungsgänge zu berücksichtigen.
Die PV-Anlage soll so errichtet werden, dass die
erforderlichen Trennungsabstände zur Brandwand
zweifelsfrei eingehalten werden - insofern diese
vorhanden sind.

Für die Ausführungsplanung müssen folgende Unterlagen
/Planungen final erstellt werden:
-Erstellung eine finale Belegungs.- und Trassenplanung
unter der Berücksichtigung der Blitzschutzplanung. Eine
Abstimmung mit der ausführenden Firma für den
Blitzschutz und der Dacheeindeckung hat zu erfolgen.
-Vorlage eines geeigneten Nachweises für den Schutz der
Dachabdichtung - Wechselrichterdimensionierung
-Bemessung der Kabel und Leitungen nach VDE 0298-4
unter Berücksichtigung eines Spannungsfalls bei
Nennleistung von maximal 1,0 % auf der DC-Seite.
Punkte mit dem Netzbetreiber bzw. mit der ausführenden
Elekttrofirma für die
Beantragung der Einspeisung und Zählersetzung bei dem
Netzbetreiber klären.
-Abstimmung des Anschlusspunktes mit dem vom AG
benannten verantwortlichen Personal bzw. Bauleitung.

Statische Berechnung
Aufstellen einer prüffähigen statischen Berechnung des
Montagesystems, inkl. Nachweis der Verbindung mit
Lastweiterleitung der Auflagerkräfte in die
Dachkonstruktion.

Erstellung einer Verschattungsanalyse unter
Berücksichtigung der Umgebung (Gebäude und Bewuchs).

*Hinweis*
Photovoltaikanlage (7,98 kWp)

**3.1.1 Photovoltaikmodul (mind. 420 Wp)**
Photovoltaikmodul mit einer Generatorleistung von
mindestens 420 Wp

Technische Daten:
Rahmenmaterial: eloxierter Aluminiumrahmen
Kabel: 4 mm² Solarkabel Länge mind. 1100 mm inklusive
Stecker / Kupplung
Anschlussdose mindestens IP67
3 Schottky Bypassdioden
Abmessungen (L/B/H): ca. 1.722 mm / 1.134 mm / 30 mm
Zertifizierungen in der aktuell gültigen Norm
(Zertifikate sind beizulegen):
 IEC 61701 Salznebelkorrosion
 IEC 62716 Ammoniakbeständigkeit
Auslegungslast (Schnee): Schneelastzone 2
Auslegungslast (Wind): Windlastzone 3

HINWEIS: Das Datenblatt oder weiterführende
Informationen sind den Angebotsunterlagen beizufügen.

angeb. Fab:
'....................'

angeb. Typ:
'....................'

Der Transport der Module auf das Dach sowie dafür
benötigte Maschinen und die Montage sind im
Einheitspreis einzukalkulieren.

Liefern und montieren, inkl. aller erdorderlicher
Kleinteile und Klemmarbeiten
Menge: 19,000 St

**3.1.2 Montagesystem West-Aufständerung 10°**
Montagesystem West-Aufständerung mit 10° Modulneigung

Auslegung für 19 Module
durchdringungsfreie Befestigung
passend zu bauseitigem Bitumdach
allg. Zulassung für 5° Dachneigung
Bodenschienen
Querverbinder
Bodenschienenverbinder
Bautenschutzmatten mit Freigabe für Bitumdach
Mittel- und Endklemmen
Modulauflieger 10°
Ballastset

angeb. Fab:
'..............................'

angeb. Typ:
'..............................'

Liefern und montieren, inkl. notwendiges Kleinmaterial
für Montagesystem und Berechnung der notwendigen
Ballastierung
Menge: 19,000 St

*Hinweis*
Modulwechselrichter

**3.1.3 3-Phasenhybridwechselrichter (mind. 7 kW)**
3-Phasenhybridwechselrichter zur Montage im
Außenbereich, inkl. Wandhalterung und Wetterschutzdach

Technische Daten:
Nennleistung AC: 7 kW
Ausgangsspannung 400 VAC / 50 Hz
Trafoloser Wechselrichter
Mind. Eingangsstrom (DC): 14 A
Verpolungsschutz
Wirkungsgrand: mind. 97 %
Schnittstellen: RS485, Ethernet (Optional: GSM
Mobilfunk; ZigBee und WiFi)
Temperaturbereich: -25 bis +60°C
Schutzart: IP65 (Zur Innen- und Außenmontage geeignet)
inklusive Wandhalterung; DC-Trennschalter;
Überspannungsschutz für RS485-1 und DC-Leitungen

EN 62109-2: Personenschutz
VDE 0126-1-1: selbstständige Freischaltstelle

HINWEIS: Das Datenblatt oder weiterführende
Informationen sind den Angebotsunterlagen beizufügen.

angeb. Fab:
'....................'

angeb. Typ:
'....................'

Liefern und montieren, inkl. Installation der
Kommunikationsverbindung zu intelligenter
Energiemesseinheit gemäß MsbG. Registrierung bei
Hersteller für Garantieerweiterung
Menge: 1,000 St

*Hinweis*
Energiespeichersystem

**3.1.4 Energiespeichersystem kaskadierbar (max. 7,7 kWh)**
Energiespeichersystem kaskadierbar (max. 7,7 kWh)

Technische Daten:
max. Kapazität: 7,7 kWh
min. Leistung: 3,0 kW
Schutzart: IP65
Installationsart: Wand- und Bodeninstallation
Garantie: mind. 10 Jahre (optional erweiterbar)
inkl. BMS
passend zu vorgenanntem Wechselrichter

HINWEIS: Das Datenblatt oder weiterführende
Informationen sind den Angebotsunterlagen beizufügen.

angeb. Fab:
'....................'

angeb. Typ:
'....................'

Liefern und montieren, inkl. Inbetriebnahme und
Erstkonfiguration.
Registrierung bei Hersteller für Garantieerweiterung
Menge: 1,000 St

#### Titel 3.2 443 - Niederspannungsschaltanlagen

*Hinweis*
Niederspannungsschaltanlagen

**3.2.1 Energy Meter zur Messung von Bezug- und Einspeiseleistung**
Energy Meter zur Messung von Bezug und Einspeisung am
Netzanschlusspunkt

3-Phasen Messwerk
Übermittlung des Hausverbrauchs
bzw. der Netzeinspeisung an ein Solar Portal
kompatibel mit 1- und 3-phasigen Solarwechselrichtern
1- und 3-phasigen Hybridwechselrichtern
1- und 3-phasigen AC-Batteriewechselrichter und
Bereitstellung von Batteriedaten
Batterie Lade- und Entladesteuerung sofern eine
Hochvoltbatterie angeschlossen ist
vorkonfigurierte RS485 Schnittstellen
Montage auf Hutschiene
Schnittstellen LAN und 2x RS485
Konfiguration über Webserver
Bedienung über integrierten Webserver
Montage in bauseitiger Verteilung
Einrichtung und Verbindung von angebotenen
Wechselrichtern

Fab:
'....................'

Typ:
'....................'

Liefern, betriebsbereit montieren und konfigurieren,
inkl. notwendiges Kleinmaterial
Menge: 1,000 St

**3.2.2 I/O Schnittstellenmodul**
I/O Schnittstellenmodul zur Funktionserweiterung des
Energy Meters

Gerätespannung 12-24 Volt (+-10%) / typ. 2 W
Eingangsspannung Nennwert 24 V
Für Signal "1" 15 V bis 24 V (bei Vin 24 V)
Für Signal "0" 0 V bis 5 V (bei Vin 24 V)
Umgebungstemperatur -20 °C bis +50°C
Lagerung/Transport -20°C bis +60°C
Montage Hutschiene
35 / 15 nach IEC/EN 60715
Schutzart nach EN60529 IP 20
Spannungsversorgung über BUS

Fab:
'....................'

Typ:
'....................'

Liefern, betriebsbereit montieren und konfigurieren,
inkl. notwendiges Kleinmaterial
Menge: 1,000 St

**3.2.3 Mehrpoliger, modularer Kombi-Ableiter**
Mehrpoliger, modularer Kombi-Ableiter, Typ 1+2
Kombination aus Überspannungs- und Blitzstromableiter,
Funkenstreckenbasis, Basisteil mit gesteckten Modulen.
Zum Schutz von Niederspannungsanlagen im Industrie-
und Wohnbereich vor Schalt- und Blitz- Überspannungen.
Nach Blitz-Schutzzonen-Konzept für Schnittstellen O-2.
Blitzstromableiter Typ-1 und ÜSS Typ-2 gem. EN 61643-11
Anschlussfertige komplette Schaltung für TN-C-Systeme
mit 230/400 V / 50 Hz- Nennspannung

Liefern, montieren und betriebsfertig anschließen.
Menge: 1,000 St

**3.2.4 Neozedelement als Lasttrennschalter D02**
Neozedelement als Lasttrennschalter D02
DIN VDE 0638, Nennisolationsspannung 400 V
für Wechselstrom, 3-polig, Nennstrom bis 63 A
komplett mit Sicherungseinsätzen

Liefern, montieren und betriebsfertig anschließen.
Menge: 1,000 St

#### Titel 3.3 444 - Verlegesystem

*Hinweis*
Kabel und Verlegesystem

**3.3.1 UV-beständiges Solarkabel mit einem Querschnitt 6 mm²**
UV-beständiges Solarkabel mit einem Querschnitt 6 mm²

Nennspannung: DC 1,5/1,5 kV, AC 1,0/1,0 kV
Aderisolation und Mantel: vernetztes Spezial Polyolefin
UV-beständig, halogenfrei
Isolierung und Mantel sind fest mit einander verbunden
Eigenschaften: Zertifizierung nach EN 50618 (H1Z2Z2-K)
Erdverlegbarkeit durch hochwertige
Isolationsmaterialien. Hohe Wasserbeständigkeit und
hohe mechanische Stabilität
Umgebungstemperatur im Betrieb: -40 °C bis +120 °C
inkl. aller notwendiger Steckverbindung MC4 oder
gleichwertig (IP67)

Liefern und in Teillängen verlegen, inkl. aller
erforderlicher Kleinteile, beidseitiger Klemmarbeiten
und Beschriftung der Stringleitungen
Menge: 120,000 m

**3.3.2 Starkstromleitung NYY-J 5x 6 mm²**
Starkstromleitung NYY-J 5x 6 mm²

In Teillängen liefern und fachgerecht verlegen
Menge: 30,000 m

**3.3.3 Kabeltrasse inkl. Deckel 55x100**
Kabeltrasse gelocht und feuerverzinkt 55x100 inkl.
Riffelblechdeckel mit Drehriegel

Höhe: 55 mm
Breite: 100 mm
inkl. Riffelblechdeckel mit Drehriegel
inkl. Schnellverbinder, Erdungsklemmen und
Metallbandschellen
gelocht und feuerverzinkt

Liefern und in Teillängen auf Bitumdach verlegen inkl.
Dachleitungshalter und Ballastierung für
Flachdachmontage, sowie erforderlicher Kleinteile
Menge: 15,000 m

**3.3.4 Aluminiumrohr M40 tauchfeuerverzinkt**
Aluminiumrohr M40 tauchfeuerverzinkt zur Durchführung
von Stringleitungen

schwere Druckfestigkeit
tauchfeuerverzinkt
Schraubschellen, Verbindungmuffen und Rohrendhüllen
Nenngröße: M40
für den Außenbereich geeignet
Inkl. Bautenschutzmatten und Halterung auf bauseitigem
Flachdach

Liefern und in Teillängen verlegen, inkl. aller
erforderlicher Klein- und Befestigungsmaterialien
Menge: 20,000 m

#### Titel 3.4 446 - Blitzschutz und Erdungsanlagen

*Hinweis*
Erdung und Potenzialausgleich

**3.4.1 Tiefenerder als Staberder Ø20mm V4A Edelstahl L=1,5m**
Tiefenerder als Staberder Ø20mm V4A Edelstahl L=1,5m

Liefern und montieren, inkl. Klein- und Montagematerial
zur Befestigung der Erdungsleitung.
Menge: 1,000 St

**3.4.2 Haupterdungsleitung 6 mm²**
Haupterdungsleitung, Kabel NYY-J nach VDE 0276-603,
Querschnitt 6 mm², geeignet für die Verwendung im
Freien, im Erdreich und in Kabeltrassen

In Teillängen liefern und fachgerecht verlegen
Menge: 15,000 m

**3.4.3 Erdung/Potentialausgleich**
Erdung der Montagegestelle und Kabeltrassen. Elektrisch
leitfähige Verbindung der metallischen Teile des
Montagesystems und der Kabeltrassen mittels
Kabelbrücke, Querschnitt 6 mm², herstellen.
Anschlussverbindung des Potentialausgleichs mit den
Tragkonstruktionen sowie den Kabeltrassen beidseitig
mittels vorkonfektionierten Leitungen, Querschnitt 6
mm².
Menge: 7,000 St

**3.4.4 Handschachtung Kopflöcher**
Kopflöcher erstellen.

Kopflöcher (L/B/T): 40cm / 40cm / 80cm

Arbeiten bestehen aus:
profilgerecht lösen
seitlich lagern
später wieder verfüllen
verdichten
verdrängten Boden seitlich planieren

Bodenklasse 3 DIN 18300, Arbeiten von Hand
Menge: 1,000 St

#### Titel 3.5 449 - Sonstiges zu KG 440

*Hinweis*
Sonstiges zu KG 440

**3.5.1 Sonderkonstruktion als Schutzgittergehäuse**
Sonderkonstruktion als Schutzgehäuse mit
Lüftungsschlitzen für angebotenem Wechselrichter.

Die nachstehenden Abmessungen sind dem Wechselrichter
anzupassen und mit einer entsprechenden Platzreserve zu
allen Seiten zu versehen.

Technische Daten:
Abmessungen (B x H x T): ca. 800 mm x 1000 mm x 350
mm
Material: Stahl, tauchfeuerverzinkt
Abschließbar, inkl. 2x Dreikantschlüssel

Ein Schlüssel ist der Feuerwehr zu übergeben.

Liefern und montieren, inkl. dem notwendigen Klein- und
Montagematerial.
Menge: 1,000 St

**3.5.2 Hinweisschilder**
Das Vorhandensein der PV-Anlage ist für die
Einsatzkräfte der Feuerwehr deutlich sichtbar kenntlich
zu machen.
Hinweisschilder nach VDE-AR-E 2100-712, sowie auf dem
Merkblatt MB 05-02 des vfdb und dem Leitfaden zur
Bewertung des Brandrisikos in PV-Anlagen (Prume et al.
2015).

Hinweisschild am Hausanschlusskasten
dauerhafte und lichtbeständige Kennzeichnung am
Schaltschrank
dauerhafte und lichtbeständige Kennzeichnung am
Wechselrichter

In dauerhafter Ausführung liefern und anbringen.
Menge: 3,000 St

**3.5.3 Feuerwehr-Informationsplan**
Feuerwehr-Informationsplan nach VD-AR-E 2100-712
In diesem Plan sind u.a. die DC-Leitungsführung und die
Freischaltstellen der PV-Anlage zu kennzeichnen.

Liefern und in dauerhafter Ausführung (eingeschweißt)
an der Anlage hinterlegen.
Menge: 1,000 St

*Hinweis*
Beantragung, Inbetriebnahme und Dokumentation

**3.5.4 Anträge und Inbetriebnahme**
Anträge und Inbetriebnahme

Folgende Anträge sind gemäß VDE-AR-N 4105 und ggf. in
Zuarbeitung für den Bauherrn zu erbringen.
Registrierungsbestätigung Marktstammdatentegister bei
der Bundesnetzagentur
Anmeldung beim Netzbetreiber
Messkonzept
Antragstellung für den Zweirichtungszähler und der
Erzeugungsanlage am NS-Netz
Netzverträglichkeitsprüfung
Einheitenzertifikat
Übergabe sämtlicher Datenblätter für Erzeugungsanlage
Konformitätsnachweis für Wechselrichter
Übersichtsschaltplan einpoliges Ersatzschaltbild (inkl.
Bestandsanlagen in Abstimmung mit bauseitigem
Elektriker

Folgende Punkte sind für die Inbetriebnahme zu
berücksichtigen:
Betriebsbereitschaftsmeldung der PV-Anlage durch den
Anlagenerrichter
Fertigmeldung durch den Installateur
Inbetriebsetzungsprotokoll und Anlagenmessung
Vorbereitung/Umsetzung des Einspeisemanagements
Inbetriebnahme der Photovoltaikanlage in Zusammenarbeit
mit den Energienetzbetreiber / zuständigen
Energieversorgungsunternehmen nach VDE 0100 - 600
Erstellung des Inbetriebnahmeprotokolls. Das
Inbetriebnahmeprotokoll ist den Revisionsunterlagen
beizufügen
Menge: 1,000 St

**3.5.5 Dokumentation**
Vollständige Dokumentation aller Arbeiten nach DIN EN
62446-1 VDE 0126-23-1:2019-04 und nach dem örtlichen
Verteilnetzbetreiber inkl.:

As-built-Zeichnungen
Statische Berechnungen
Mess- und Prüfprotokolle
Fachunternehmererklärung
Konformitätsnachweis für den Netz- und Anlagenschutz
Konformitätsnachweis für die Erzeugungseinheit
Konformitätsnachweis für Fernwirkanlage
Prototypenzertifikat für EZA-Regler
Flash-Protokolle der PV-Module
Stromlaufplan
Stringplan
Datenblätter und Betriebsanleitungen
Inbetriebnahmeprotokoll jeder Erzeugungseinheit
Wartungsanweisungen/ -verträge
Garantiebestimmungen für Photovoltaikmodule und
Wechselrichter
Verträge für GSM-Karte

Übergabe dreifach in digitaler Form und einfach in
schriftlicher Form

Hinweis:
Die Revisionsunterlagen sind vollständig spätestens zur
Abnahme / Schlussrechnung einzureichen, da ansonsten
sämtliche in der Revision enthaltene Nachweise als
nicht erbracht anerkannt und somit nicht ausgezahlt
werden können.
Menge: 1,000 St

#### Titel 3.6 457 - Datenübertragungsnetze

*Hinweis*
Datenübertragung

**3.6.1 EDV-Datenkabel, Cat.7**
EDV-Datenkabel Duplex,
der Kategorie 7 (Cat7), I-02MSCH PiMF 4 x 2 x 0,56mm,
Massivleiter AWG23, 4 einzeln abgeschirmte verdrillte
Paare (geschirmt durch Aluminiumfolie) mit Gesamtschirm
(CU-Geflecht)

Liefern und fachgerecht auf Kabelbahn, in Leerrohren
oder in Kabelkanälen verlegen.
Menge: 70,000 m
